# Ausschreibungspositionen Abdichtungsarbeiten - Stand März 20
Leistungsbeschreibung (GAEB 90, DA81)
Währung: EUR
Auftraggeber: Kebulin-Gesellschaft

## Leistungsverzeichnis
Datum: 02.03.17

### 00 Vorbemerkungen

**00.001 Abweichende Angebote**
Beabsichtigt der Bieter ein
gleichwertiges Fabrikat anzubieten, so
hat dies in einem getrennt
aufgestellten Angebot zu erfolgen.
Gleichzeitig sind alle erforderlichen
Nachweise über die Gleichwertigkeit der
abweichend angebotenen Fabrikate dem
Angebot beizuheften.
Das Hauptangebot ist in jedem Fall
auszufüllen.
Wird kein Angebot mit alternativen
Fabrikat gemacht, so gilt das
ausgeschriebene Fabrikat als
angebotenes. Abweichungen bei der
Ausführung sind nicht mehr möglich.

**00.002 15-jährige Flachdachversicherung**
Grundlage für die Vergabe der
Dacharbeiten ist, eine Gewährleistung
nach VOB - verlängert auf 5 Jahre - zu
geben.
Für die oberen Abdichtungslagen sind
Produkte anzubieten, deren Hersteller
für die Produkte eine 5-jährige
Garantie beim Zentralverband des
Dachdeckerhandwerks hinterlegt hat.
Darüber hinaus wird durch die Versicherung
eine Garantiezusage für die Jahre 6 - 15
entsprechend des Versicherungsvertrages
ausgesprochen.
Diese externe Versicherung umfasst neben
den Abdichtungslagen auch die Verarbeitung
derselben.
Die Versicherungsprämien werden im voraus
durch den Hersteller der Abdichtungslagen für die
gesamte Laufzeit an die Versicherung gezahlt.
Weder dem Bauherrn noch Verarbeiter dürfen
hierdurch zusätzliche Kosten entstehen.
Wichtig:
Beabsichtigt der Bieter ein gleichwertiges
Fabrikat anzubieten, so hat dies in einem
getrennt aufgestellten Angebot zu erfolgen.
Gleichzeitig sind alle erforderlichen Nachweise über
die Gleichwertigkeit der abweichend angebotenen
Fabrikate sowie die namentliche Nennung der
Versicherungsgesellschaft dem Angebot
beizuheften.
Das Hauptangebot ist in jedem Fall auszufüllen.
Wird kein Angebot mit alternativen Fabrikat
gemacht, so gilt das ausgeschriebene
Fabrikat als angeboten.

**00.005 Zuschlag für wirtschaftlichstes Angebot**
Der Zuschlag wird nach § 25 VOB/A
auf das Angebot erteilt, welches unter
Berücksichtigung aller technischen und
wirtschaftlichen Gesichtspunkte als
das annehmbarste erscheint.
Die Wirtschaftlichkeit wird unterstützt
durch eine zusätzliche Garantieleistung
auf das System als Bauherrngarantie,
die extern abgesichert sein muss.
Gleichwertige Produkte sind zugelassen,
die Gleichwertigkeit ist nachzuweisen.
Das Hauptangebot ist in jedem Fall
auszufüllen.

**00.006 Informationspflicht des Bieters**
Weiterhin hat sich der Bieter vor
Angebotsabgabe über den Umfang der
auszuführenden Arbeiten einen Überblick
zu verschaffen.
Die vorliegende Leistungsbeschreibung
beruht auf Erfahrungswerten und ist
unter Zugrundelegung vorhandener
Planungsunterlagen bzw. örtlicher
Ermittlung erstellt worden.
Es entbindet den ausführenden
Unternehmer nicht von seinen
Sorgfaltspflichten und seiner Haftung.

*Hinweis*
Bitte beachten Sie:
Alle Massenangaben sind ca.-Werte und
nicht rechtsverbindlich !

*Hinweis*
Bitte beachten Sie:
Unsere Kunden- und Fachberatung erfolgt
nach bestem Wissen, entbindet den Bauherren /
die ausschreibende Stelle aber nicht von einer
eigenen Prüfung.
Eine Haftung wird nur übernommen, wenn
Abdichtungsprodukte der Kebulin-Gesellschaft
Kettler GmbH & Co. KG eingesetzt wurden.

### 01 Sicherheitseinrichtungen / Baustelleneinrichtung

**01.001 Aluminium- / Stahl - Standgerüst**
Aluminium-/Stahl-Standgerüst
entsprechend den Vorgaben der DIN
4420 und der Bauberufsgenossenschaft
anliefern, aufstellen und für die Dauer
der Abdichtungsarbeiten vorhalten.
Einheit: m²

**01.001.a Aluminium- / Stahl - Treppenturm**
Aluminium-/Stahl-Treppenturm,
Abmessung:
entsprechend den Vorgaben der DIN
4420 und der Bauberufsgenossenschaft
anliefern, aufstellen und für die Dauer
der Abdichtungsarbeiten vorhalten.
Hinweis:
Bitte als Pauschalpreis angeben !
Einheit: Stck

**01.001.b Arbeitsgerüst verfahrbar**
Verfahrbares Arbeitsgerüst und / oder Hubsteiger für
Arbeiten im Bereich des Dachrandes von der Außenseite
des Gebäudes liefern, entsprechend des
Arbeitsfortschrittes
möglicherweise umsetzen, vorhalten und nach Beendigung
der Arbeiten wieder abtransportieren.
Die einschlägigen Arbeitsschutzbestimmungen und Unfallverhütungsvorschriften beim Aufstellen und während der
Nutzung sind unbedingt zu beachten.
Zufahrten von Rettungsdiensten und / oder Feuwehr sind
freizuhalten ! Die Gestellung ist im Vorfeld mit der
hiesigen Bauleitung abzusprechen !
Arbeitshöhe (m):
Einheit: Stck

**01.002 Dachrandabsturzgerüst**
Dachrandabsturzgerüst entsprechend den
Vorschriften der Bauberufsgenossenschaft
liefern, aufstellen und für die Dauer der
Abdichtungsarbeiten vorhalten.
Einheit: m

**01.003 Dauerabsturzsicherung liefern / montieren**
Dauerabsturzsicherung liefern und nach
Herstellervorschrift montieren.
Die Befestigung erfolgt mit bauaufsichtlich
zugelassenen Dübeln und Sechskantschrauben.
Der Klebeflansch ist mit dem Haftgrund
Orig. kebu Kebusol FD 1
vorzustreichen und mit beiden
Lagen der Dachhaut einzudichten.
Fabrikat:
Typ:
Untergrund:
Einheit: Stck

**01.004 Dauerabsturzsicherung Securant liefern, montieren und mit Secu-Fix eindichten**
Dauerabsturzsicherung,
Fabrikat: Pohl
Typ: Securant
Bauart:
Untergrund:
liefern und nach Herstellervorschrift montieren.
Die Befestigung erfolgt nach den Herstellervorgaben.
Die Dauerabsturzsicherung ist wie folgt
einzudichten:
Über die fertig montierte Absturzsicherung
ist ein Formteil,
Fabrikat: Pohl
Typ: Secu - FIX
Durchmesser (mm): 80
mit ankaschiertem Spezial-Polymerbitumen-
kragen und Spezial-Schrumpfschlauch-
manschette zu stülpen.
Der Klebeflansch ist auf die erste Lage der
Dachabdichtung aufzuschweißen und
zwischen den einzelnen Lagen der Dachabdichtung fachgerecht einzubinden. Die
Oberlage ist bis an die Durchdringung bzw.
an den Bereich der Schrumpfschlauchmanschette dicht heranzuführen.
Anschließend ist die Spezial-Schrumpf-
schlauchmanschette durch moderates
Erwärmen von unten nach oben dicht um
die Dauerabsturzsicherung / Durchdringung
zu schrumpfen. An der Oberkante der
Schrumpfschlauchmanschette muss sichtbar
Dichtflüssigkeit austreten.
Einheit: Stck

**01.004.a Dauerabsturzsicherung Secupoint liefern, montieren und mit Secu-Fix eindichten**
Dauerabsturzsicherung,
Fabrikat: Pohl
Typ: Secupoint
Variante:
Untergrund:
liefern und nach Herstellervorschrift montieren.
Die Befestigung erfolgt nach den Herstellervorgaben.
Die Dauerabsturzsicherung ist wie folgt
einzudichten:
Über die fertig montierte Absturzsicherung
ist ein Formteil,
Fabrikat: Pohl
Typ: Secu - FIX
Durchmesser (mm): 20
mit ankaschiertem Spezial-Polymerbitumen-
kragen und Spezial-Schrumpfschlauch-
manschette zu stülpen.
Der Klebeflansch ist auf die erste Lage der
Dachabdichtung aufzuschweißen und
zwischen den einzelnen Lagen der Dachabdichtung fachgerecht einzubinden. Die
Oberlage ist bis an die Durchdringung bzw.
an den Bereich der Schrumpfschlauchmanschette dicht heranzuführen.
Anschließend ist die Spezial-Schrumpf-
schlauchmanschette durch moderates
Erwärmen von unten nach oben dicht um
die Dauerabsturzsicherung / Durchdringung
zu schrumpfen. An der Oberkante der
Schrumpfschlauchmanschette muss sichtbar
Dichtflüssigkeit austreten.
Einheit: Stck

**01.005 Sicherungsseil, PSA und Aufbewahrungsbehälter für Secu-Point liefern / montieren**
Spezial-Sicherungsseil mit einem eingespleißtem und zwei lose geführten Karabinerhaken
und Seilkürzer,
Typ: Secu-Seil
Hersteller: Pohl, Düren
Länge (m): 13 / 16 / 19 / 23
(bitte auswählen),
persönliches Sicherheitsgeschirr mit Laufseil,
Hersteller: Pohl, Düren
Laufseillänge (m): ca. 3 / ca. 5 / ca. 9
(bitte auswählen),
Aufbewahrungsschrank,
Typ: Secu-Seil-Behälter
Hersteller: Pohl, Düren
Material: Metall
Abmessung (cm): 60 hoch / 70 breit / 25 tief
mit Befestigungszubehör,
liefern und nach Angabe der Bauleitung
montieren.
Einheit: Stck

**01.010 Baustelleneinrichtung**
Einrichten der Baustelle, Vorhalten und Abfahren
aller dafür erforderlichen Maschinen, Aufzüge und
Hilfsmittel.
Vorhalten der Baustelleneinrichtung für die gesamte
Bauzeit
und für sämtliche in dem Leistungsverzeichnis
aufgeführten
Leistungen.
Weiterhin sind eventuell anfallende Krankosten
in diese Pauschalposition mit einzukalkulieren.
Die dafür zur Verfügung stehenden Flächen
sind in einwandfreiem (oder wie vorgefundenem)
Zustand zu hinterlassen.
Alle Baustoffmaterialien sind gemäß den
Herstellervorschriften, beziehungsweise den
einschlägigen Vorschriften zu lagern.
Menge: 1,000 Stck

**01.011 Absperrmaßnahmen / Verkehrssicherung**
Absperren der Baustelle und / oder des Lagerplatzes
mit 2,50 m hohen Bauzäunen inklusive geeigneter
zutrittssicherer Absperrung.
Maßnahmen zur Verkehrssicherung wie Aufstellen
von Verkehrs- und Hinweisschildern, zusätzlichen
Absperrungen, Beleuchtungen, Markierungen etc. sind
ebenfalls für die Dauer der Arbeiten in diese Position
einzukalkulieren.
Die Leistungen umfassen liefern, aufbauen, vorhalten
und
nach Abschluss der Arbeiten das abtransportieren.

### 02 Demontagearbeiten

**02.100 Schüttung aufnehmen / entsorgen**
Vorhandene Schüttung bis zur Dachhaut
hin entfernen.
Körnung:
Dicke (mm):
Das aufgenommene Material ist entsprechend den
behördlichen Vorschriften zu entsorgen.
Sollten die Entsorgungskosten nicht gesondert erfasst
sein,
sind diese einschließlich der Transportkosten in die
Position einzukalkulieren.
Einheit: m²

**02.101 Schüttung aufnehmen / lagern / aufbringen**
Vorhandene Schüttung bis zur Dachhaut
hin entfernen, seitlich lagern und nach
Beendigung der Dichtungsarbeiten wieder
in gleichmäßiger Schichtdicke
aufbringen.

Körnung:
Dicke (mm):
Einheit: m²

**02.102 Warmdachaufbau aufnehmen / entsorgen**
Vorhandenen Warmdachaufbau komplett
bis auf die Tragschicht entfernen.

Dachaufbau: 3 bituminöse Abdichtungslagen
und bituminöse Dampfsperre
Dämmstoffdicke (mm): 50 mm
Art der Dämmung: Polystyrol - durchfeuchtet
Tragschicht:

Das aufgenommene Material ist entsprechend den
behördlichen Vorschriften zu entsorgen.
Sollten die Entsorgungskosten nicht gesondert erfasst
sein,
sind diese einschließlich der Transportkosten in die
Position einzukalkulieren.
Einheit: m²

**02.103 Abdichtungsaufbau aufnehmen / entsorgen**
Vorhandenen Abdichtungsaufbau bis auf
die Tragschicht abreißen.

Aufbau:
Befestigungsart:
Das aufgenommene Material ist entsprechend den
behördlichen Vorschriften zu entsorgen.
Sollten die Entsorgungskosten nicht gesondert erfasst
sein,
sind diese einschließlich der Transportkosten in die
Position einzukalkulieren.
Einheit: m²

**02.103.a Bituminösen Abdichtungsaufbau mechanisch fixiert aufnehmen - Holzuntergrund / entsorgen**
Vorhandenen Abdichtungsaufbau bis auf
die Tragschicht abreißen.

Aufbau: 3 bituminöse Abdichtungslagen
auf einem Holzuntergrund
Befestigungsart: mechanisch fixiert
Das aufgenommene Material ist entsprechend den
behördlichen Vorschriften zu entsorgen.
Sollten die Entsorgungskosten nicht gesondert erfasst
sein,
sind diese einschließlich der Transportkosten in die
Position einzukalkulieren.
Einheit: m²

**02.103.b Bituminöse Abdichtungslagen vollflächig verklebt aufnehmen - Stahlbetondecke / entsorgen**
Vorhandenen Abdichtungsaufbau bis auf
die Tragschicht abreißen.

Aufbau: 3 bituminöse Abdichtungslagen
auf einer Stahlbetondecke
Befestigungsart: vollflächig verklebt
Das aufgenommene Material ist entsprechend den
behördlichen Vorschriften zu entsorgen.
Sollten die Entsorgungskosten nicht gesondert erfasst
sein,
sind diese einschließlich der Transportkosten in die
Position einzukalkulieren.
Einheit: m²

**02.104 Umkehrdämmstoff aufnehmen / entsorgen**
Vorhandenen Umkehrdämmstoff aufnehmen, herunterschaffen und entsorgen.

Dämmstoffdicke (mm):
Dämmstofftyp:
Das aufgenommene Material ist entsprechend den
behördlichen Vorschriften zu entsorgen.
Sollten die Entsorgungskosten nicht gesondert erfasst
sein,
sind diese einschließlich der Transportkosten in die
Position einzukalkulieren.
Einheit: m²

**02.105 Umkehrdämmstoff aufnehmen / lagern / aufbringen**
Vorhandenen Umkehrdämmstoff aufnehmen, seitlich lagern und nach Be-
endigung der Abdichtungsarbeiten wieder
fachgerecht verlegen. Beschädigte Platten
sind zu ersetzen.

Dämmstoffdicke (mm):
Dämmstofftyp:
Einheit: m²

**02.106 Beulen - Blasen abstoßen / entsorgen**
Dachhaut mit vorhandenen Beulen oder
Blasen abstoßen oder kreuzweise
aufschneiden (nicht verkleben). Fläche
egalisieren und säubern.

Das aufgenommene Material ist entsprechend den
behördlichen Vorschriften zu entsorgen.
Sollten die Entsorgungskosten nicht gesondert erfasst
sein,
sind diese einschließlich der Transportkosten in die
Position einzukalkulieren.
Einheit: m²

**02.107 Fläche mit Dachhobel egalisieren / entsorgen**
Vorhandene Dachhaut mit einem Dachhobel egalisieren.
Das aufgenommene Material ist entsprechend den
behördlichen Vorschriften zu entsorgen.
Sollten die Entsorgungskosten nicht gesondert erfasst
sein,
sind diese einschließlich der Transportkosten in die
Position einzukalkulieren.
Einheit: m²

**02.108 Dachhaut perforieren**
Vorhandene Dachhaut perforieren
(ca. 15 Löcher á 10 mm je m²).
Die Dampfsperre darf nicht beschädigt
werden.

max. Eindringtiefe (mm):
Einheit: m²

**02.109 Fläche scharf abfegen / entsorgen**
Abzudichtende Fläche scharf abfegen.
Das aufgenommene Material ist entsprechend den
behördlichen Vorschriften zu entsorgen.
Sollten die Entsorgungskosten nicht gesondert erfasst
sein,
sind diese einschließlich der Transportkosten in die
Position einzukalkulieren.
Einheit: m²

**02.109.a Fläche von Zementleim befreien / entsorgen**
Betonfläche mit einem Stahlbesen von
Zementleim befreien.
Das aufgenommene Material ist entsprechend den
behördlichen Vorschriften zu entsorgen.
Sollten die Entsorgungskosten nicht gesondert erfasst
sein,
sind diese einschließlich der Transportkosten in die
Position einzukalkulieren.
Einheit: m²

**02.110 Fläche mit Hochdruckreiniger säubern / entsorgen**
Zu sanierende Fläche mittels eines
Hochdruckreinigers grundtief reinigen.
Das aufgenommene Material ist entsprechend den
behördlichen Vorschriften zu entsorgen.
Sollten die Entsorgungskosten nicht gesondert erfasst
sein,
sind diese einschließlich der Transportkosten in die
Position einzukalkulieren.
Einheit: m²

**02.111 Fläche säubern / entsorgen / Haftgrund**
Vorhandene Fläche gründlichst säubern.
Das aufgenommene Material ist entsprechend den
behördlichen Vorschriften zu entsorgen.
Sollten die Entsorgungskosten nicht gesondert erfasst
sein,
sind diese einschließlich der Transportkosten in die
Position einzukalkulieren.
Anschließend ist das trockene Dach mit
Haftgrund,
Orig. kebu Kebusol FD 1
(Verbrauch ca. 200 g/m²)
zu grundieren.
Einheit: m²

**02.112 Dachausstieg entfernen / entsorgen**
Vorhandenen Dachausstieg entfernen.
Das aufgenommene Material ist entsprechend den
behördlichen Vorschriften zu entsorgen.
Sollten die Entsorgungskosten nicht gesondert erfasst
sein,
sind diese einschließlich der Transportkosten in die
Position einzukalkulieren.
Größe (cm):
Einheit: Stck

**02.113 Lichtkuppel entfernen / entsorgen**
Vorhandene Lichtkuppel entfernen.
Das aufgenommene Material ist entsprechend den
behördlichen Vorschriften zu entsorgen.
Sollten die Entsorgungskosten nicht gesondert erfasst
sein,
sind diese einschließlich der Transportkosten in die
Position einzukalkulieren.

Größe (cm):
Einheit: Stck

**02.114 Dacheinläufe entfernen / entsorgen**
Vorhandene Dacheinläufe entfernen.
Material:
Das aufgenommene Material ist entsprechend den
behördlichen Vorschriften zu entsorgen.
Sollten die Entsorgungskosten nicht gesondert erfasst
sein,
sind diese einschließlich der Transportkosten in die
Position einzukalkulieren.
Einheit: Stck

**02.115 Sanitärentlüfter entfernen / entsorgen**
Vorhandene Sanitärentlüfter entfernen.
Material:
Das aufgenommene Material ist entsprechend den
behördlichen Vorschriften zu entsorgen.
Sollten die Entsorgungskosten nicht gesondert erfasst
sein,
sind diese einschließlich der Transportkosten in die
Position einzukalkulieren.
Einheit: Stck

**02.116 Flächenentlüfter entfernen / entsorgen**
Vorhandene Flächenentlüfter entfernen.
Material:
Das aufgenommene Material ist entsprechend den
behördlichen Vorschriften zu entsorgen.
Sollten die Entsorgungskosten nicht gesondert erfasst
sein,
sind diese einschließlich der Transportkosten in die
Position einzukalkulieren.
Einheit: Stck

**02.117 Dachrandabschlussprofil entfernen / entsorgen**
Vorhandenes Dachrandabschlussprofil
entfernen.
Material:
Art: einteilig / mehrteilig
Das aufgenommene Material ist entsprechend den
behördlichen Vorschriften zu entsorgen.
Sollten die Entsorgungskosten nicht gesondert erfasst
sein,
sind diese einschließlich der Transportkosten in die
Position einzukalkulieren.
Einheit: m

**02.118 Mauerkopfabdeckung entfernen / entsorgen**
Vorhandene Mauerkopfabdeckung entfernen.
Material: Metall
Abwicklung (cm):
Das aufgenommene Material ist entsprechend den
behördlichen Vorschriften zu entsorgen.
Sollten die Entsorgungskosten nicht gesondert erfasst
sein,
sind diese einschließlich der Transportkosten in die
Position einzukalkulieren.
Einheit: m

**02.119 Wandanschlussprofil entfernen / entsorgen**
Vorhandenes Wandanschlussprofil entfernen.

Material:
Das aufgenommene Material ist entsprechend den
behördlichen Vorschriften zu entsorgen.
Sollten die Entsorgungskosten nicht gesondert erfasst
sein,
sind diese einschließlich der Transportkosten in die
Position einzukalkulieren.
Einheit: m

**02.120 Wandanschlussabdichtung entfernen / entsorgen**
Vorhandene Wandanschlussabdichtung
demontieren und entsorgen.
Material:
Abwicklung (cm):
Das aufgenommene Material ist entsprechend den
behördlichen Vorschriften zu entsorgen.
Sollten die Entsorgungskosten nicht gesondert erfasst
sein,
sind diese einschließlich der Transportkosten in die
Position einzukalkulieren.
Einheit: m

**02.122 Kaminabdeckplatten entfernen / entsorgen**
Vorhandene Kaminabdeckplatten inklusiv aller
Befestigungsmaterialien entfernen.
Größe (cm):
Das aufgenommene Material ist entsprechend den
behördlichen Vorschriften zu entsorgen.
Sollten die Entsorgungskosten nicht gesondert erfasst
sein,
sind diese einschließlich der Transportkosten in die
Position einzukalkulieren.
Einheit: Stck

**02.123 Fassadentafeln am Kamin entfernen / entsorgen**
Fassadentafeln im Anschlussbereich des Kamins,
demontieren und entsorgen.
Material:
Größe der Platten (mm):
Deckungsart:
Höhe:
Das aufgenommene Material ist entsprechend den
behördlichen Vorschriften zu entsorgen.
Sollten die Entsorgungskosten nicht gesondert erfasst
sein,
sind diese einschließlich der Transportkosten in die
Position einzukalkulieren.
Die TRGS 519 ist zu beachten.
Einheit: m

**02.124 Fassadenbekleidung im Wandbereich entfernen / entsorgen**
Vorhandene Fassadenbekleidung im
Wandanschlussbereich, demontieren
und entsorgen.
Material:
Höhe:
Das aufgenommene Material ist entsprechend den
behördlichen Vorschriften zu entsorgen.
Sollten die Entsorgungskosten nicht gesondert erfasst
sein,
sind diese einschließlich der Transportkosten in die
Position einzukalkulieren.
Die TRGS 519 ist zu beachten.
Einheit: m

**02.125 Mauerkopfabdeckung demontieren / lagern**
Vorhandene Mauerkopfabdeckung
inklusive aller Ecken demontieren und
seitlich zur Wiederverwendung lagern.

Material:
Abwicklung (cm):
Einheit: m

**02.126 Dachausstieg demontieren / lagern**
Vorhandenen Dachausstieg demontieren
und seitlich zur Wiederverwendung lagern.

Größe (cm):
Einheit: Stck

**02.127 Lichtkuppel demontieren / lagern**
Vorhandene Lichtkuppel demontieren und
seitlich zur Wiederverwendung lagern.
Größe (cm):
Einheit: Stck

**02.128 mehrteiliges Dachrandabschlussprofil demontieren / lagern**
Vorhandenes mehrteiliges Dachrandabschlussprofil inklusive aller Ecken demontieren und seitlich zur Wiederverwendung lagern.

Material:
Blendenhöhe (mm):
Einheit: m

**02.129 Antennenmast entfernen / entsorgen**
Vorhandenen Antennenmast entfernen.
Das aufgenommene Material ist entsprechend den
behördlichen Vorschriften zu entsorgen.
Sollten die Entsorgungskosten nicht gesondert erfasst
sein,
sind diese einschließlich der Transportkosten in die
Position einzukalkulieren.
Einheit: Stck

**02.130 Blitzschutzanlage demontieren / entsorgen**
Vorhandene Blitzschutzanlage auf der
Dachfläche entfernen.
Das aufgenommene Material ist entsprechend den
behördlichen Vorschriften zu entsorgen.
Sollten die Entsorgungskosten nicht gesondert erfasst
sein,
sind diese einschließlich der Transportkosten in die
Position einzukalkulieren.
Einheit: m

**02.131 senkrechte Blitzschutzanlage demontieren / entsorgen**
Senkrechte Blitzschutzanlage entfernen.
Das aufgenommene Material ist entsprechend den
behördlichen Vorschriften zu entsorgen.
Sollten die Entsorgungskosten nicht gesondert erfasst
sein,
sind diese einschließlich der Transportkosten in die
Position einzukalkulieren.
Einheit: m

**02.132 Blitzschutzanlage demontieren / lagern**
Vorhandene Blitzschutzanlage demontieren
und seitlich zur Wiederverwendung lagern.
Einheit: m

**02.133 Kaminkopf abtragen / entsorgen**
Vorhandenen Kaminkopf bis auf die
Tragschicht abtragen, herunterschaffen
und entsorgen.

Abmessung (cm):
Das aufgenommene Material ist entsprechend den
behördlichen Vorschriften zu entsorgen.
Sollten die Entsorgungskosten nicht gesondert erfasst
sein,
sind diese einschließlich der Transportkosten in die
Position einzukalkulieren.
Einheit: Stck

**02.134 Abdichtungsaufbau Dachrandbereich abreißen / entsorgen**
Vorhandenen Abdichtungsaufbau im
Dachrandbereich,

Abwicklung (cm):

bis auf den Untergrund abreißen und
herunterschaffen.
Aufbau:
Das aufgenommene Material ist entsprechend den
behördlichen Vorschriften zu entsorgen.
Sollten die Entsorgungskosten nicht gesondert erfasst
sein,
sind diese einschließlich der Transportkosten in die
Position einzukalkulieren.
Einheit: m

**02.135 Dachrinne entfernen / entsorgen**
Vorhandene Dachrinne einschließlich
Traufblech und Rinneisen entfernen und
herunterschaffen.
Material:
Abwicklung (mm):

Das aufgenommene Material ist entsprechend den
behördlichen Vorschriften zu entsorgen.
Sollten die Entsorgungskosten nicht gesondert erfasst
sein,
sind diese einschließlich der Transportkosten in die
Position einzukalkulieren.
Einheit: m

**02.136 Regenfallrohr entfernen / entsorgen**
Vorhandenes Regenfallrohr einschließlich
Rohrschellen entfernen und herunterschaffen.
Material:
Nennweite (mm):
Das aufgenommene Material ist entsprechend den
behördlichen Vorschriften zu entsorgen.
Sollten die Entsorgungskosten nicht gesondert erfasst
sein,
sind diese einschließlich der Transportkosten in die
Position einzukalkulieren.
Einheit: m

**02.140 Entsorgung aufgenommenes Material**
Aufgenommenes Material,
Art:
fachgerecht entsorgen.
Die Bereitstellung der Abfallbehälter
(Containerstellung) über den benötigten
Zeitraum sowie An- und Abfahrten sind in
die Position mit einzukalkulieren. Der Standort wird
in Absprache mit dem Auftraggeber festgelegt.
Bitte beachten Sie in diesem Zusammenhang
mögliche besondere örtliche
Entsorgungsvorschriften.
Die Abrechnung der Entsorgungskosten
erfolgt nach Abschluss der Abrissarbeiten
anhand der vorzulegenden Wiegekarten !
Menge: 1000,000 kg

**02.141 Entsorgung aufgenommene Bitumenbahnen mit Polystyrolanhaftungen**
Aufgenommenes Material,
Art: Bitumenbahnen mit Polystyrolanhaftungen
fachgerecht entsorgen.
Die Bereitstellung der Abfallbehälter
(Containerstellung) über den benötigten
Zeitraum sowie An- und Abfahrten sind in
die Position mit einzukalkulieren. Der Standort wird
in Absprache mit dem Auftraggeber festgelegt.
Bitte beachten Sie in diesem Zusammenhang
mögliche besondere örtliche
Entsorgungsvorschriften.
Die Abrechnung der Entsorgungskosten
erfolgt nach Abschluss der Abrissarbeiten
anhand der vorzulegenden Wiegekarten !
Menge: 1000,000 kg

**02.142 Entsorgung aufgenommenes Material - Mischabfälle -**
Aufgenommenes Material,
Art:
fachgerecht entsorgen.
Die Bereitstellung der Abfallbehälter
(Containerstellung) über den benötigten
Zeitraum sowie An- und Abfahrten sind in
die Position mit einzukalkulieren. Der Standort wird
in Absprache mit dem Auftraggeber festgelegt.
Bitte beachten Sie in diesem Zusammenhang
mögliche besondere örtliche
Entsorgungsvorschriften.
Die Abrechnung der Entsorgungskosten
erfolgt nach Abschluss der Abrissarbeiten
anhand der vorzulegenden Wiegekarten !
Menge: 1000,000 kg

### 03 Untergrundvorbereitung

**03.200 Haftgrund Orig. kebu Kebusol FD 1 aufbringen**
Besenreine Fläche, glatt und trocken, mit
dem kaltflüssigen Bitumen-Haftgrund

Orig. kebu Kebusol FD 1
(auf Bitumen-Basis mit haftverbessernden Zusätzen / Verbrauch ca. 200 g/m²)
versehen.
Einheit: m²

**03.200.a Haftgrund Orig. kebu Kebusol FDE aufbringen**
Besenreine Fläche, glatt und trocken, mit
dem kaltflüssigen Bitumen-Haftgrund

Orig. kebu Kebusol FDE
(auf Emulsions-Basis, lösemittelfrei und mit
haftverbessernden Zusätzen / Verbrauch ca. 200 g/m²)
versehen.
Einheit: m²

**03.201 Wandanschlussfläche mit Haftgrund Orig. kebu Kebusol FD 1 versehen**
Wandanschlussfläche,
Abwicklung (cm):
glatt und trocken, mit dem kaltflüssigen
Bitumen-Haftgrund
Orig. kebu Kebusol FD 1
(auf Bitumen-Basis mit haftverbessernden Zusätzen / Verbrauch ca. 200 g/m²)
versehen.
Einheit: m

**03.201.a Attikabereich mit Haftgrund Orig. kebu Kebusol FD 1 versehen**
Attikabereich,
Abwicklung (cm):
glatt und trocken, mit dem kaltflüssigen
Bitumen-Haftgrund
Orig. kebu Kebusol FD 1
(auf Bitumen-Basis mit haftverbessernden Zusätzen / Verbrauch ca. 200 g/m²)
versehen.
Einheit: m

**03.202 senkrechte Wandfläche mit Haftgrund Orig. kebu Kebusol FD 1 versehen**
Senkrechte, trockene Wandfläche mit
dem kaltflüssigen Bitumen-Haftgrund
Orig. kebu Kebusol FD 1
(auf Bitumen-Basis mit haftverbessernden Zusätzen / Verbrauch ca. 200 g/m²)
versehen.
Einheit: m²

**03.203 Dachrandanschluss mit Haftgrund Orig. kebu Kebusol FD 1 versehen**
Glatter, trockener und besenreiner Dachrandanschlussbereich,
Abwicklung (cm):
mit dem kaltflüssigen Bitumen-Haftgrund
Orig. kebu Kebusol FD 1
(auf Bitumen-Basis mit haftverbessernden Zusätzen / Verbrauch ca. 200 g/m²)
versehen.
Einheit: m

**03.204 Boden der Kellersohle mit Haftgrund Orig. kebu Kebusol FD 1 versehen**
Boden der Kellersohle säubern und in
den Randbereichen bis über die Mauersperrbahn mit dem kaltflüssigen
Bitumen-Haftgrund
Orig. kebu Kebusol FD 1
(auf Bitumen-Basis mit haftverbessernden Zusätzen / Verbrauch ca. 200 g/m²)
versehen.
In geschlossenen Räumen sind die einschlägigen
Vorschriften der Berufsgenossenschaft im Zusammenhang
mit lösemittelhaltigen Produkten zu beachten.
Einheit: m²

**03.205 Schleppstreifen aufbringen**
Fugen des Untergrundes mit Schleppstreifen,
Breite: 20 cm

unterseitig grob bestreut, abdecken und
gegen Verschieben sichern.
Einheit: m

**03.206 Brandschutzlage V 13 aufbringen**
Holzuntergrund mit einer Lage V 13 als
Brandschutz versehen und mit verzinkten
Breitkopfstiften befestigen.
Einheit: m²

**03.207 Fläche mechanisch nachfixieren**
Fläche zur Minimierung von Dämmstoffbewegungen mechanisch nachfixieren.
Die Fixierung erfolgt unter Beachtung
der DIN 1055.

System:
Typ:
Untergrund:
Einheit: m²

**03.208 Betonfläche strahlen / entsorgen**
Betonfläche durch Strahlen mit festem
Strahlmittel / Flammstrahlen / Hochdruckwasserstrahlen vorbereiten.

Gewähltes Verfahren:
Abgetragenes Material ist vollständig
aufzusaugen und durch den Auftragnehmer zu entsorgen. Die ordnungsgemäße Entsorgung ist nachzuweisen.
Einheit: m²

**03.209 Betonoberfläche mit Epoxidharz versiegeln**
Versiegelung einer Betonoberfläche wie
folgt erstellen:

Aufbringen des Epoxidharzes durch Fluten
bis zur Sättigung.
Verbrauch: mindestens 400 g/m²
Unverzüglich nach dem Rollen mit trockenem
Quarzsand 0,7 / 1,2 mm im Überschuß
abstreuen. Nicht festhaftendes Abstreumaterial entfernen, sobald es der
Erhärtungszustand zulässt.

Anschließend eine Harzmenge von
mindestens 600 g/m² aufbringen. Die
Menge so verteilen, dass die Abstreuung
gleichmäßig benetzt ist und eine gleichmäßige, geschlossene Oberfläche vorhanden ist.
Gewähltes Epoxidharz: Liepox ADS 101
Hersteller: Liesen GmbH
49808 Lingen
Die Verarbeitungsrichtlinien des Harzherstellers sind zu beachten.
Einheit: m²

**03.210 Betonoberfläche mit Epoxidharz grundieren**
Grundierung einer Betonoberfläche wie
folgt erstellen:
Epoxidharz bis zur Sättigung durch Fluten
und Verteilen mit einer Lammfellrolle.
Verbrauch: ca. 300 bis 500 g/m²
Die noch frische Grundierung ist ohne
Überschuss mit feuergetrocknetem Quarzsand der Körnung 0,1 - 0,5 bzw.
0,2 - 0,7 mm einzustreuen. Überschüssiges Material ist nach dem Aushärten abzufegen und abzufahren.

Gewähltes Produkt: Liepox ADS 101
Hersteller: Liesen GmbH
49808 Lingen
Die Verarbeitungsrichtlinien des Harzherstellers sind zu beachten.
Einheit: m²

**03.211 Kratzspachtelung mit Epoxidharz**
Kratzspachtelung zum Ausgleich von Rautiefen
wie folgt erstellen:
mit Epoxidharz grundierte und ausgehärtete
Fläche mit Epoxidharz versehen und mit einem
Hartgummischieber oder einer Glättkelle
spachteln und abziehen.
Verbrauch je nach Rauhigkeit:
ca. 500 bis 800 g/m²
Das noch frische Harz ist mit feuergetrocknetem Quarzsand der
Körnung 0,2 - 0,7 mm abzustreuen.
Überschüssiges Material ist nach dem
Aushärten abzufegen und abzufahren.

Gewähltes Produkt: Liepox ADS 101
Füllstoffgemisch: Liesen Füllstoffgemisch 1
Hersteller: Liesen GmbH
49808 Lingen
Die Verarbeitungsrichtlinien des Harzherstellers sind zu beachten.
Größere Vertiefungen sind nach ZTV-Ing Teil 7,
zu egalisieren.
Einheit: m²

### 04 Dampfsperren

**04.300 Dampfsperre Abitek punktweise aufschweißen**
Fläche mit einer ausgleichenden Dampfsperre
Orig. kebu ABITEK
mit Trennfolie und dauerhaftem, nicht
verwechselbarem Identitätsmerkmal,
gemäß den Anforderungen der
DIN 13970
Gesamtdicke: 4 mm
Deckmasse: Elastomerbitumen
Träger: korrosionsgeschützte Aluminiumfolie und Glasvlies 60 g/m²
Kaltbiegeverhalten: < - 25° C
Wärmestandfestigkeit: > 90° C
Höchstzugkraft (N/5 cm)
längs: > 800 / quer: > 400
Dehnung bei Höchstzugkraft (%)
längs: > 2 / quer: > 2
Wasserdampfdurchlässigkeit: µ = 20000
(Technische Daten ohne Rechtsanspruch)
wie folgt versehen:
Die Bahnen bei 10 cm Überlappung mit
ca. 4 handtellergroßen Haftpunkten
je m² und voller Nahtverschweißung mit
dem Propanhandbrenner aufbringen.
Die Bahnen bis über die Dämmschicht
hochführen und an Durchdringungen
anschließen.
Einheit: m²

**04.301 Dampfsperre Abitek verdeckt nageln**
Nagelbare Fläche mit einer ausgleichenden
Dampfsperre
Orig. kebu ABITEK
mit Trennfolie und dauerhaftem nicht
verwechselbarem Identitätsmerkmal,
gemäß den Anforderungen der
DIN 13970
Gesamtdicke: 4 mm
Deckmasse: Elastomerbitumen
Träger: korrosionsgeschützte Aluminiumfolie und Glasvlies 60 g/m²
Kaltbiegeverhalten: < - 25° C
Wärmestandfestigkeit: > 90° C
Höchstzugkraft (N/5 cm)
längs: > 800 / quer: > 400
Dehnung bei Höchstzugkraft (%)
längs: > 2 / quer: > 2
Wasserdampfdurchlässigkeit: µ = 20000
(Technische Daten ohne Rechtsanspruch)
wie folgt versehen:
Die Bahnen bei 10 cm Überlappung mit
verdeckter Nagelung (Dachpappstifte
28/25 verzinkt, Nagelabstand ca. 10 cm)
und voller Nahtverschweißung aufbringen.
Die Bahnen bis über die Dämmschicht
hochführen und an Durchdringungen
anschließen.
Einheit: m²

**04.304 Dampfsperre Abitek auf profilierten Blechen**
Fläche (profilierte Bleche) mit einer ausgleichenden Dampfsperre
Orig. kebu ABITEK
mit dauerhaftem nicht verwechselbarem
Identitätsmerkmal,
gemäß den Anforderungen der
DIN 13970
Gesamtdicke: 4 mm
Deckmasse: Elastomerbitumen
Träger: korrosionsgeschützte Aluminiumfolie und Glasvlies 60 g/m²
Kaltbiegeverhalten: < - 25° C
Wärmestandfestigkeit: > 90° C
Höchstzugkraft (N/5 cm)
längs: > 800 / quer: > 400
Dehnung bei Höchstzugkraft (%)
längs: > 2 / quer: > 2
Wasserdampfdurchlässigkeit: µ = 20000
(Technische Daten ohne Rechtsanspruch)
wie folgt versehen.

Die Bahnen bei 10 cm Überlappung aufschweißen, bis über die Dämmschicht
hochführen und an Durchdringungen
anschließen.
Einheit: m²

**04.305 Dampfsperre Abitek vollflächig aufschweißen**
Fläche mit einer ausgleichenden
Dampfsperre
Orig. kebu ABITEK
mit dauerhaftem nicht verwechselbarem
Identitätsmerkmal,
gemäß den Anforderungen der
DIN 13970
Gesamtdicke: 4 mm
Deckmasse: Elastomerbitumen
Träger: korrosionsgeschützte Aluminiumfolie und Glasvlies 60 g/m²
Kaltbiegeverhalten: < - 25° C
Wärmestandfestigkeit: > 90° C
Höchstzugkraft (N/5 cm)
längs: > 800 / quer: > 400
Dehnung bei Höchstzugkraft (%)
längs: > 2 / quer: > 2
Wasserdampfdurchlässigkeit: µ = 20000
(Technische Daten ohne Rechtsanspruch)
wie folgt versehen:

Die Bahnen bei 10 cm Überlappung vollflächig mit dem Propanhandbrenner aufbringen.
Die Bahnen bis über die Dämmschicht
hochführen und an Durchdringungen
anschließen.
Einheit: m²

**04.306 Dampfsperre Abitek vollflächig im Rand- und Anschlussbereich verlegen**
Rand- und Anschlussbereiche,
Abwicklung (cm): ca.
mit einer ausgleichenden Dampfsperre
Orig. kebu ABITEK
mit dauerhaftem nicht verwechselbarem
Identitätsmerkmal,
gemäß den Anforderungen der
DIN 13970
Gesamtdicke: 4 mm
Deckmasse: Elastomerbitumen
Träger: korrosionsgeschützte Aluminiumfolie und Glasvlies 60 g/m²
Kaltbiegeverhalten: < - 25° C
Wärmestandfestigkeit: > 90° C
Höchstzugkraft (N/5 cm)
längs: > 800 / quer: > 400
Dehnung bei Höchstzugkraft (%)
längs: > 2 / quer: > 2
Wasserdampfdurchlässigkeit: µ = 20000
(Technische Daten ohne Rechtsanspruch)
wie folgt versehen:

Die Bahnen bei 10 cm Überlappung vollflächig mit dem Propanhandbrenner aufbringen.
Die Bahnen bis über die Dämmschicht
hochführen und an Durchdringungen
anschließen.
Wir bitten zu beachten:
Die Bahnen sind senkrecht in Metersegmenten zu verlegen. Ein Lagenversatz
zu den Flächenbahnen ist einzuhalten.
Einheit: m²

**04.307 Dampfsperre Kebuself-KD verdeckt nageln**
Nagelbare Fläche (Holzuntergrund) mit einer kaltselbstklebenden Dichtungsbahn
Orig. kebu Kebuself-KD
mit dauerhaftem nicht verwechselbarem
Identitätsmerkmal,
Gesamtdicke: 2 mm
Deckmasse: Elastomerbitumen
Träger: Glasgewebe 200 g/m²,
oberseitig angeordnete Aluminium-
Kombifolie
Kaltbiegeverhalten: > - 25° C
Wärmestandfestigkeit: > 100° C
Höchstzugkraft (N/5 cm)
längs: > 1.800 / quer: > 1.800
Dehnung bei Höchstzugkraft (%)
längs: > 2 / quer: > 2
Wasserdampfdurchlässigkeit: µ = 20000
(Technische Daten ohne Rechtsanspruch)
wie folgt versehen:
Die Bahnen bei 10 cm Überlappung mit
verdeckter Nagelung (Dachpappstifte
28/25 verzinkt, Nagelabstand ca. 10 cm)
auf dem Holzuntergrund aufbringen.
Die Nähte nach Abziehen der unterseitigen
Trennfolie kaltselbstklebend durch Andrücken
verkleben.
Die Bahnen bis über die Dämmschicht
hochführen und an Durchdringungen
anschließen.
Einheit: m²

**04.308 Dampfsperre Kebuself-KD auf profilierte Bleche**
Fläche (profilierte Bleche / Trapezprofile) mit einer
kaltselbstklebenden Dichtungsbahn
Orig. kebu Kebuself-KD
mit dauerhaftem nicht verwechselbarem
Identitätsmerkmal,
Gesamtdicke: 2 mm
Deckmasse: Elastomerbitumen
Träger: Glasgewebe 200 g/m²,
oberseitig angeordnete Aluminium-
Kombifolie
Kaltbiegeverhalten: > - 25° C
Wärmestandfestigkeit: > 100° C
Höchstzugkraft (N/5 cm)
längs: > 1.800 / quer: > 1.800
Dehnung bei Höchstzugkraft (%)
längs: > 2 / quer: > 2
Wasserdampfdurchlässigkeit: µ = 20000
(Technische Daten ohne Rechtsanspruch)
wie folgt versehen:
Die Bahnen nach Abziehen der unterseitigen
Trennfolie kaltselbstklebend auf den Untergrund aufbringen.
Die Überlappungen sind durch Andrücken
auf den Obergurten oder auf den verzinkten, 1 mm dicken

und 150 mm breiten Verstärkungsblechen zu verkleben.
Die Bahnen bis über die Dämmschicht
hochführen und an Durchdringungen
anschließen.
Einheit: m²

**04.310 Dampfsperre G 200 S4 + Al punktweise aufschweißen**
Fläche mit einer ausgleichenden
Dampfsperre
Monobit G 200 S4 + Al
mit Trennfolie
gemäß den Anforderungen der
DIN 13970
Gesamtdicke: 4 mm
Träger: Glasgewebe 200 g/m² und
Aluminiumfolie
Wärmestandfestigkeit: = 70° C
Kaltbiegeverhalten: = 0° C
Höchstzugkraft (N/5 cm)
längs: > 1.000 / quer: > 1.000
Dehnung bei Höchstzugkraft (%)
längs: = 2 / quer: = 2
Wasserdampfdurchlässigkeit: µ = 20000
(Technische Daten ohne Rechtsanspruch)
wie folgt versehen:

Die Bahnen bei 8 cm Überlappung punktweise haftend mit ca. 4 handtellergroßen
Haftpunkten je m² und voller Nahtverschweißung aufbringen.
Die Bahnen bis über die Dämmschicht
hochführen und an Durchdringungen
anschließen.
Hersteller der Schweißbahn:
Kebulin-Gesellschaft / 45701 Herten
Einheit: m²

**04.311 Dampfsperre G 200 S4 + Al verdeckt nageln**
Nagelbare Fläche mit einer ausgleichenden Dampfsperre

Monobit G 200 S4 + Al
mit Trennfolie,
gemäß den Anforderungen der
DIN 13970
Gesamtdicke: 4 mm
Träger: Glasgewebe 200 g/m² und
Aluminiumfolie
Wärmestandfestigkeit: = 70° C
Kaltbiegeverhalten: = 0° C
Höchstzugkraft (N/5 cm)
längs: > 1.000 / quer: > 1.000
Dehnung bei Höchstzugkraft (%)
längs: = 2 / quer: = 2
Wasserdampfdurchlässigkeit: µ = 20000
(Technische Daten ohne Rechtsanspruch)

wie folgt versehen:
Die Bahnen bei 10 cm Überlappung mit
verdeckter Nagelung (Dachpappstifte
28/25 verzinkt, Nagelabstand ca. 10 cm)
und voller Nahtverschweißung aufbringen.
Die Bahnen bis über die Dämmschicht
hochführen und an Durchdringungen
anschließen.

Hersteller der Schweißbahn:
Kebulin-Gesellschaft / 45701 Herten
Einheit: m²

**04.312 Brandlastarme Dampfsperre Kebuself-BS auf profilierte Bleche**
Fläche (profilierte Bleche) mit einer kaltselbstklebenden und brandlastarmen
Dampfsperrbahn,
Orig. kebu Kebuself-BS
gemäß der DIN 18234,
Breite (m): 1,2
Gesamtdicke: 0,4 mm
Klebmasse: Bitumen-Kautschuk-Klebeschicht
Träger: GG - verstärter Aluverbund
Kaltbiegeverhalten: > - 30° C
Höchstzugkraft (N/5 cm)
längs: > 900 / quer: > 600
Dehnung bei Höchstzugkraft (%)
längs: > 2 / quer: > 2
Wasserdampfdurchlässigkeit (m): sd > 1.500
Spezifischer Brennwert
nach DIN 18234 (MJ / m²): 10,5
(Technische Daten ohne Rechtsanspruch)
wie folgt versehen:
Die Bahnen nach Abziehen der unterseitigen
Trennfolie kaltselbstklebend auf den Untergrund aufbringen.
Die Überlappungen von 10 cm sind durch
Andrücken auf den Obergurten oder auf den verzinkten,
1 mm dicken und 150 mm breiten Verstärkungsblechen zu
verkleben.
T-Stöße sind mit einem Eckenschnitt an der
unterliegenden Bahn auszuführen.
Die Bahnen bis über die Dämmschicht
hochführen und an Durchdringungen
anschließen.
Einheit: m²

**04.313 Dampfsperre V 60 S3,5 E + AL punktweise aufschweißen**
Fläche mit einer ausgleichenden
Dampfsperre
Monobit V 60 S3,5 E + AL
gemäß den Anforderungen der
DIN 13970
Gesamtdicke: 3,5 mm
Träger: Glasvlies 60 g/m² und
Aluminium-Einlage
Wärmestandfestigkeit: = 100° C
Kaltbiegeverhalten: = -25° C
Höchstzugkraft (N/5 cm)
längs: > 400 / quer: > 300
Dehnung bei Höchstzugkraft (%)
längs: > 2 / quer: = 2
Wasserdampfdurchlässigkeit: µ = 20000
(Technische Daten ohne Rechtsanspruch)

wie folgt versehen:

Die Bahnen bei 10 cm Überlappung mit
ca. 4 handtellergroßen Haftpunkten je
m² und voller Nahtverschweißung aufbringen.
Die Bahnen bis über die Dämmschicht
hochführen und an Durchdringungen
anschließen.

Hersteller der Schweißbahn:
Kebulin-Gesellschaft / 45701 Herten
Einheit: m²

**04.314 Dampfsperre V 60 S3,5 E + AL vollflächig aufschweißen**
Fläche mit einer ausgleichenden
Dampfsperre
Monobit V 60 S3,5 E + AL
gemäß den Anforderungen der
DIN 13970
Gesamtdicke: 3,5 mm
Träger: Glasvlies 60 g/m² und
Aluminium-Einlage
Wärmestandfestigkeit: = 100° C
Kaltbiegeverhalten: = -25° C
Höchstzugkraft (N/5 cm)
längs: > 400 / quer: > 300
Dehnung bei Höchstzugkraft (%)
längs: > 2 / quer: = 2
Wasserdampfdurchlässigkeit: µ = 20000
(Technische Daten ohne Rechtsanspruch)

wie folgt versehen:

Die Bahnen bei 10 cm Überlappung vollflächig mit dem Propanhandbrenner aufbringen.
Die Bahnen bis über die Dämmschicht
hochführen und an Durchdringungen
anschließen.

Hersteller der Schweißbahn:
Kebulin-Gesellschaft / 45701 Herten
Einheit: m²

**04.314.b Dampfsperre V 60 S3,5 E + AL vollflächig im Rand- und Anschlussbereich verlegen**
Rand- und Anschlussbereiche,
Abwicklung (cm): ca.
mit einer ausgleichenden Dampfsperre
Monobit V 60 S3,5 E + AL
gemäß den Anforderungen der
DIN 13970
Gesamtdicke: 3,5 mm
Träger: Glasvlies 60 g/m² und
Aluminium-Einlage
Wärmestandfestigkeit: = 100° C
Kaltbiegeverhalten: = -25° C
Höchstzugkraft (N/5 cm)
längs: > 400 / quer: > 300
Dehnung bei Höchstzugkraft (%)
längs: > 2 / quer: = 2
Wasserdampfdurchlässigkeit: µ = 20000
(Technische Daten ohne Rechtsanspruch)

wie folgt versehen:

Die Bahnen bei 10 cm Überlappung vollflächig mit dem Propanhandbrenner aufbringen.
Die Bahnen bis über die Dämmschicht
hochführen und an Durchdringungen
anschließen.
Wir bitten zu beachten:
Die Bahnen sind senkrecht in Metersegmenten zu verlegen. Ein Lagenversatz
zu den Flächenbahnen ist einzuhalten.

Hersteller der Schweißbahn:
Kebulin-Gesellschaft / 45701 Herten
Einheit: m²

**04.315 Dampfsperre PYE-G 200 S4 + AL punktweise aufschweißen**
Fläche mit einer ausgleichenden
Dampfsperre
Monobit PYE-G 200 S4 + AL
gemäß den Anforderungen der
DIN 13970
Gesamtdicke: 4 mm
Träger: Glasgewebe 200 g/m² und
Aluminiumfolie
Wärmestandfestigkeit: = 100° C
Kaltbiegeverhalten: = -25° C
Höchstzugkraft (N/5 cm)
längs: > 1.000 / quer: > 1.000
Dehnung bei Höchstzugkraft (%)
längs: > 2 / quer: = 2
Wasserdampfdurchlässigkeit: µ = 20000
(Technische Daten ohne Rechtsanspruch)

wie folgt versehen:

Die Bahnen bei 10 cm Überlappung mit
ca. 4 handtellergroßen Haftpunkten je
m² und voller Nahtverschweißung aufbringen.
Die Bahnen bis über die Dämmschicht
hochführen und an Durchdringungen
anschließen.

Hersteller der Schweißbahn:
Kebulin-Gesellschaft / 45701 Herten
Einheit: m²

**04.316 Dampfsperre PYE-G 200 S4 + AL vollflächig aufschweißen**
Fläche mit einer ausgleichenden
Dampfsperre
Monobit PYE-G 200 S4 + AL
gemäß den Anforderungen der
DIN 13970
Gesamtdicke: 4 mm
Träger: Glasgewebe 200 g/m² und
Aluminiumfolie
Wärmestandfestigkeit: = 100° C
Kaltbiegeverhalten: = -25° C
Höchstzugkraft (N/5 cm)
längs: > 400 / quer: > 300
Dehnung bei Höchstzugkraft (%)
längs: > 2 / quer: = 2
Wasserdampfdurchlässigkeit: µ = 20000
(Technische Daten ohne Rechtsanspruch)

wie folgt versehen:

Die Bahnen bei 10 cm Überlappung vollflächig mit dem Propanhandbrenner aufbringen.
Die Bahnen bis über die Dämmschicht
hochführen und an Durchdringungen
anschließen.

Hersteller der Schweißbahn:
Kebulin-Gesellschaft / 45701 Herten
Einheit: m²

**04.317 Dampfsperre PYE-G 200 S4 + AL verdeckt nageln**
Fläche mit einer ausgleichenden
Dampfsperre
Monobit PYE-G 200 S4 + AL
gemäß den Anforderungen der
DIN 13970
Gesamtdicke: 4 mm
Träger: Glasgewebe 200 g/m² und
Aluminiumfolie
Wärmestandfestigkeit: = 100° C
Kaltbiegeverhalten: = -25° C
Höchstzugkraft (N/5 cm)
längs: > 400 / quer: > 300
Dehnung bei Höchstzugkraft (%)
längs: > 2 / quer: = 2
Wasserdampfdurchlässigkeit: µ = 20000
(Technische Daten ohne Rechtsanspruch)

wie folgt versehen:
Die Bahnen bei 10 cm Überlappung mit
verdeckter Nagelung (Dachpappstifte
28/25 verzinkt, Nagelabstand ca. 10 cm)
und voller Nahtverschweißung aufbringen.
Die Bahnen bis über die Dämmschicht
hochführen und an Durchdringungen
anschließen.

Hersteller der Schweißbahn:
Kebulin-Gesellschaft / 45701 Herten
Einheit: m²

**04.318 Dampfsperre PYE-G 200 S4 + AL vollflächig im Rand- und Anschlussbereich verlegen**
Rand- und Anschlussbereiche,
Abwicklung (cm): ca.
mit einer ausgleichenden Dampfsperre
Monobit PYE-G 200 S4 + AL
gemäß den Anforderungen der
DIN 13970
Gesamtdicke: 4 mm
Träger: Glasgewebe 200 g/m² und
Aluminiumfolie
Wärmestandfestigkeit: = 100° C
Kaltbiegeverhalten: = -25° C
Höchstzugkraft (N/5 cm)
längs: > 400 / quer: > 300
Dehnung bei Höchstzugkraft (%)
längs: > 2 / quer: = 2
Wasserdampfdurchlässigkeit: µ = 20000
(Technische Daten ohne Rechtsanspruch)

wie folgt versehen:

Die Bahnen bei 10 cm Überlappung vollflächig mit dem Propanhandbrenner aufbringen.
Die Bahnen bis über die Dämmschicht
hochführen und an Durchdringungen
anschließen.
Wir bitten zu beachten:
Die Bahnen sind senkrecht in Metersegmenten zu verlegen. Ein Lagenversatz
zu den Flächenbahnen ist einzuhalten.

Hersteller der Schweißbahn:
Kebulin-Gesellschaft / 45701 Herten
Einheit: m²

**04.334 Dampfsperre PYE-G 200 S5 + AL punktweise aufschweißen**
Fläche mit einer ausgleichenden
Dampfsperre
Monobit PYE-G 200 S5 + AL
gemäß den Anforderungen der
DIN 13970
Gesamtdicke: 5 mm
Träger: Glasgewebe 200 g/m² und
Aluminiumfolie
Wärmestandfestigkeit: = 100° C
Kaltbiegeverhalten: = -25° C
Höchstzugkraft (N/5 cm)
längs: > 1.000 / quer: > 1.000
Dehnung bei Höchstzugkraft (%)
längs: > 2 / quer: = 2
Wasserdampfdurchlässigkeit: µ = 20000
(Technische Daten ohne Rechtsanspruch)

wie folgt versehen:

Die Bahnen bei 10 cm Überlappung mit
ca. 4 handtellergroßen Haftpunkten je
m² und voller Nahtverschweißung aufbringen.
Die Bahnen bis über die Dämmschicht
hochführen und an Durchdringungen
anschließen.

Hersteller der Schweißbahn:
Kebulin-Gesellschaft / 45701 Herten
Einheit: m²

**04.336 Dampfsperre PYE-G 200 S5 + AL vollflächig aufschweißen**
Fläche mit einer ausgleichenden
Dampfsperre
Monobit PYE-G 200 S5 + AL
gemäß den Anforderungen der
DIN 13970
Gesamtdicke: 5 mm
Träger: Glasgewebe 200 g/m² und
Aluminiumfolie
Wärmestandfestigkeit: = 100° C
Kaltbiegeverhalten: = -25° C
Höchstzugkraft (N/5 cm)
längs: > 400 / quer: > 300
Dehnung bei Höchstzugkraft (%)
längs: > 2 / quer: = 2
Wasserdampfdurchlässigkeit: µ = 20000
(Technische Daten ohne Rechtsanspruch)

wie folgt versehen:

Die Bahnen bei 10 cm Überlappung vollflächig mit dem Propanhandbrenner aufbringen.
Die Bahnen bis über die Dämmschicht
hochführen und an Durchdringungen
anschließen.

Hersteller der Schweißbahn:
Kebulin-Gesellschaft / 45701 Herten
Einheit: m²

**04.337 Dampfsperre PYE-G 200 S5 + AL verdeckt nageln**
Fläche mit einer ausgleichenden
Dampfsperre
Monobit PYE-G 200 S5 + AL
gemäß den Anforderungen der
DIN 13970
Gesamtdicke: 5 mm
Träger: Glasgewebe 200 g/m² und
Aluminiumfolie
Wärmestandfestigkeit: = 100° C
Kaltbiegeverhalten: = -25° C
Höchstzugkraft (N/5 cm)
längs: > 400 / quer: > 300
Dehnung bei Höchstzugkraft (%)
längs: > 2 / quer: = 2
Wasserdampfdurchlässigkeit: µ = 20000
(Technische Daten ohne Rechtsanspruch)

wie folgt versehen:
Die Bahnen bei 10 cm Überlappung mit
verdeckter Nagelung (Dachpappstifte
28/25 verzinkt, Nagelabstand ca. 10 cm)
und voller Nahtverschweißung aufbringen.
Die Bahnen bis über die Dämmschicht
hochführen und an Durchdringungen
anschließen.

Hersteller der Schweißbahn:
Kebulin-Gesellschaft / 45701 Herten
Einheit: m²

**04.339 Notabdichtung G 200 S4 in Heißbitumen auf Stoß verlegen**
Fläche mit einer Notabdichtung
Monobit G 200 S4
beidseitig vlieskaschiert,
gemäß den Anforderungen der
DIN 13707
Gesamtdicke: 4 mm
Träger: Glasgewebe 200 g/m²
Wärmestandfestigkeit: = 70° C
Kaltbiegeverhalten: = 0° C
Höchstzugkraft (N/5 cm)
längs: > 1.000 / quer: > 1.000
Dehnung bei Höchstzugkraft (%)
längs: > 2 / quer: = 2
Wasserdampfdurchlässigkeit: µ = 20000
Sonderausstattung:
- beidseitig vlieskaschiert
(Technische Daten ohne Rechtsanspruch)

wie folgt versehen:

Die Bahnen in Heißbitumen 100 / 25
(Bitumenverbrauch abhängig von der
Oberflächenbeschaffenheit ca. 3 kg/m²)
auf Stoß aufbringen.
Die Bahnen bis Außenkante
Bauwerk führen.

Hersteller der Schweißbahn:
Kebulin-Gesellschaft / 45701 Herten
Einheit: m²

**04.340 Notabdichtung PYE-G 200 S4 in Heißbitumen auf Stoß verlegen**
Fläche mit einer Notabdichtung
Monobit PYE-G 200 S4
beidseitig vlieskaschiert,
gemäß den Anforderungen der
DIN 13707
Gesamtdicke: 4 mm
Träger: Glasgewebe 200 g/m²
Wärmestandfestigkeit: = 100° C
Kaltbiegeverhalten: = -25° C
Höchstzugkraft (N/5 cm)
längs: > 1.000 / quer: > 1.000
Dehnung bei Höchstzugkraft (%)
längs: > 2 / quer: = 2
Wasserdampfdurchlässigkeit: µ = 20000
Sonderausstattung:
- beidseitig vlieskaschiert
(Technische Daten ohne Rechtsanspruch)

wie folgt versehen:

Die Bahnen in Heißbitumen 100 / 25
(Bitumenverbrauch abhängig von der
Oberflächenbeschaffenheit ca. 3 kg/m²)
auf Stoß aufbringen.
Die Bahnen bis Außenkante
Bauwerk führen.

Hersteller der Schweißbahn:
Kebulin-Gesellschaft / 45701 Herten
Einheit: m²

**04.345 Dampfsperre GVA punktweise aufschweißen**
Fläche mit einer ausgleichenden Dampfsperre
Orig. kebu GVA
mit Trennfolie und dauerhaftem, nicht
verwechselbarem Identitätsmerkmal,
gemäß den Anforderungen der
DIN 13970
Gesamtdicke: 4 mm
Deckmasse: modifiziertes Oxidbitumen
Träger: geprägte Aluminiumfolie und
verstärktes Glasvlies
Kaltbiegeverhalten: < 0° C
Wärmestandfestigkeit: > 90° C
Höchstzugkraft (N/5 cm)
längs: > 900 / quer: > 700
Dehnung bei Höchstzugkraft (%)
längs: > 2 / quer: > 2
Wasserdampfdurchlässigkeit: µ = 20000
(Technische Daten ohne Rechtsanspruch)
wie folgt versehen:
Die Bahnen bei 10 cm Überlappung mit
ca. 4 handtellergroßen Haftpunkten
je m² und voller Nahtverschweißung mit
dem Propanhandbrenner aufbringen.
Die Bahnen bis über die Dämmschicht
hochführen und an Durchdringungen
anschließen.
Einheit: m²

**04.346 Dampfsperre GVA verdeckt nageln**
Nagelbare Fläche mit einer ausgleichenden
Dampfsperre
Orig. kebu GVA
mit Trennfolie und dauerhaftem nicht
verwechselbarem Identitätsmerkmal,
gemäß den Anforderungen der
DIN 13970
Gesamtdicke: 4 mm
Deckmasse: modifiziertes Oxidbitumen
Träger: geprägte Aluminiumfolie und
verstärktes Glasvlies
Kaltbiegeverhalten: < 0° C
Wärmestandfestigkeit: > 90° C
Höchstzugkraft (N/5 cm)
längs: > 900 / quer: > 700
Dehnung bei Höchstzugkraft (%)
längs: > 2 / quer: > 2
Wasserdampfdurchlässigkeit: µ = 20000
(Technische Daten ohne Rechtsanspruch)
wie folgt versehen:
Die Bahnen bei 10 cm Überlappung mit
verdeckter Nagelung (Dachpappstifte
28/25 verzinkt, Nagelabstand ca. 10 cm)
und voller Nahtverschweißung aufbringen.
Die Bahnen bis über die Dämmschicht
hochführen und an Durchdringungen
anschließen.
Einheit: m²

**04.347 Dampfsperre GVA vollflächig aufschweißen**
Fläche mit einer ausgleichenden
Dampfsperre
Orig. kebu GVA
mit dauerhaftem nicht verwechselbarem
Identitätsmerkmal,
gemäß den Anforderungen der
DIN 13970
Gesamtdicke: 4 mm
Deckmasse: modifiziertes Oxidbitumen
Träger: geprägte Aluminiumfolie und
verstärktes Glasvlies
Kaltbiegeverhalten: < 0° C
Wärmestandfestigkeit: > 90° C
Höchstzugkraft (N/5 cm)
längs: > 900 / quer: > 700
Dehnung bei Höchstzugkraft (%)
längs: > 2 / quer: > 2
Wasserdampfdurchlässigkeit: µ = 20000
(Technische Daten ohne Rechtsanspruch)
wie folgt versehen:

Die Bahnen bei 10 cm Überlappung vollflächig mit dem Propanhandbrenner aufbringen.
Die Bahnen bis über die Dämmschicht
hochführen und an Durchdringungen
anschließen.
Einheit: m²

### 05 Wärmedämmung

**05.400 EPS 035 DAA dm 100 kPa mit PUR- Kleber aufbringen**
Fläche mit einer Dämmstoffplatte aus
Polystyrol mit umlaufender Falz,

Dämmstoff:
EPS 035 DAA dm 100 kPa
nach DIN EN 13163
Anwendungsgebiet:
DAA dm nach DIN 4108 Teil 10
Baustoffklasse nach DIN 4102:
kaschierte Dämmung = B2
unkaschierte Dämmung = B1

Fabrikat:
Dicke (mm):
Kaschierung:

versehen, indem die Platte mit dem lösemittelfreien und schnell aushärtenden
Einkomponentenkleber auf Polyurethanbasis
Orig. kebu PUR-Kleber
in der verarbeitungsfreundlichen
Beutelverpackung
Verbrauch: im Mittel ca. 200 g/m²,
verklebt wird.
Einheit: m²

**05.400.a EPS 035 DAA dh 150 kPa mit PUR- Kleber aufbringen**
Fläche mit einer Dämmstoffplatte aus
Polystyrol mit umlaufender Falz,

Dämmstoff:
EPS 035 DAA dh 150 kPa
nach DIN EN 13 163
Anwendungsgebiet:
DAA dh nach DIN 4108 Teil 10
Baustoffklasse nach DIN 4102:
kaschierte Dämmung = B2
unkaschierte Dämmung = B1
Fabrikat:
Dicke (mm):
Kaschierung:
versehen, indem die Platte mit dem lösemittelfreien und schnell aushärtenden
Einkomponentenkleber auf Polyurethanbasis
Orig. kebu PUR-Kleber
in der verarbeitungsfreundlichen
Beutelverpackung
Verbrauch: im Mittel ca. 200 g/m²,
verklebt wird.
Einheit: m²

**05.400.b EPS 040 DAA dm 100 kPa mit PUR- Kleber aufbringen**
Fläche mit einer Dämmstoffplatte aus
Polystyrol mit umlaufender Falz,

Dämmstoff:
EPS 040 DAA dm 100 kPa
nach DIN EN 13163
Anwendungsgebiet:
DAA dm nach DIN 4108 Teil 10
Baustoffklasse nach DIN 4102:
kaschierte Dämmung = B2
unkaschierte Dämmung = B1

Fabrikat:
Dicke (mm):
Kaschierung:

versehen, indem die Platte mit dem lösemittelfreien und schnell aushärtenden
Einkomponentenkleber auf Polyurethanbasis
Orig. kebu PUR-Kleber
in der verarbeitungsfreundlichen
Beutelverpackung
Verbrauch: im Mittel ca. 200 g/m²,
verklebt wird.
Einheit: m²

**05.402 unkaschierte Wärmedämmung EPS 040 DAA dm 100 kPa als Gefälledämmung mit Grunddämmung aufkleben**
Fläche mit einem Dämmstoff,
EPS 040 DAA dm 100 kPa
nach DIN EN 13163
- unkaschiert -
Anwendungsgebiet:
DAA dm nach DIN 4108 Teil 10
Baustoffklasse: B1 nach DIN 4102
als Grunddämmung (Flachplatte mit umlaufender
Stufenfalz)
Dämmstoffhersteller:
Dicke (mm):
versehen, indem die Platten im Verband mit dem lösemittelfreien und schnell aushärtenden
Einkomponentenkleber auf Polyurethanbasis
Orig. kebu PUR-Kleber
in der verarbeitungsfreundlichen
Beutelverpackung
Verbrauch: im Mittel ca. 200 g/m²,
dichtgestoßen aufgeklebt werden.
Gefälleplatten,
Dämmstofftyp wie oben
als gefällegebende Dämmebene,
Gefälle (%):
Anfangsdicke der gesamten Dämmung (mm):
Plattendicke der gesamtem Dämmung im Mittel (mm):
Maximale Dämmstoffhöhe der gesamten Dämmung (mm):
Volumen der Gesamtdämmung (m³):
(Angaben beinhalten Flach- und Gefälleplatten / bei
Dämmstoffdicken der gefällegebenden Platten von mehr
als 200 mm wird zweilagig im Versatz gearbeitet)
verlegen, indem die Platten im Verband mit dem lösemittelfreien und schnell aushärtenden
Einkomponentenkleber auf Polyurethanbasis
Orig. kebu PUR-Kleber
in der verarbeitungsfreundlichen
Beutelverpackung
Verbrauch: im Mittel ca. 200 g/m²,
dichtgestoßen auf der Grunddämmung geklebt werden. Die
Platten sind im Versatz zu den Grundplatten anzuordnen.
Einheit: m²

**05.402.a unkaschierte Wärmedämmung EPS 035 DAA dm 100 kPa als Gefälledämmung mit Grunddämmung aufkleben**
Fläche mit einem Dämmstoff,
EPS 035 DAA dm 100 kPa
nach DIN EN 13163
- unkaschiert -
Anwendungsgebiet:
DAA dm nach DIN 4108 Teil 10
Baustoffklasse: B1 nach DIN 4102
als Grunddämmung (Flachplatte mit umlaufender
Stufenfalz)
Dämmstoffhersteller:
Dicke (mm):
versehen, indem die Platten im Verband mit dem lösemittelfreien und schnell aushärtenden
Einkomponentenkleber auf Polyurethanbasis
Orig. kebu PUR-Kleber
in der verarbeitungsfreundlichen
Beutelverpackung
Verbrauch: im Mittel ca. 200 g/m²,
dichtgestoßen aufgeklebt werden.
Gefälleplatten,
Dämmstofftyp wie oben
als gefällegebende Dämmebene,
Gefälle (%):
Anfangsdicke der gesamten Dämmung (mm):
Plattendicke der gesamtem Dämmung im Mittel (mm):
Maximale Dämmstoffhöhe der gesamten Dämmung (mm):
Volumen der Gesamtdämmung (m³):
(Angaben beinhalten Flach- und Gefälleplatten / bei
Dämmstoffdicken der gefällegebenden Platten von mehr
als 200 mm wird zweilagig im Versatz gearbeitet)
verlegen, indem die Platten im Verband mit dem lösemittelfreien und schnell aushärtenden
Einkomponentenkleber auf Polyurethanbasis
Orig. kebu PUR-Kleber
in der verarbeitungsfreundlichen
Beutelverpackung
Verbrauch: im Mittel ca. 200 g/m²,
dichtgestoßen auf der Grunddämmung geklebt werden. Die
Platten sind im Versatz zu den Grundplatten anzuordnen.
Einheit: m²

**05.402.b unkaschierte Wärmedämmung EPS 035 DAA dh 150 kPa als Gefälledämmung mit Grunddämmung aufkleben**
Fläche mit einem Dämmstoff,
EPS 035 DAA dh 150 kPa
nach DIN EN 13163
- unkaschiert -
Anwendungsgebiet:
DAA dh nach DIN 4108 Teil 10
Baustoffklasse: B1 nach DIN 4102
als Grunddämmung (Flachplatte mit umlaufender
Stufenfalz)
Dämmstoffhersteller:
Dicke (mm):
versehen, indem die Platten im Verband mit dem lösemittelfreien und schnell aushärtenden
Einkomponentenkleber auf Polyurethanbasis
Orig. kebu PUR-Kleber
in der verarbeitungsfreundlichen
Beutelverpackung
Verbrauch: im Mittel ca. 200 g/m²,
dichtgestoßen aufgeklebt werden.
Gefälleplatten,
Dämmstofftyp wie oben
als gefällegebende Dämmebene,
Gefälle (%):
Anfangsdicke der gesamten Dämmung (mm):
Plattendicke der gesamtem Dämmung im Mittel (mm):
Maximale Dämmstoffhöhe der gesamten Dämmung (mm):
Volumen der Gesamtdämmung (m³):
(Angaben beinhalten Flach- und Gefälleplatten / bei
Dämmstoffdicken der gefällegebenden Platten von mehr
als 200 mm wird zweilagig im Versatz gearbeitet)
verlegen, indem die Platten im Verband mit dem lösemittelfreien und schnell aushärtenden
Einkomponentenkleber auf Polyurethanbasis
Orig. kebu PUR-Kleber
in der verarbeitungsfreundlichen
Beutelverpackung
Verbrauch: im Mittel ca. 200 g/m²,
dichtgestoßen auf der Grunddämmung geklebt werden. Die
Platten sind im Versatz zu den Grundplatten anzuordnen.
Einheit: m²

**05.405 EPS 035 DAA dm 100 kPa / kaschiert mechanisch befestigen**
Fläche mit Dämmstoffplatten aus
Polystyrol mit umlaufender Falz,
Dämmstoff:
EPS 035 DAA dm 100 kPa
nach DIN EN 13 163
Anwendungsgebiet:
DAA dm nach DIN 4108 Teil 10
Baustoffklasse nach DIN 4102:
kaschierte Dämmung = B2

Fabrikat:
Dicke:
Kaschierung:

versehen. Die Befestigung erfolgt mit bauaufsichtlich zugelassenen Befestigungsmittel, unter Berücksichtigung der
DIN 1055.
Die Anzahl der Befestigungsmittel werden
durch die DIN 1055 und durch einen
objektbezogenen Befestigungsplan angegeben.

Untergrund:
Hersteller der Befestiger:
Typ:
Einheit: m²

**05.405.a EPS 035 DAA dh 150 kPa / kaschiert mechanisch befestigen**
Fläche mit Dämmstoffplatten aus
Polystyrol mit umlaufender Falz,
Dämmstoff:
EPS 035 DAA dh 150 kPa
nach DIN EN 13 163
Anwendungsgebiet:
DAA dh nach DIN 4108 Teil 10
Baustoffklasse nach DIN 4102:
kaschierte Dämmung = B2

Fabrikat:
Dicke:
Kaschierung:

versehen. Die Befestigung erfolgt mit bauaufsichtlich zugelassenen Befestigungsmittel, unter Berücksichtigung der
DIN 1055.
Die Anzahl der Befestigungsmittel werden
durch die DIN 1055 und durch einen
objektbezogenen Befestigungsplan angegeben.

Untergrund:
Hersteller der Befestiger:
Typ:
Einheit: m²

**05.405.b EPS 040 DAA dm 100 kPa / kaschiert mechanisch befestigen**
Fläche mit Dämmstoffplatten aus
Polystyrol mit umlaufender Falz,
Dämmstoff:
EPS 040 DAA dm 100 kPa
nach DIN EN 13 163
Anwendungsgebiet:
DAA dm nach DIN 4108 Teil 10
Baustoffklasse nach DIN 4102:
kaschierte Dämmung = B2

Fabrikat:
Dicke:
Kaschierung:

versehen. Die Befestigung erfolgt mit bauaufsichtlich zugelassenen Befestigungsmittel, unter Berücksichtigung der
DIN 1055.
Die Anzahl der Befestigungsmittel werden
durch die DIN 1055 und durch einen
objektbezogenen Befestigungsplan angegeben.

Untergrund:
Hersteller der Befestiger:
Typ:
Einheit: m²

**05.408 Dämmung und 1. Lage mechanisch befestigen**
Fläche mit einer Wärmedämmung versehen
und diese mit der ersten Abdichtungslage
mechanisch zum Untergrund befestigen.
Die Fixierung erfolgt in Verbindung mit
einer verdeckten Befestigung der Bahn im
Nahtbereich unter Beachtung der DIN 1055
und der Herstellervorgabe.
Die erforderliche Mehrüberdeckung im
Nahtbereich ist in die Position einzukalkulieren.
Dämmstoffhersteller:
Dämmstofftyp:
Kaschierung:
Dicke (mm):
Schweißbahntyp:
Hersteller der Befestiger:
Typ:
Einheit: m²

**05.411 unkasch. Gefälledämmung EPS 035 DAA dm 100 kPa / aufkleben**
Fläche mit einem Gefälledämmstoff
aus Polystyrol versehen,
Dämmstoff:
EPS 035 DAA dm 100 kPa
nach DIN EN 13163
- unkaschiert -
Anwendungsgebiet:
DAA dm nach DIN 4108 Teil 10
Baustoffklasse: B1 nach DIN 4102
indem die Platten im Verband mit dem lösemittelfreien und schnell aushärtenden
Einkomponentenkleber auf Polyurethanbasis
Orig. kebu PUR-Kleber
in der verarbeitungsfreundlichen
Beutelverpackung
Verbrauch: im Mittel ca. 200 g/m²,
dichtgestoßen aufgeklebt werden.
Bei Dämmstoffdicken von mehr als 200 mm
wird zweilagig im Versatz verlegt.
Die Platten werden untereinander mit
Orig. kebu PUR Kleber verbunden.
Dämmstoffhersteller:
Gefälle (%):
Anfangsdicke (mm):
Plattendicke im Mittel (mm):
Gesamtvolumen der Dämmung (m³):
Einheit: m²

**05.411.a unkasch. Gefälledämmung EPS 035 DAA dh 150 kPa / aufkleben**
Fläche mit einem Gefälledämmstoff
aus Polystyrol versehen,
Dämmstoff:
EPS 035 DAA dh 150 kPa
nach DIN EN 13163
- unkaschiert -
Anwendungsgebiet:
DAA dh nach DIN 4108 Teil 10
Baustoffklasse: B1 nach DIN 4102
indem die Platten im Verband mit dem lösemittelfreien und schnell aushärtenden
Einkomponentenkleber auf Polyurethanbasis
Orig. kebu PUR-Kleber
in der verarbeitungsfreundlichen
Beutelverpackung
Verbrauch: im Mittel ca. 200 g/m²,
dichtgestoßen aufgeklebt werden.
Bei Dämmstoffdicken von mehr als 200 mm
wird zweilagig im Versatz verlegt.
Die Platten werden untereinander mit
Orig. kebu PUR Kleber verbunden.
Dämmstoffhersteller:
Gefälle (%):
Anfangsdicke (mm):
Plattendicke im Mittel (mm):
Gesamtvolumen der Dämmung (m³):
Einheit: m²

**05.411.b unkasch. Gefälledämmung EPS 040 DAA dm 100 kPa / aufkleben**
Fläche mit einem Gefälledämmstoff
aus Polystyrol versehen,
Dämmstoff:
EPS 040 DAA dm 100 kPa
nach DIN EN 13163
- unkaschiert -
Anwendungsgebiet:
DAA dm nach DIN 4108 Teil 10
Baustoffklasse: B1 nach DIN 4102
indem die Platten im Verband mit dem lösemittelfreien und schnell aushärtenden
Einkomponentenkleber auf Polyurethanbasis
Orig. kebu PUR-Kleber
in der verarbeitungsfreundlichen
Beutelverpackung
Verbrauch: im Mittel ca. 200 g/m²,
dichtgestoßen aufgeklebt werden.
Bei Dämmstoffdicken von mehr als 200 mm
wird zweilagig im Versatz verlegt.
Die Platten werden untereinander mit
Orig. kebu PUR Kleber verbunden.
Dämmstoffhersteller:
Gefälle (%):
Anfangsdicke (mm):
Plattendicke im Mittel (mm):
Gesamtvolumen der Dämmung (m³):
Einheit: m²

**05.413 Höhenausgleich / Gefällegebung durch Schüttdämmung**
Höhenausgleich und Gefällegebung,
z. B. aus Thermoperl RM,
Hersteller:
Anfangsdicke (mm):
Enddicke (mm):
mittlere Einbaudicke (mm):

herstellen. Das Schüttgut ist nach den
Richtlinien des Herstellers aufzubereiten und zu
verarbeiten. Bei Einbaudicken unter 40 mm
ist der Untergrund mit Heißbitumen als
Haftbrücke zu versehen und Schüttgut in das
noch weiche Bitumen einzustreuen.
Das Schüttgut ist mit 30 % Überhöhung zur
Soll-Einbaudicke über Lehren abzuziehen und
zu verdichten.
Einheit: m²

**05.414 Grunddämmung Rockwool Durock GF aufkleben**
Fläche mit einer Mineralfaserdämmplatte,

Dämmstoff:
MW 040 DAA dm
nach DIN EN 13 162
Anwendungsgebiet:
DAA dm nach DIN 4108 Teil 10
Baustoffklasse: A1 nach DIN 4102
als Grunddämmung / Stufendämmung für
nachfolgendes beschriebenes Gefälledach-
System aus Mineralfaser versehen, indem
die Platten fachgerecht mit entsprechenden
zugelassenen Klebern (Verbrauch nach
Herstellerangaben) im Verband aufgeklebt
werden.
Dämmstoffhersteller: Rockwool
Typ: Durock GF
Dicke (mm):
Kleber:
Einheit: m²

**05.415 Gefälledämmung Rockwool Georock plus aufkleben**
Fläche mit einem Gefälledach-System aus
Mineralfaser,
Dämmstoff:
MW 040 DAA dm
nach DIN EN 13 162
Anwendungsgebiet:
DAA dm nach DIN 4108 Teil 10
Baustoffklasse: B2 nach DIN 4102
bestehend aus unterschiedlich dicken,
keilförmig geschnittenen Dämmplatten mit
integrierter Zweischichtcharakteristik und
besonders hoch verdichteter, lastverteilender
Oberlage, nach beiliegendem Gefälleplan,
fachgerecht mit entsprechend zugelassenen
Klebern (Verbrauch nach Herstellerangaben)
aufkleben.
Die harte Oberseite ist durch die
Bitumenhaftgrundierung gekennzeichnet und
muss oben liegen.
Fabrikat: Rockwool
Typ: Georock plus
Oberfläche: bituminiert
mittlere Dicke (mm):
Gefälle (%):
Plan- / Datei-Nr.:
Kleber:

Hinweis:
Bei Gefällegebung zwischen den Abläufen /
hinter der Attika ist die Position 05.418
zusätzlich zu verwenden.
Einheit: m²

**05.416 Mineralfaserdämmung mechanisch fixieren**
Fläche mit einer Mineralfaserdachplatte,

Dämmstoff:
MW 040 DAA dm nach DIN EN 13 162

Anwendungsgebiet:
DAA dm nach DIN 4108 Teil 10

Baustoffklasse: B2 nach DIN 4102
Oberfläche: bituminiert

Die Befestigung erfolgt mit bauaufsichtlich
zugelassenen Befestigungsmitteln, unter
Berücksichtigung der DIN 1055 und den
Herstellervorschriften.
Die Anzahl der Befestigungsmittel
werden durch die DIN 1055 und durch
einen objektbezogenen Befestigungsplan
angegeben.

Dämmstoffhersteller:
Typ:
Dicke (mm):
Untergrund:
Einheit: m²

**05.417 Verdichtete Steinwolldämmplatte aufkleben**
Fläche mit einer Wärmedämmung aus hoch
verdichteten Steinwolle-Dachdämmplatten mit
oberseitiger, glasvliesverstärkter, bitumenhaltiger
Haftgrundierung und abzieh- oder
abflämmbarer Schutzfolie
- zum direkten Aufschweißen der Bitumenschweissbahn
- zur Kaltverklebung der ersten Abdichtungslage
Fabrikat: Rockwool Dachdämmplatte Bondrock
Dicke (mm):
Wärmeleitstufe: WLS 040
Baustoffklasse: B2
Anwendung: DAA nach DIN V 4108-10
versehen, indem die Platten auf dem Untergrund im
Verband mit dem lösemittelfreien und schnell
aushärtenden Einkomponentenkleber auf
Polyurethanbasis
Orig. kebu PUR-Kleber
in der verarbeitungsfreundlichen
Beutelverpackung
Verbrauch: im Mittel ca. 200 g/m²,
dichtgestoßen aufgeklebt werden.
Einheit: m²

**05.417.a Verdichtete Steinwolldämmplatte mechanisch fixieren**
Fläche mit einer Wärmedämmung aus hoch
verdichteten Steinwolle-Dachdämmplatten mit
oberseitiger, glasvliesverstärkter, bitumenhaltiger
Haftgrundierung und abzieh- oder abflämmbarer
Schutzfolie
- zum direkten Aufschweißen der Bitumenschweissbahn
- zur Kaltverklebung der ersten Abdichtungslage
Fabrikat: Rockwool Dachdämmplatte Bondrock
Dicke (mm):
Wärmeleitstufe: WLS 040
Baustoffklasse: B2
Anwendung: DAA nach DIN V 4108-10
versehen, indem die Platten mit
geeigneten Befestigungsmitteln unter
Beachtung der DIN 1055 und den
Herstellervorschriften mechanisch zum
Untergrund fixiert werden.
Befestigerfabrikat:
Typ:
Die Anzahl der Befestigungsmittel wird
durch die DIN 1055 und durch einen
objektbezogenen Befestigungsplan
angegeben.
Einheit: m²

**05.418 Kehlgefälleausbildung Mineralfaser**
Kehlgefälleausbildung aus hochverdichteten,
montagefertig zugeschnittenen, nicht
brennbaren Mineralfaserdachplatten mit
Standardgefälle in zwei Richtungen.
Angeordnet in der Kehle / hinter der
Attika / zwischen den Einläufen.
Dämmstoff:
MW 040 DAA dm nach DIN EN 13 162
Anwendungsgebiet:
DAA dm nach DIN 4108 Teil 10
Baustoffklasse: A1 nach DIN 4102
Fabrikat:
Rockwool Kehlgefälleplatten Keprock
Gefälle in Längsrichtung: 1,7 %
Gefälle in Querrichtung: 6,7 %

liefern und fachgerecht mit entsprechenden
zugelassenen Klebern (Verbrauch nach
Herstellerangaben), nach Verlegeplan,
dichtgestoßen im Verband verlegt, aufkleben.
Einheit: m²

**05.418.a Kehlgefälleausbildung Polystyrol**
Zugeschnittene Kehlgefälleausbildung
aus Polystyrol-Hartschaumplatten,

Dämmstoff:
EPS 040 DAA dm
nach DIN EN 13163

Anwendungsgebiet:
DAA dm nach DIN 4108 Teil 10
Baustoffklasse nach DIN 4102:
kaschierte Dämmung = B2
unkaschierte Dämmung = B1
mit Standardgefälle in zwei Richtungen.
Angeordnet hinter der Attika / zwischen den
Einläufen.
Dämmstoffhersteller:
Typ:
Kaschierung:
Bezeichnung:
Länge:
Breite:
Gefälle in Längsrichtung: 1 %
Gefälle in Querrichtung: 4 %

liefern und fachgerecht mit dem lösemittelfreien und schnell aushärtenden
Einkomponentenkleber auf Polyurethanbasis
Orig. kebu PUR-Kleber
in der verarbeitungsfreundlichen
Beutelverpackung
Verbrauch: im Mittel ca. 200 g/m²,
nach Verlegeplan dichtgestoßen im
Verband verlegt, aufkleben.
Einheit: Stck

**05.419 Wärmedämmung Schaumglas in Heißbitumen**
Wärmedämmschicht aus Schaumglas in
Platten,
Dämmstoff:
CG 043 DAA dh nach DIN EN 13 167
Wärmeleitfähigkeit (Bemessungswert):
0,043 W/(m*K)

Anwendungsgebiet:
DAA dh nach DIN 4108 Teil 10

Baustoffklasse: A1 nach DIN 4102
mit Heißbitumen 100 / 25, vollflächig und
vollfugig mit press gestoßenen Fugen im
Verband durch diagonales Einschieben
kraftschlüssig mit dem Untergrund verkleben.
Bei Dämmstoffdicken > 80 mm ist vor
der Verlegung eine Längs- und Querkante
in das ausgegossene Heißbitumen einzutauchen.
Verarbeitungstemperatur des Bitumens:
ca. 180° bis 200° C
Bitumenverbrauch (Richtwerte):
Plattendicke bis 80 mm => mind. 4 kg/m²
Plattendicke ab 80 mm => mind. 5 kg/m²
Erzeugnis: zum Beispiel
FOAMGLAS T4+ oder gleichwertig
Plattenabmessung:
600 x 450 mm oder 600 x 600 mm
Dicke (mm):
Gewähltes Fabrikat: __________________
Einheit: m²

**05.420 Wärmedämmung aus Schaumglas als Gefälledämmung in Heißbitumen**
Wärmedämmschicht aus Schaumglas als
Gefälledämmung,
Dämmstoff:
CG 043 DAA dh nach DIN EN 13 167
Wärmeleitfähigkeit (Bemessungswert):
0,043 W/(m*K)
Anwendungsgebiet:
DAA dh nach DIN 4108 Teil 10

Baustoffklasse: A1 nach DIN 4102
mit Heißbitumen 100 / 25, vollflächig und
vollfugig mit press gestoßenen Fugen im
Verband durch diagonales Einschieben
kraftschlüssig mit dem Untergrund verkleben.
Bei Dämmstoffdicken > 80 mm ist vor
der Verlegung eine Längs- und Querkante
in das ausgegossene Heißbitumen einzutauchen.
Verarbeitungstemperatur des Bitumens:
ca. 180° bis 200° C
Bitumenverbrauch (Richtwerte):
Plattendicke bis 80 mm => mind. 4 kg/m²
Plattendicke ab 80 mm => mind. 5 kg/m²
Erzeugnis: zum Beispiel
FOAMGLAS T4+ oder gleichwertig
Plattenabmessung:
600 x 450 mm oder 600 x 600 mm
Gewähltes Fabrikat: __________________
Anfangsdicke (mm):
mittlere Dicke (mm):
Gefälle (%):

gemäß Verlegeplan der Deutschen
Foamglas GmbH.
Einheit: m²

**05.420.a Foamglas-Platten T4 WDS (T4-040) mit Vergussmasse Corabit BN verlegen**
Fläche mit einer Wärmedämmschicht
aus Schaumglasplatten nach DIN EN 13 167,
Typ: DAA/dh nach DIN 4108,Teil 10
Druckfestigkeit: 0,70 N/mm²
Bemessungswert der Wärmeleitfähigkeit: 0,0040W/(m*k)
Baustoffklasse: A1 nach DIN 4102
Dicke (mm): 120
Plattenformat :
600 x 600 mm oder 600 x 450 mm
mit Heißbitumen vollflächig und vollfugig mit
pressgestoßten Fugen im Verband durch
diagonales Einschieben kraftschlüssig auf
dem Untergrund verklebt herstellen.
Bei Dämmdicken > 80 mm ist vor der
Verlegung eine Längs- und Querkante in das
ausgegossene Heißbitumen einzutauchen.
Bitumenverbrauch : ca 4 - 5 kg/m²
Produkt: polymermodifizierte
Heißvergussmassse Orig. kebu Corabit BN
Produkt:
Foamglas-Platten T4 WDS (T4-040) mit allg.
bauaufsichtlicher Zulassung des DIBt.
Einheit: m²

**05.421 Wärmedämmung aus Polyurethan aufkleben**
Fläche mit einer Wärmedämmung aus
Polyurethan-Hartschaum,
Dämmstoff:
PUR / PIR nach DIN EN 13165
Wärmeleitstufe:
Dicke < 80 mm WLS 029
Dicke > 80 mm WLS 027
Dicke > 120 mm WLS 026

Anwendungsgebiet:
DAA dh nach DIN 4108 Teil 10

Baustoffklasse: B2 nach DIN 4102
beidseitig Mineralvlieskaschiert für den
Einsatz unter einer mehrlagigen Bitumen-
Abdichtung, umlaufende Falz,
Dicke (mm):
versehen, indem die Platte mit dem lösemittelfreien und schnell aushärtenden
Einkomponentenkleber auf Polyurethanbasis
Orig. kebu PUR-Kleber
in der verarbeitungsfreundlichen
Beutelverpackung
Verbrauch (gr):
vollhaftend aufgeklebt werden.
Dämmstoffhersteller:
zum Beispiel Puren / Überlingen
Typ:
zum Beispiel puren MV
Plattengröße: 1200 x 600 mm (Außenmaß)
Einheit: m²

**05.421.a Wärmedämmung aus Polyurethan Linitherm PGV aufkleben**
Fläche mit einer Wärmedämmung aus
Polyurethan-Hartschaum,
Dämmstoff:
PUR / PIR nach DIN EN 13165
Wärmeleitstufe:
Dicke < 80 mm WLS 029
Dicke > 80 mm WLS 027
Dicke > 120 mm WLS 026

Anwendungsgebiet:
DAA dh nach DIN 4108 Teil 10

Baustoffklasse: B2 nach DIN 4102
Kantenausbildung:
- Dicke von 20 bis 40 mm ringsum
stumpf geschnitten
- ab 40 mm Dicke wahlweise Stufenfalz
beidseitig Mineralvlieskaschiert für den
Einsatz unter einer mehrlagigen Bitumen-
Abdichtung,
Dicke (mm):
Kantenausbildung Stufenfalz: ja / nein
versehen, indem die Platte mit dem lösemittelfreien und schnell aushärtenden
Einkomponentenkleber auf Polyurethanbasis
Orig. kebu PUR-Kleber
in der verarbeitungsfreundlichen
Beutelverpackung
Verbrauch (gr):
vollhaftend aufgeklebt werden.
Dämmstoffhersteller:
Linzmeier Bauelemente GmbH / 88499 Riedlingen
Typ:
Linitherm PGV
Plattengröße: 1200 x 600 mm
(Außenmaß / Deckmaß mit Stufenfalz 2 cm kleiner)
Einheit: m²

**05.422 Wärmedämmung aus Polyurethan mechanisch fixieren**
Fläche mit einer Wärmedämmung aus
Polyurethan,
Dämmstoff:
PUR / PIR nach DIN EN 13165
Wärmeleitstufe:
Dicke < 80 mm WLS 029
Dicke > 80 mm WLS 027
Dicke > 120 mm WLS 026

Anwendungsgebiet:
DAA dh nach DIN 4108 Teil 10
Baustoffklasse: B2 nach DIN 4102

beidseitig Mineralvlieskaschiert für den
Einsatz unter einer mehrlagigen Bitumen-
Abdichtung, mit umlaufender Falz,
versehen, indem die Platten mit
geeigneten Befestigungsmitteln unter
Beachtung der DIN 1055 und den
Herstellervorschriften mechanisch zum
Untergrund fixiert werden.
Dämmstoffhersteller:
zum Beispiel Puren / Überlingen
Typ:
zum Beispiel puren MV
Dicke:
Plattengröße: 1200 x 600 mm (Außenmaß)
Befestigerfabrikat:
Typ:
Die Anzahl der Befestigungsmittel wird
durch die DIN 1055 und durch einen
objektbezogenen Befestigungsplan
angegeben.
Einheit: m²

**05.423 Gefällewärmedämmung aus Polyurethan aufkleben**
Dachfläche mit Gefälledämmplatten aus
Polyurethan,
Dämmstoff:
PUR / PIR nach DIN EN 13165
Wärmeleitgruppe:
Dicke < 80 mm WLS 029
Dicke > 80 mm WLS 027
Dicke > 120 mm WLS 026
Anwendungsgebiet:
DAA ds nach DIN 4108 Teil 10

Baustoffklasse: B1 nach DIN 4102
Dämmstoffhersteller:
zum Beispiel Puren / Überlingen
Typ: puren Gefälledämmsystem SE B1
Gefälledachform:
ein- / zwei- / drei- / vier- / mehrseitig
Anfangsdicke:
mittlere Plattendicke:
Gefälle:
Plattenformat: 1000 x 500 mm
versehen und einlagig mit dichtgestoßenen
Fugen im Verband verlegen. Die
Gefälledämmplatten sind mit
Orig. kebu PUR-Kleber
(Verbrauch: im Mittel ca. 200 g/m²,)
auf den Untergrund aufzukleben.
Einheit: m²

**05.423.a Gefällewärmedämmung aus Polyurethan Linitherm PGV Gefälle aufkleben**
Fläche mit einer Wärmedämmung aus
Polyurethan-Hartschaum als Gefälledach,
Dämmstoff:
PUR / PIR nach DIN EN 13165
Wärmeleitstufen:
Dicke < 80 mm WLS 029
Dicke > 80 mm WLS 027
Dicke > 120 mm WLS 026

Anwendungsgebiet:
DAA dh nach DIN 4108 Teil 10

Baustoffklasse: B2 nach DIN 4102
Kantenausbildung:
Grunddämmung und Gefälleplatten
ringsum stumpf geschnitten
Gefälleplatten: ca. 2% Gefälle
als Systemplatten ausgebildet
beidseitig Mineralvlieskaschiert für den
Einsatz unter einer mehrlagigen Bitumen-
Abdichtung,
Anfangsdicke (mm):
Maximale Dicke (mm):
Mittlere Dicke (mm):
Volumen (m³):
versehen, indem die Platten der Grunddämmung
und die Gefälleplatten auf der Basisdämmung
mit dem lösemittelfreien und schnell aushärtenden
Einkomponentenkleber auf Polyurethanbasis
Orig. kebu PUR-Kleber
in der verarbeitungsfreundlichen
Beutelverpackung
Verbrauch (gr):
vollhaftend aufgeklebt werden.
Dämmstoffhersteller:
Linzmeier Bauelemente GmbH / 88499 Riedlingen
Typ: Linitherm PGV Gefälle
Plattengröße:
- Grunddämmung 1200 x 600 mm
- Gefälleplatten 1200 x 1200 mm
Einheit: m²

**05.424 Dämmschicht Roofmate SL-A liefern / verlegen**
Dachfläche mit einer Dämmstoffplatte aus
extrudiertem Polystyrol-Hartschaum
(CO2 geschäumt, FCKW-, HFCKW- und HFKW-frei),
Dämmstoff:
XPS ... DUK dh nach DIN EN 13164
Anwendungsgebiet:
DUK dh nach Zulassung Z-23.11-288
Baustoffklasse: B1 nach DIN 4102
Deckmaß (mm):
1250 x 600 mit umlaufender Stufenfalz
Wärmeleitfähigkeitsgruppe:
bis 60 mm Dicke => WLG 035
80 bis 120 mm Dicke => WLG 037
140 bis 180 mm Dicke => WLG 038
Dämmstofftyp: Roofmate SL-A
Dicke (mm):

im Verband und fugendicht gestoßen auf der
Abdichtung lose verlegen, inklusive der
Herstellung von Schrägschnitten in den
An- und Abschlussbereichen.
Einheit: m²

**05.425 Dämmschicht Roofmate SL-X liefern / verlegen**
Dachfläche mit einer Dämmstoffplatte aus
extrudiertem Polystyrol-Hartschaum
(HFKW geschäumt, FCKW-, HFCKW-frei)
Dämmstoff:
XPS ... DUK dh nach DIN EN 13164
Anwendungsgebiet:
DUK dh gemäß Allgemeiner bauaufsichtlicher
Zulassung unter Verwendung einer speziellen
Trennlage
Baustoffklasse: B1 nach DIN 4102
Deckmaß (mm):
1250 x 600 mit umlaufender Stufenfalz
Wärmeleitfähigkeitsgruppe:
60 bis 120 mm Dicke => WLG 030
140 bis 200 mm Dicke => WLG 031
Dämmstofftyp: Roofmate SL-X
Dicke (mm):

im Verband und fugendicht gestoßen auf der
Abdichtung lose verlegen, inklusive der
Herstellung von Schrägschnitten in den
An- und Abschlussbereichen.
Einheit: m²

**05.425.a Wärmedämmung Roofmate LG-X lose verlegen**
Dachfläche mit einer Dämmstoffplatte aus
extrudiertem Polystyrol-Hartschaum und
oberseitiger Spezial-Mörtelschicht,
(HFKW geschäumt, FCKW-, HFCKW-frei)
Dämmstoff:
XPS ... DUK dh nach DIN EN 13164
Anwendungsgebiet:
DUK dh gemäß DIN 4108
Baustoffklasse: B1 nach DIN 4102
Deckmaß (mm):
1200 x 600
Kantenausbildung: mit Nut und Feder
Wärmeleitfähigkeitsgruppe:
50 bis 120 mm Dicke => WLG 035
(zuzügl. 10 bzw. 20 mm Spezial-Mörtelschicht)
Dämmstofftyp: Roofmate LG-X
Dicke (mm):
(beispielsweise 50 / 60 ... 100 / 110 - 120 / 140 mm)

im Verband und fugendicht gestoßen auf der
Abdichtung lose verlegen, inklusive der
Herstellung von Schrägschnitten in den
An- und Abschlussbereichen.
Zuschnitte sind mit der Trennscheibe
auszuführen.
Einheit: m²

**05.426 Perimeterdämmung aufkleben**
Senkrechte Fläche der Kelleraußenwand
mit einer Wärmedämmung aus extrudiertem
Polystyrol versehen.
Die Dämmplatten sind mit geeigneten
Klebern im Verband auf die Abdichtungslagen aufzukleben.
Die Verträglichkeit der Materialien ist
sicherzustellen.
Dämmstoffhersteller:
Typ:
Dämmplattendicke:
Klebemittel:
Einheit: m²

**05.429 Dämmstoff Mehr- oder Minderpreis**
Mehr- oder Minderpreis
pro cm Dämmstoffdicke und m² wie in
Position:
beschrieben.
Einheit: Stck

**05.430 Gefälledämmstoff mechanisch mit erster Lage fixieren**
Dachfläche mit einer Gefällewärmedämmung belegen und diese
mit der ersten Abdichtungslage
mechanisch zum Untergrund befestigen.
Die Fixierung erfolgt in Verbindung mit
einer verdeckten Befestigung der Bahn
im Nahtbereich unter Beachtung der DIN
1055 und der Herstellervorgabe.
Die erforderliche Mehrüberdeckung im
Nahtbereich ist in die Position
einzukalkulieren.
Dämmstoffart:
Hersteller:
Dämmstofftyp:
Kaschierung:
Gefälle:
Anfangsdicke:
Plattendicke im Mittel:
Schweißbahn:
Befestiger:
Teller:
Gesamtvolumen der Dämmung:
Einheit: m²

**05.431 Wärmedämmung Mineralfaser bituminiert aufkleben**
Fläche mit einer Mineralfaserdämmplatte,
bituminiert,
Typ:
MW 040 DAA dm nach DIN EN 13 162
Anwendungsgebiet:
DAA dm nach DIN 4108 Teil 10

Baustoffklasse: B2 nach DIN 4102
versehen, indem die Platten fachgerecht
mit entsprechenden zugelassenen Klebern
(Verbrauch nach Herstellerangaben) im
Verband aufgeklebt werden.
Dämmstoffhersteller:
Dämmstofftyp:
Dicke:
Kleber:
Einheit: m²

### 06 Abdichtungsarbeiten

**06.500 Polymer-GW 4 verdeckt nageln**
Fläche (Holzuntergrund) mit einer
Schweißbahn
Orig. kebu Polymer-GW 4
mit Trennfolie und dauerhaftem nicht
verwechselbarem Identitätsmerkmal,
übertrifft die Anforderungen der
DIN SPEC 20000-201:
DO / E1 PYE-G 200 S4
DU / E1 PYE-G 200 S4
sowie der DIN SPEC 20000-202:
BA PYE-G 200 S4

Gesamtdicke: 4 mm
Deckmasse: Elastomerbitumen
Träger: Glasgewebe 200 g/m²
Wärmestandfestigkeit: > 110° C
Kaltbiegeverhalten: < - 30° C
Höchstzugkraft (N/5 cm)
längs: > 1800 / quer: > 1800
Dehnung bei Höchstzugkraft (%)
längs: > 4 / quer:  > 2
Wasserdampfdurchlässigkeit: µ = 20000
(Technische Daten sind ca.-Werte)

wie folgt versehen:

Die Bahnen verdeckt nageln
(Dachpappstifte verzinkt 28 / 25,
Nagelabstand ca. 10 cm) und die Nähte
mit dem Propanhandbrenner schließen.
Bahnen bis Außenkante Bauwerk ziehen.
Einheit: m²

**06.501 Monobit PYE-G 200 S4 verdeckt nageln**
Fläche (Holzuntergrund) mit einer
Schweißbahn
Monobit PYE-G 200 S4
mit Trennfolie,
gemäß den Anforderungen der
DIN SPEC 20000-201:
DO / E1 PYE-G 200 S4
DU / E1 PYE-G 200 S4
sowie der DIN SPEC 20000-202:
BA PYE-G 200 S4

Gesamtdicke: 4 mm
Deckmasse: Elastomerbitumen
Träger: Glasgewebe 200 g/m²
Wärmestandfestigkeit: >  100° C
Kaltbiegeverhalten: < - 25° C
Höchstzugkraft (N/5 cm)
längs: > 1000 / quer: > 1000
Dehnung bei Höchstzugkraft (%)
längs: > 2 / quer: > 2
Wasserdampfdurchlässigkeit: µ = 20000
(Technische Daten sind ca.-Werte)

wie folgt versehen:
Die Bahnen verdeckt nageln
(Dachpappstifte verzinkt 28 / 25,
Nagelabstand ca. 10 cm) und die Nähte
mit dem Propanhandbrenner schließen.
Bahnen bis Außenkante Bauwerk ziehen.
Hersteller der Schweißbahn:
Kebulin-Gesellschaft / 45701 Herten
Einheit: m²

**06.502 Polymer-GW 4 punktweise aufschweißen**
Fläche mit einer Schweißbahn
Orig. kebu Polymer-GW 4
mit Trennfolie und dauerhaftem nicht
verwechselbarem Identitätsmerkmal,
übertrifft die Anforderungen der
DIN SPEC 20000-201:
DO / E1 PYE-G 200 S4
DU / E1 PYE-G 200 S4
sowie der DIN SPEC 20000-202:
BA PYE-G 200 S4

Gesamtdicke: 4 mm
Deckmasse: Elastomerbitumen
Träger: Glasgewebe 200 g/m²
Wärmestandfestigkeit: > 110° C
Kaltbiegeverhalten: < - 30° C
Höchstzugkraft (N/5 cm)
längs: > 1800 / quer: > 1800
Dehnung bei Höchstzugkraft (%)
längs: > 4 / quer:  > 2
Wasserdampfdurchlässigkeit: µ = 20000
(Technische Daten sind ca.-Werte)
wie folgt versehen:

Die Bahnen bei 10 cm Überlappung
punktweise haftend mit ca. 4 handtellergroßen Haftpunkten je m² und voller
Nahtverschweißung aufschweißen.
Einheit: m²

**06.502.a Polymer-GW 5 punktweise aufschweißen**
Fläche mit einer Schweißbahn
Orig. kebu Polymer-GW 5
mit Trennfolie und dauerhaftem nicht
verwechselbarem Identitätsmerkmal,
übertrifft die Anforderungen der
DIN SPEC 20000-201:
DO / E1 PYE-G 200 S5
DU / E1 PYE-G 200 S5
sowie der DIN SPEC 20000-202:
BA PYE-G 200 S5
Gesamtdicke: 5 mm
Deckmasse: Elastomerbitumen
Träger: Glasgewebe 200 g/m²
Wärmestandfestigkeit: > 110° C
Kaltbiegeverhalten: < - 30° C
Höchstzugkraft (N/5 cm)
längs: > 1800 / quer:  > 1800
Dehnung bei Höchstzugkraft (%)
längs: > 4 / quer: > 2
Wasserdampfdurchlässigkeit: µ = 20000
(Technische Daten sind ca.-Werte)
wie folgt versehen:

Die Bahnen bei 10 cm Überlappung
punktweise haftend mit ca. 4 handtellergroßen Haftpunkten je m² und voller
Nahtverschweißung aufschweißen.
Einheit: m²

**06.503 Monobit PYE-G 200 S4 punktweise aufschweißen**
Fläche mit einer Schweißbahn
Monobit PYE-G 200 S4
mit Trennfolie,
gemäß den Anforderungen der
DIN SPEC 20000-201:
DO / E1 PYE-G 200 S4
DU / E1 PYE-G 200 S4
sowie der DIN SPEC 20000-202:
BA PYE-G 200 S4
Gesamtdicke: 4 mm
Deckmasse: Elastomerbitumen
Träger: Glasgewebe 200 g/m²
Wärmestandfestigkeit: >  100° C
Kaltbiegeverhalten: < - 25° C
Höchstzugkraft (N/5 cm)
längs: > 1000 / quer: > 1000
Dehnung bei Höchstzugkraft (%)
längs: > 2 / quer: > 2
Wasserdampfdurchlässigkeit: µ = 20000
(Technische Daten sind ca.-Werte)

wie folgt versehen:
Die Bahnen bei 10 cm Überlappung
punktweise haftend mit ca. 4 handtellergroßen Haftpunkten je m² und voller
Nahtverschweißung aufschweißen.
Hersteller der Schweißbahn:
Kebulin-Gesellschaft / 45701 Herten
Einheit: m²

**06.503.a Monobit PYE-G 200 S5 punktweise aufschweißen**
Fläche mit einer Schweißbahn
Monobit PYE-G 200 S5
mit Trennfolie,
gemäß den Anforderungen der
DIN SPEC 20000-201:
DO / E1 PYE-G 200 S5
DU / E1 PYE-G 200 S5
sowie der DIN SPEC 20000-202:
BA PYE-G 200 S5
Gesamtdicke: 5 mm
Deckmasse: Elastomerbitumen
Träger: Glasgewebe 200 g/m²
Wärmestandfestigkeit: >  100° C
Kaltbiegeverhalten: < - 25° C
Höchstzugkraft (N/5 cm)
längs: > 1000 / quer: > 1000
Dehnung bei Höchstzugkraft (%)
längs: > 2 / quer: > 2
Wasserdampfdurchlässigkeit: µ = 20000
(Technische Daten sind ca.-Werte)

wie folgt versehen:
Die Bahnen bei 10 cm Überlappung
punktweise haftend mit ca. 4 handtellergroßen Haftpunkten je m² und voller
Nahtverschweißung aufschweißen.
Hersteller der Schweißbahn:
Kebulin-Gesellschaft / 45701 Herten
Einheit: m²

**06.504 Polymer-GW 4 vollflächig aufschweißen**
Fläche mit einer Schweißbahn
Orig. kebu Polymer-GW 4
mit dauerhaftem nicht verwechselbarem
Identitätsmerkmal,
übertrifft die Anforderungen der
DIN SPEC 20000-201:
DO / E1 PYE-G 200 S4
DU / E1 PYE-G 200 S4
sowie der DIN SPEC 20000-202:
BA PYE-G 200 S4

Gesamtdicke: 4 mm
Deckmasse: Elastomerbitumen
Träger: Glasgewebe 200 g/m²
Wärmestandfestigkeit: > 110° C
Kaltbiegeverhalten: < - 30° C
Höchstzugkraft (N/5 cm)
längs: > 1800 / quer: > 1800
Dehnung bei Höchstzugkraft (%)
längs: > 4 / quer:  > 2
Wasserdampfdurchlässigkeit: µ = 20000
(Technische Daten sind ca.-Werte)
wie folgt versehen:

Die Bahnen vollflächig haftend mit dem
Propanhandbrenner bei 10 cm Überlappung und voller Nahtverschweißung
aufschweißen.
Empfohlen wird dabei der Einsatz eines
Wickelkerns.
Einheit: m²

**06.504.a Polymer-GW 5 vollflächig aufschweißen**
Fläche mit einer Schweißbahn
Orig. kebu Polymer-GW 5
mit dauerhaftem nicht verwechselbarem
Identitätsmerkmal,
übertrifft die Anforderungen der
DIN SPEC 20000-201:
DO / E1 PYE-G 200 S5
DU / E1 PYE-G 200 S5
sowie der DIN SPEC 20000-202:
BA PYE-G 200 S5
Gesamtdicke: 5 mm
Deckmasse: Elastomerbitumen
Träger: Glasgewebe 200 g/m²
Wärmestandfestigkeit: > 110° C
Kaltbiegeverhalten: < - 30° C
Höchstzugkraft (N/5 cm)
längs: > 1800 / quer: > 1800
Dehnung bei Höchstzugkraft (%)
längs: > 4 / quer:  > 2
Wasserdampfdurchlässigkeit: µ = 20000
(Technische Daten sind ca.-Werte)
wie folgt versehen:

Die Bahnen vollflächig haftend mit dem
Propanhandbrenner bei 10 cm Überlappung und voller Nahtverschweißung
aufschweißen.
Empfohlen wird dabei der Einsatz eines
Wickelkerns.
Einheit: m²

**06.505 Monobit PYE-G 200 S4 vollflächig aufschweißen**
Fläche mit einer Schweißbahn
Monobit PYE-G 200 S4
gemäß den Anforderungen der
DIN SPEC 20000-201:
DO / E1 PYE-G 200 S4
DU / E1 PYE-G 200 S4
sowie der DIN SPEC 20000-202:
BA PYE-G 200 S4
Gesamtdicke: 4 mm
Deckmasse: Elastomerbitumen
Träger: Glasgewebe 200 g/m²
Wärmestandfestigkeit: >  100° C
Kaltbiegeverhalten: < - 25° C
Höchstzugkraft (N/5 cm)
längs: > 1000 / quer: > 1000
Dehnung bei Höchstzugkraft (%)
längs: > 2 / quer: > 2
Wasserdampfdurchlässigkeit: µ = 20000
(Technische Daten sind ca.-Werte)

wie folgt versehen:
Die Bahnen vollflächig haftend mit dem
Propanhandbrenner bei 10 cm Überlappung und voller Nahtverschweißung
aufschweißen.
Hersteller der Schweißbahn:
Kebulin-Gesellschaft / 45701 Herten
Einheit: m²

**06.505.a Monobit PYE-G 200 S5 vollflächig aufschweißen**
Fläche mit einer Schweißbahn
Monobit PYE-G 200 S5
gemäß den Anforderungen der
DIN SPEC 20000-201:
DO / E1 PYE-G 200 S5
DU / E1 PYE-G 200 S5
sowie der DIN SPEC 20000-202:
BA PYE-G 200 S5
Gesamtdicke: 5 mm
Deckmasse: Elastomerbitumen
Träger: Glasgewebe 200 g/m²
Wärmestandfestigkeit: >  100° C
Kaltbiegeverhalten: < - 25° C
Höchstzugkraft (N/5 cm)
längs: > 1000 / quer: > 1000
Dehnung bei Höchstzugkraft (%)
längs: > 2 / quer: > 2
Wasserdampfdurchlässigkeit: µ = 20000
(Technische Daten sind ca.-Werte)

wie folgt versehen:
Die Bahnen vollflächig haftend mit dem
Propanhandbrenner bei 10 cm Überlappung und voller Nahtverschweißung
aufschweißen.
Hersteller der Schweißbahn:
Kebulin-Gesellschaft / 45701 Herten
Einheit: m²

**06.506 Polymer-GW 4 mechanisch fixieren**
Fläche mit einer Schweißbahn
Orig. kebu Polymer-GW 4
mit Trennfolie und dauerhaftem nicht
verwechselbarem Identitätsmerkmal,
übertrifft die Anforderungen der
DIN SPEC 20000-201:
DO / E1 PYE-G 200 S4
DU / E1 PYE-G 200 S4
sowie der DIN SPEC 20000-202:
BA PYE-G 200 S4

Gesamtdicke: 4 mm
Deckmasse: Elastomerbitumen
Träger: Glasgewebe 200 g/m²
Wärmestandfestigkeit: > 110° C
Kaltbiegeverhalten: < - 30° C
Höchstzugkraft (N/5 cm)
längs: > 1800 / quer: > 1800
Dehnung bei Höchstzugkraft (%)
längs: > 4 / quer:  > 2
Wasserdampfdurchlässigkeit: µ = 20000
(Technische Daten sind ca.-Werte)
wie folgt versehen:

Die Bahnen lose auflegen und im Nahtbereich mechanisch fixieren.
Hersteller des
Befestigungssystems:
Schrauben:
Teller:
Untergrund:
Abstand der Befestiger entsprechend der
DIN 1055.
Anschließend sind die Nähte
mit dem Propanhandbrenner zu schließen.
Die Bahnen sind bis zur Außenkante des
Bauwerkes zu ziehen.

Die erforderliche Mehrüberdeckung ist
in die Position einzukalkulieren.
Einheit: m²

**06.506.a Polymer-GW 5 mechanisch fixieren**
Fläche mit einer Schweißbahn
Orig. kebu Polymer-GW 5
mit Trennfolie und dauerhaftem nicht
verwechselbarem Identitätsmerkmal,
übertrifft die Anforderungen der
DIN SPEC 20000-201:
DO / E1 PYE-G 200 S5
DU / E1 PYE-G 200 S5
sowie der DIN SPEC 20000-202:
BA PYE-G 200 S5
Gesamtdicke: 5 mm
Deckmasse: Elastomerbitumen
Träger: Glasgewebe 200 g/m²
Wärmestandfestigkeit: > 110° C
Kaltbiegeverhalten: < - 30° C
Höchstzugkraft (N/5 cm)
längs: > 1800 / quer: > 1800
Dehnung bei Höchstzugkraft (%)
längs: > 4 / quer:  > 2
Wasserdampfdurchlässigkeit: µ = 20000
(Technische Daten sind ca.-Werte)
wie folgt versehen:

Die Bahnen lose auflegen und im Nahtbereich mechanisch fixieren.
Hersteller des
Befestigungssystems:
Schrauben:
Teller:
Untergrund:
Abstand der Befestiger entsprechend der
DIN 1055.
Anschließend sind die Nähte mit dem
Propanhandbrenner zu schließen.
Die Bahnen sind bis zur Außenkante des
Bauwerkes zu ziehen.

Die erforderliche Mehrüberdeckung ist
in die Position einzukalkulieren.
Einheit: m²

**06.507 Monobit PYE-G 200 S4 mechanisch fixieren**
Fläche mit einer Schweißbahn
Monobit PYE-G 200 S4
mit Trennfolie,
gemäß den Anforderungen der
DIN SPEC 20000-201:
DO / E1 PYE-G 200 S4
DU / E1 PYE-G 200 S4
sowie der DIN SPEC 20000-202:
BA PYE-G 200 S4

Gesamtdicke: 4 mm
Deckmasse: Elastomerbitumen
Träger: Glasgewebe 200 g/m²
Wärmestandfestigkeit: >  100° C
Kaltbiegeverhalten: < - 25° C
Höchstzugkraft (N/5 cm)
längs: > 1000 / quer: > 1000
Dehnung bei Höchstzugkraft (%)
längs: > 2 / quer: > 2
Wasserdampfdurchlässigkeit: µ = 20000
(Technische Daten sind ca.-Werte)
wie folgt versehen:
Die Bahnen lose auflegen und im Nahtbereich mechanisch fixieren.
Hersteller des
Befestigungssystems:
Schrauben:
Teller:
Untergrund:
Abstand der Befestiger entsprechend der
DIN 1055.
Anschließend sind die Nähte
mit dem Propanhandbrenner zu schließen.
Die Bahnen sind bis zur Außenkante des
Bauwerkes zu ziehen.

Die erforderliche Mehrüberdeckung ist
in die Position einzukalkulieren.

Hersteller der Schweißbahn:
Kebulin-Gesellschaft / 45701 Herten
Einheit: m²

**06.507.a Monobit PYE-G 200 S5 mechanisch fixieren**
Fläche mit einer Schweißbahn
Monobit PYE-G 200 S5
mit Trennfolie,
gemäß den Anforderungen der
DIN SPEC 20000-201:
DO / E1 PYE-G 200 S5
DU / E1 PYE-G 200 S5
sowie der DIN SPEC 20000-202:
BA PYE-G 200 S5
Gesamtdicke: 5 mm
Deckmasse: Elastomerbitumen
Träger: Glasgewebe 200 g/m²
Wärmestandfestigkeit: >  100° C
Kaltbiegeverhalten: < - 25° C
Höchstzugkraft (N/5 cm)
längs: > 1000 / quer: > 1000
Dehnung bei Höchstzugkraft (%)
längs: > 2 / quer: > 2
Wasserdampfdurchlässigkeit: µ = 20000
(Technische Daten sind ca.-Werte)
wie folgt versehen:
Die Bahnen lose auflegen und im Nahtbereich mechanisch fixieren.
Hersteller des
Befestigungssystems:
Schrauben:
Teller:
Untergrund:
Abstand der Befestiger entsprechend der
DIN 1055.
Anschließend sind die Nähte
mit dem Propanhandbrenner zu schließen.
Die Bahnen sind bis zur Außenkante des
Bauwerkes zu ziehen.

Die erforderliche Mehrüberdeckung ist
in die Position einzukalkulieren.

Hersteller der Schweißbahn:
Kebulin-Gesellschaft / 45701 Herten
Einheit: m²

**06.508 Polymer-GW 4 auf Bodenfläche lose verlegen**
Bodenfläche als Schutz gegen Erdfeuchte
mit einer Schweißbahn
Orig. kebu Polymer-GW 4
mit dauerhaftem nicht verwechselbarem
Identitätsmerkmal,
übertrifft die Anforderungen der
DIN SPEC 20000-201:
DO / E1 PYE-G 200 S4
DU / E1 PYE-G 200 S4
sowie der DIN SPEC 20000-202:
BA PYE-G 200 S4

Gesamtdicke: 4 mm
Deckmasse: Elastomerbitumen
Träger: Glasgewebe 200 g/m²
Wärmestandfestigkeit: > 110° C
Kaltbiegeverhalten: < - 30° C
Höchstzugkraft (N/5 cm)
längs: > 1800 / quer: > 1800
Dehnung bei Höchstzugkraft (%)
längs: > 4 / quer:  > 2
Wasserdampfdurchlässigkeit: µ = 20000
(Technische Daten sind ca.-Werte)
wie folgt versehen:

Die Bahn lose auflegen und die
Überlappungen von 10 cm mit dem
Propanhandbrenner dicht schließen. Die
Bahn im Mauerwerksbereich an die
Horizontalsperre fachgerecht
anschließen.
Einheit: m²

**06.509 Monobit PYE-G 200 S4 auf Bodenfläche lose verlegen**
Bodenfläche als Schutz gegen Erdfeuchte
mit einer Schweißbahn
Monobit PYE-G 200 S4
mit Trennfolie,
gemäß den Anforderungen der
DIN SPEC 20000-201:
DO / E1 PYE-G 200 S4
DU / E1 PYE-G 200 S4
sowie der DIN SPEC 20000-202:
BA PYE-G 200 S4

Gesamtdicke: 4 mm
Deckmasse: Elastomerbitumen
Träger: Glasgewebe 200 g/m²
Wärmestandfestigkeit: >  100° C
Kaltbiegeverhalten: < - 25° C
Höchstzugkraft (N/5 cm)
längs: > 1000 / quer: > 1000
Dehnung bei Höchstzugkraft (%)
längs: > 2 / quer: > 2
Wasserdampfdurchlässigkeit: µ = 20000
(Technische Daten sind ca.-Werte)

wie folgt versehen:

Die Bahn lose auflegen und die
Überlappungen von 10 cm mit dem
Propanhandbrenner dicht schließen. Die
Bahn im Mauerwerksbereich an die
Horizontalsperre fachgerecht
anschließen.
Hersteller der Schweißbahn:
Kebulin-Gesellschaft / 45701 Herten
Einheit: m²

**06.510 Polymer-GW 4 beidseitig vlieskaschiert in Heißbitumen verlegen**
Fläche mit einer Schweißbahn
Orig. kebu Polymer-GW 4
beidseitig vlieskaschiert und mit dauerhaftem nicht verwechselbarem
Identitätsmerkmal,
übertrifft die Anforderungen der
DIN SPEC 20000-201:
DO / E1 PYE-G 200 S4
DU / E1 PYE-G 200 S4
sowie der DIN SPEC 20000-202:
BA PYE-G 200 S4

Gesamtdicke: 4 mm
Deckmasse: Elastomerbitumen
Träger: Glasgewebe 200 g/m²
Wärmestandfestigkeit: > 110° C
Kaltbiegeverhalten: < - 30° C
Höchstzugkraft (N/5 cm)
längs: > 1800 / quer: > 1800
Dehnung bei Höchstzugkraft (%)
längs: > 4 / quer:  > 2
Wasserdampfdurchlässigkeit: µ = 20000
Sonderausstattung: beidseitig vlieskaschiert
(Technische Daten sind ca.-Werte)
wie folgt versehen:

Die Bahnen sind im Gieß- und Einrollverfahren in Heißbitumen 100 / 25,
Bitumenverbrauch: ca. 2 - 3 kg / m²
bei 10 cm Überlappung vollflächig
aufzubringen.
Empfohlen wird dabei der Einsatz eines
Wickelkerns.
Einheit: m²

**06.510.a Polymer-GW 4 wurzelwidrig, beidseitig vlieskaschiert in Heißbitumen verlegen**
Fläche mit einer Schweißbahn
Orig. kebu Polymer-GW 4
wurzelwidrig, beidseitig vlieskaschiert und mit
dauerhaftem nicht verwechselbarem Identitätsmerkmal,
übertrifft die Anforderungen der
DIN SPEC 20000-201:
DO / E1 PYE-G 200 S4
DU / E1 PYE-G 200 S4
sowie der DIN SPEC 20000-202:
BA PYE-G 200 S4

Gesamtdicke: 4 mm
Deckmasse: Elastomerbitumen
Träger: Glasgewebe 200 g/m²
Wärmestandfestigkeit: > 110° C
Kaltbiegeverhalten: < - 30° C
Höchstzugkraft (N/5 cm)
längs: > 1800 / quer: > 1800
Dehnung bei Höchstzugkraft (%)
längs: > 4 / quer:  > 2
Wasserdampfdurchlässigkeit: µ = 20000
Sonderausstattung:
- wurzelwidrig
- beidseitig vlieskaschiert
(Technische Daten sind ca.-Werte)
wie folgt versehen:

Die Bahnen sind im Gieß- und Einrollverfahren in Heißbitumen 100 / 25,
Bitumenverbrauch: ca. 2 - 3 kg / m²
bei 10 cm Überlappung vollflächig
aufzubringen.
Empfohlen wird dabei der Einsatz eines
Wickelkerns.
Einheit: m²

**06.511 Polymer-GW 5 beidseitig vlieskaschiert in Heißbitumen verlegen**
Fläche mit einer Schweißbahn
Orig. kebu Polymer-GW 5
beidseitig vlieskaschiert und mit dauerhaftem nicht verwechselbarem
Identitätsmerkmal,
übertrifft die Anforderungen der
DIN SPEC 20000-201:
DO / E1 PYE-G 200 S5
DU / E1 PYE-G 200 S5
sowie der DIN SPEC 20000-202:
BA PYE-G 200 S5

Gesamtdicke: 5 mm
Deckmasse: Elastomerbitumen
Träger: Glasgewebe 200 g/m²
Wärmestandfestigkeit: > 110° C
Kaltbiegeverhalten: < - 30° C
Höchstzugkraft (N/5 cm)
längs: > 1800 / quer: > 1800
Dehnung bei Höchstzugkraft (%)
längs: > 4 / quer:  > 2
Wasserdampfdurchlässigkeit: µ = 20000
Sonderausstattung: beidseitig vlieskaschiert
(Technische Daten sind ca.-Werte)
wie folgt versehen:

Die Bahnen sind im Gieß- und Einrollverfahren in Heißbitumen 100 / 25,
Bitumenverbrauch: ca. 2 - 3 kg / m²
bei 10 cm Überlappung vollflächig
aufzubringen.
Empfohlen wird dabei der Einsatz eines
Wickelkerns.
Einheit: m²

**06.511.a Polymer-GW 5 wurzelwidrig, beidseitig vlieskaschiert in Heißbitumen verlegen**
Fläche mit einer Schweißbahn
Orig. kebu Polymer-GW 5
wurzelwidrig, beidseitig vlieskaschiert
und mit dauerhaftem nicht verwechselbarem Identitätsmerkmal,
übertrifft die Anforderungen der
DIN SPEC 20000-201:
DO / E1 PYE-G 200 S5
DU / E1 PYE-G 200 S5
sowie der DIN SPEC 20000-202:
BA PYE-G 200 S5

Gesamtdicke: 5 mm
Deckmasse: Elastomerbitumen
Träger: Glasgewebe 200 g/m²
Wärmestandfestigkeit: > 110° C
Kaltbiegeverhalten: < - 30° C
Höchstzugkraft (N/5 cm)
längs: > 1800 / quer: > 1800
Dehnung bei Höchstzugkraft (%)
längs: > 4 / quer:  > 2
Wasserdampfdurchlässigkeit: µ = 20000
Sonderausstattung:
- wurzelwidrig
- beidseitig vlieskaschiert
(Technische Daten sind ca.-Werte)
wie folgt versehen:

Die Bahnen sind im Gieß- und Einrollverfahren in Heißbitumen 100 / 25,
Bitumenverbrauch: ca. 2 - 3 kg / m²
bei 10 cm Überlappung vollflächig
aufzubringen.
Empfohlen wird dabei der Einsatz eines
Wickelkerns.
Einheit: m²

**06.512 Polymer-GW 4 auf senkrechter Fläche vollflächig aufschweißen**
Senkrechte Fläche mit einer Schweißbahn
Orig. kebu Polymer-GW 4
mit dauerhaftem nicht verwechselbarem
Identitätsmerkmal,
übertrifft die Anforderungen der
DIN SPEC 20000-201:
DO / E1 PYE-G 200 S4
DU / E1 PYE-G 200 S4
sowie der DIN SPEC 20000-202:
BA PYE-G 200 S4

Gesamtdicke: 4 mm
Deckmasse: Elastomerbitumen
Träger: Glasgewebe 200 g/m²
Wärmestandfestigkeit: > 110° C
Kaltbiegeverhalten: < - 30° C
Höchstzugkraft (N/5 cm)
längs: > 1800 / quer: > 1800
Dehnung bei Höchstzugkraft (%)
längs: > 4 / quer:  > 2
Wasserdampfdurchlässigkeit: µ = 20000
Sonderausstattung: wurzelwidrig
(Technische Daten sind ca.-Werte)
wie folgt versehen:
Die Bahnen bei 10 cm Überlappung mit
dem Propanhandbrenner aufbringen.
Die Verlegung erfolgt von unten nach
oben mithilfe eines Wickelkernes.
Einheit: m²

**06.513 Mauersperrbahn G 200 DD lose verlegen**
Mauerbereiche auf der Sohle mit
Zuschnittstreifen einer Schweißbahn

G 200 DD
unterlegen. Die Stöße sind 10 cm zu überdecken und bei Bedarf zu verkleben.
Der Überstand an beiden Mauerseiten
soll 15 cm nicht unterschreiten.

Abwicklung (cm):
Hersteller der Schweißbahn:
Kebulin-Gesellschaft / 45701 Herten
Einheit: m

**06.521 Poly-Skin S punktweise aufschweißen**
Fläche mit einer Schweißbahn
Orig. kebu Poly-Skin S
mit Trennfolie und dauerhaftem nicht
verwechselbarem Identitätsmerkmal,
übertrifft die Anforderungen der
DIN SPEC 20000-201:
DO / E1 PYE-KTP S5

Gesamtdicke: 5 mm
Deckmasse: Elastomerbitumen
Träger: Polyesterkombiträger 200 g/m²
Wärmestandfestigkeit: > 110° C
Kaltbiegeverhalten: < - 30° C
Höchstzugkraft (N/5 cm)
längs: > 1100 / quer:> 1100
Dehnung bei Höchstzugkraft (%)
längs: > 20 / quer: > 20
Wasserdampfdurchlässigkeit: µ = 20000
Bestreuung: Schiefersplitt
Kopfrand: 10 cm bestreufrei
(Technische Daten sind ca.-Werte)
wie folgt versehen:
Die Bahnen bei 10 cm Überlappung und
voller Nahtverschweißung punktweise
haftend mit ca. 4 handtellergroßen Haftpunkten je m² aufbringen.
Einheit: m²

**06.522 Poly-Skin S vollflächig aufschweißen**
Fläche mit einer Schweißbahn
Orig. kebu Poly-Skin S
mit dauerhaftem nicht verwechselbarem
Identitätsmerkmal,
übertrifft die Anforderungen der
DIN SPEC 20000-201:
DO / E1 PYE-KTP S5

Gesamtdicke: 5 mm
Deckmasse: Elastomerbitumen
Träger: Polyesterkombiträger 200 g/m²
Wärmestandfestigkeit: > 110° C
Kaltbiegeverhalten: < - 30° C
Höchstzugkraft (N/5 cm)
längs: > 1100 / quer:> 1100
Dehnung bei Höchstzugkraft (%)
längs: > 20 / quer: > 20
Wasserdampfdurchlässigkeit: µ = 20000
Bestreuung: Schiefersplitt
Kopfrand: 10 cm bestreufrei
(Technische Daten sind ca.-Werte)
wie folgt versehen:
Die Bahnen bei 10 cm Überlappung vollflächig mit dem Propanhandbrenner aufbringen.
Empfohlen wird dabei der Einsatz eines
Wickelkernes.
Einheit: m²

**06.527 Kebulan S punktweise aufschweißen**
Fläche mit einer Schweißbahn
Orig. kebu Kebulan S
mit Trennfolie und dauerhaftem nicht
verwechselbarem Identitätsmerkmal,
übertrifft die Anforderungen der
DIN SPEC 20000-201:
DO/ E1 PYE-PV 200 S5

Gesamtdicke: 5,2 mm
Deckmasse: Elastomerbitumen
Träger: Polyestervlies nach DIN 18 192
Wärmestandfestigkeit: > 110° C
Kaltbiegeverhalten: < - 30° C
Höchstzugkraft (N/5 cm)
längs: > 1100 / quer: > 1100
Dehnung bei Höchstzugkraft (%)
längs: > 40 % / quer: > 40
Wasserdampfdurchlässigkeit: µ = 20000
Bestreuung: Schiefersplitt
Kopfrand: 10 cm bestreufrei
(Technische Daten sind ca.-Werte)
wie folgt versehen:
Die Bahnen bei 10 cm Überlappung und
voller Nahtverschweißung punktweise
haftend mit ca. 4 handtellergroßen Haftpunkten je m² aufbringen.
Einheit: m²

**06.528 Kebulan S vollflächig aufschweißen**
Fläche mit einer Schweißbahn
Orig. kebu Kebulan S
mit dauerhaftem nicht verwechselbarem
Identitätsmerkmal,
übertrifft die Anforderungen der
DIN SPEC 20000-201:
DO/ E1 PYE-PV 200 S5

Gesamtdicke: 5,2 mm
Deckmasse: Elastomerbitumen
Träger: Polyestervlies nach DIN 18 192
Wärmestandfestigkeit: > 110° C
Kaltbiegeverhalten: < - 30° C
Höchstzugkraft (N/5 cm)
längs: > 1100 / quer: > 1100
Dehnung bei Höchstzugkraft (%)
längs: > 40 / quer: > 40
Wasserdampfdurchlässigkeit: µ = 20000
Bestreuung: Schiefersplitt
Kopfrand: 10 cm bestreufrei
(Technische Daten sind ca.-Werte)
wie folgt versehen:
Die Bahnen bei 10 cm Überlappung vollflächig mit dem Propanhandbrenner aufbringen.
Empfohlen wird dabei der Einsatz eines
Wickelkernes.
Einheit: m²

**06.529 Kebulan S Top punktweise aufschweißen**
Fläche mit einer Schweißbahn
Orig. kebu Kebulan S Top
mit Trennfolie und dauerhaftem nicht
verwechselbarem Identitätsmerkmal,
übertrifft die Anforderungen der
DIN SPEC 20000-201:
DO/ E1 PYE-PV 200 S5

Gesamtdicke: 5,2 mm
Deckmasse: Elastomerbitumen
Träger: Polyestervlies nach DIN 18 192
Wärmestandfestigkeit: > 120° C
Kaltbiegeverhalten: < - 30° C
Höchstzugkraft (N/5 cm)
längs: > 1100 / quer: > 1100
Dehnung bei Höchstzugkraft (%)
längs: > 40 % / quer: > 40
Wasserdampfdurchlässigkeit: µ = 20000
Bestreuung: Schiefersplitt
Kopfrand: 10 cm bestreufrei
(Technische Daten sind ca.-Werte)
wie folgt versehen:
Die Bahnen bei 10 cm Überlappung und
voller Nahtverschweißung punktweise
haftend mit ca. 4 handtellergroßen Haftpunkten je m² aufbringen.
Einheit: m²

**06.530 Kebulan S Top vollflächig aufschweißen**
Fläche mit einer Schweißbahn
Orig. kebu Kebulan S Top
mit dauerhaftem nicht verwechselbarem
Identitätsmerkmal,
übertrifft die Anforderungen der
DIN SPEC 20000-201:
DO/ E1 PYE-PV 200 S5

Gesamtdicke: 5,2 mm
Deckmasse: Elastomerbitumen
Träger: Polyestervlies nach DIN 18 192
Wärmestandfestigkeit: > 120° C
Kaltbiegeverhalten: < - 30° C
Höchstzugkraft (N/5 cm)
längs: > 1100 / quer: > 1100
Dehnung bei Höchstzugkraft (%)
längs: > 40 / quer: > 40
Wasserdampfdurchlässigkeit: µ = 20000
Bestreuung: Schiefersplitt
Kopfrand: 10 cm bestreufrei
(Technische Daten sind ca.-Werte)
wie folgt versehen:
Die Bahnen bei 10 cm Überlappung vollflächig mit dem Propanhandbrenner aufbringen.
Empfohlen wird dabei der Einsatz eines
Wickelkernes.
Einheit: m²

**06.531 Poly-Tec S punktweise aufschweißen**
Fläche mit einer Schweißbahn
mit 2 Trägern
Orig. kebu Poly-Tec S
mit Trennfolie und dauerhaftem nicht
verwechselbarem Identitätsmerkmal,
übertrifft die Anforderungen der
DIN SPEC 20000-201:
DO/ E1 PYE-G 200 S5

Gesamtdicke: > 5,2 mm
Deckmasse: Elastomerbitumen
Träger: Glasgewebe 200 g/m²
nach DIN 18 191 und
Polyesterkombiträger 110 g/m²
Wärmestandfestigkeit: > 110° C
Kaltbiegeverhalten: < - 35° C
Höchstzugkraft Glasgewebe (N/5 cm)
längs:> 2500 / quer: > 2500
Höchstzugkraft Polyesterkombiträger (N/5 cm)
längs: > 1300 / quer: > 1300
Dehnung bei Höchstzugkraft Glasgewebe (%)
längs: > 4  / quer: > 2
Dehnung bei Höchstzugkraft Polyesterkombiträger (%)
längs: > 20 / quer: > 20
Wasserdampfdurchlässigkeit: µ = 20000
Bestreuung: Schiefersplitt
Kopfrand: 10 cm bestreufrei
(Technische Daten sind ca.-Werte)
wie folgt versehen:
Die Bahnen bei 10 cm Überlappung und
voller Nahtverschweißung punktweise
haftend mit ca. 4 handtellergroßen Haftpunkten je m² aufbringen.
Einheit: m²

**06.532 Poly-Tec S vollflächig aufschweißen**
Fläche mit einer Schweißbahn
mit 2 Trägern
Orig. kebu Poly-Tec S
mit dauerhaftem nicht verwechselbarem
Identitätsmerkmal,
übertrifft die Anforderungen der
DIN SPEC 20000-201:
DO/ E1 PYE-G 200 S5
Gesamtdicke: > 5,2 mm
Deckmasse: Elastomerbitumen
Träger: Glasgewebe 200 g/m²
nach DIN 18 191 und
Polyesterkombiträger 110 g/m²
Wärmestandfestigkeit: > 110° C
Kaltbiegeverhalten: < - 35° C
Höchstzugkraft Glasgewebe (N/5 cm)
längs:> 2500 / quer: > 2500
Höchstzugkraft Polyesterkombiträger (N/5 cm)
längs: > 1300 / quer: > 1300
Dehnung bei Höchstzugkraft Glasgewebe (%)
längs: > 4  / quer: > 2
Dehnung bei Höchstzugkraft Polyesterkombiträger (%)
längs: > 20 / quer: > 20
Wasserdampfdurchlässigkeit: µ = 20000
Bestreuung: Schiefersplitt
Kopfrand: 10 cm bestreufrei
(Technische Daten sind ca.-Werte)
wie folgt versehen:
Die Bahnen bei 10 cm Überlappung vollflächig und hohlraumfrei mit dem Propanhandbrenner aufbringen.
Empfohlen wird dabei der Einsatz eines
Wickelkernes.
Einheit: m²

**06.535 Wurzelschutzbahn PV S vollflächig aufschweißen / FLL geprüft**
Fläche mit einer Schweißbahn
Orig. kebu Wurzelschutzbahn PV S
mit dauerhaftem nicht verwechselbarem
Identitätsmerkmal,
FLL geprüft,
übertrifft die Anforderungen der
DIN SPEC 20000-201:
DO / E1 PYE-KTP S5

Gesamtdicke: > 5,2 mm
Deckmasse: Elastomerbitumen,
wurzelfest ausgerüstet
Träger: Polyesterkombiträger
Wärmestandfestigkeit: > 110° C
Kaltbiegeverhalten: < - 30° C
Höchstzugkraft (N/5 cm)
längs: > 1100 / quer: > 1100
Dehnung bei Höchstzugkraft (%)
längs: > 20 / quer: > 20
Wasserdampfdurchlässigkeit: µ = 20000
Bestreuung: Schiefersplitt
Kopfrand: 10 cm bestreufrei
(Technische Daten sind ca.-Werte)
wie folgt versehen:
Die Bahnen bei 10 cm Überlappung vollflächig mit dem Propanhandbrenner aufbringen.
Empfohlen wird dabei der Einsatz eines
Wickelkernes.
Einheit: m²

**06.538 Poly-Max S vollflächig aufschweißen**
Fläche mit einer Schweißbahn
Orig. kebu Poly-Max S
mit dauerhaftem nicht verwechselbarem
Identitätsmerkmal,
übertrifft die Anforderungen der
DIN SPEC 20000-201:
DO / E1 PYP-KTP S5
Gesamtdicke: > 5,2 mm
Deckmasse: Plastomerbitumen
Träger: Polyesterkombiträger
Wärmestandfestigkeit: > 150° C
Kaltbiegeverhalten: < - 20° C
Höchstzugkraft (N/5 cm)
längs: > 1.390 / quer: > 1.350
Dehnung bei Höchstzugkraft (%)
längs: > 21 / quer: > 26
Bestreuung: Schiefersplitt
Kopfrand: 10 cm bestreufrei
Wasserdampfdurchlässigkeit: µ = 20000
(Technische Daten sind ca.-Werte)
wie folgt versehen:
Die Bahnen bei 10 cm Überlappung vollflächig mit dem Propanhandbrenner aufbringen.
Empfohlen wird dabei der Einsatz eines
Wickelkernes.
Bei T-Stößen ist ein Eckenschnitt auszuführen.
Einheit: m²

**06.538.a Poly-Max S punktweise aufschweißen**
Fläche mit einer Schweißbahn
Orig. kebu Poly-Max S
mit dauerhaftem nicht verwechselbarem
Identitätsmerkmal,
Sonderausstattung: unterseitig mit Trennfolie,
übertrifft die Anforderungen der
DIN SPEC 20000-201:
DO / E1 PYP-KTP S5
Gesamtdicke: > 5,2 mm
Deckmasse: Plastomerbitumen
Träger: Polyesterkombiträger
Wärmestandfestigkeit: > 150° C
Kaltbiegeverhalten: < - 20° C
Höchstzugkraft (N/5 cm)
längs: > 1.390 / quer: > 1.350
Dehnung bei Höchstzugkraft (%)
längs: > 21 / quer: > 26
Bestreuung: Schiefersplitt
Kopfrand: 10 cm bestreufrei
Sonderausstattung: unterseitig mit Trennfolie
Wasserdampfdurchlässigkeit: µ = 20000
(Technische Daten sind ca.-Werte)
wie folgt versehen:
Die Bahnen bei 10 cm Überlappung und
voller Nahtverschweißung punktweise
haftend mit ca. 4 handtellergroßen Haftpunkten je m² aufbringen.
Bei T-Stößen ist ein Eckenschnitt auszuführen.
Einheit: m²

**06.543 Monobit PYE-PV 200 S5 beschiefert vollflächig aufschweißen**
Fläche mit einer Schweißbahn
Monobit PYE-PV 200 S5 beschiefert
gemäß den Anforderungen der
DIN SPEC 20000-201:
DO / E1 PYE-PV 200 S5
Gesamtdicke: > 5 mm
Träger: Polyestervlies 200 g/m²
Wärmestandfestigkeit: > 100° C
Kaltbiegeverhalten: < - 25° C
Höchstzugkraft (N/5 cm)
längs: > 800 / quer: > 800
Dehnung bei Höchstzugkraft (%)
längs: > 35 / quer: > 35
Bestreuung: Schiefersplitt
Kopfrand: 10 cm bestreufrei
Wasserdampfdurchlässigkeit: µ = 20000
(Technische Daten sind ca.-Werte)
wie folgt versehen:
Die Bahnen bei 10 cm Überlappung vollflächig mit dem Propanhandbrenner aufbringen.
Empfohlen wird dabei der Einsatz eines
Wickelkernes.
Hersteller der Schweißbahn:
Kebulin-Gesellschaft / 45701 Herten
Einheit: m²

**06.544 Monobit PYE-G 200 S5 beschiefert vollflächig aufschweißen**
Fläche mit einer Schweißbahn
Monobit PYE-G 200 S5 beschiefert
gemäß den Anforderungen der
DIN SPEC 20000-201:
DO / E1 PYE-G 200 S5
Gesamtdicke: 5 mm
Deckmasse: Elastomerbitumen
Träger: Glasgewebe 200 g/m²
Wärmestandfestigkeit: >  100° C
Kaltbiegeverhalten: < - 25° C
Höchstzugkraft (N/5 cm)
längs: > 1000 / quer: > 1000
Dehnung bei Höchstzugkraft (%)
längs: > 2 / quer: > 2
Bestreuung: Schiefersplitt
Kopfrand: 10 cm bestreufrei
Wasserdampfdurchlässigkeit: µ = 20000
(Technische Daten sind ca.-Werte)
wie folgt versehen:
Die Bahnen bei 10 cm Überlappung vollflächig mit dem Propanhandbrenner aufbringen.
Empfohlen wird dabei der Einsatz eines
Wickelkernes.

Hersteller der Schweißbahn:
Kebulin-Gesellschaft / 45701 Herten
Einheit: m²

**06.545 Kebuself-N als Kaschierlage kaltselbstklebend aufbringen**
Fläche der Wärmedämmung mit einer
kaltselbstklebenden Dichtungsbahn als
Kaschierlage
Orig. kebu Kebuself-N
mit dauerhaftem nicht verwechselbarem
Identitätsmerkmal,
in Anlehnung an die DIN SPEC 20000-201:
DU / E3 PYE-KTG KSP - 1,5

Gesamtdicke: >1,5 mm
Träger: Glaskombiträger
Wärmestandfestigkeit: > 100° C
Kaltbiegeverhalten: < - 30° C
Höchstzugkraft (N/5 cm)
längs: > 1000 / quer: > 1000
Dehnung bei Höchstzugkraft (%)
längs: > 2  / quer: > 2
Wasserdampfdurchlässigkeit: µ = 20000
(Technische Daten sind ca.-Werte)
wie folgt versehen:
Die Bahnen durch Abziehen der unterseitigen Trennfolie auf der Wärmedämmung aufkleben. Die Überlappungen
sind nicht zu verkleben.
Einheit: m²

**06.546 Kebuself-SK 3 als Kaschier- und / oder erste Abdichtungslage kaltselbstklebend**
Fläche mit einer kaltselbstklebenden
Dichtungsbahn
Orig. kebu Kebuself-SK 3
mit dauerhaftem nicht verwechselbarem
Identitätsmerkmal,
übertrifft die Anforderungen der
DIN SPEC 20000-201:
DU / E1 PYE-G 200 KSP - 2,8
sowie die DIN SPEC 20000-202:
BA PYE-G 200 KSP - 2,8

Gesamtdicke: 2,8 mm
Träger: Glasgewebe 200 g/m²
Wärmestandfestigkeit: > 100° C
Kaltbiegeverhalten: < - 25° C
Höchstzugkraft (N/ 5 cm)
längs: > 1500 / quer: > 1500
Dehnung bei Höchstzugkraft (%)
längs: > 2 / quer: > 2
Wasserdampfdurchlässigkeit: µ = 20000
(Technische Daten sind ca.-Werte)
wie folgt versehen:
Die Bahnen als Kaschier- und / oder
erste Abdichtungslage im mehrlagigen
Dachsystemaufbau, durch Abziehen der
unterseitigen Trennfolie vollflächig mit 8 cm
Seiten- und Kopfnahtüberdeckung aufbringen. Im Kopfnahtbereich ist ein
45°-Schnitt an der unterliegenden Bahn
anzuordnen.
Einheit: m²

**06.547 Kebuflex BR 2 vollflächig aufschweißen**
Fläche mit einer Schweißbahn mit
hochliegender Trägereinlage
Orig. kebu Kebuflex BR 2
mit dauerhaftem nicht verwechselbarem
Identitätsmerkmal,
Gesamtdicke: 4,7 mm
Träger: Polyestervlies gemäß TL-BEL-B Teil 1
(Technische Daten sind ca.-Werte)
wie folgt versehen:
Die Bahnen mit einem Mehrfachbrenner
vollflächig haftend bei mindestens 8 cm
Längs- und 10 cm Kopfnahtüberdeckung
aufgebracht wird.
Die Bahn ist geprüft nach ZTV-BEL-B
Teil 1 und in der Liste der geprüften
Stoffe (BAST-Liste) aufgeführt.
Einheit: m²

**06.549 Kebuself-SK 3 auf Holzschalung**
Fläche mit einer kaltselbstklebenden
Dichtungsbahn
Orig. kebu Kebuself-SK 3
mit dauerhaftem nicht verwechselbarem
Identitätsmerkmal,
in Anlehnung an die
DIN SPEC 20000-201:
DU / E1 PYE-G 200 KSP - 3
sowie die DIN SPEC 20000-202:
BA PYE-G 200 KSP - 3

Gesamtdicke: 2,8 mm
Träger: Glasgewebe 200 g/m²
Wärmestandfestigkeit: > 100° C
Kaltbiegeverhalten: < - 25° C
Höchstzugkraft (N/ 5 cm)
längs: > 1500 / quer: > 1500
Dehnung bei Höchstzugkraft (%)
längs: > 2 / quer: > 2
Wasserdampfdurchlässigkeit: µ = 20000
(Technische Daten sind ca.-Werte)
wie folgt versehen:
Die Bahnen lose auflegen und im Nahtbereich mechanisch fixieren.
Hersteller des
Befestigungssystems:
Schrauben:
Teller:
Untergrund:
Abstand der Befestiger entsprechend der
DIN 1055.
Die Bahnen sind bis zur Außenkante des
Bauwerkes zu ziehen.
Die erforderliche Mehrüberdeckung ist
in die Position einzukalkulieren.
Im Kopfnahtbereich ist ein
45°-Schnitt an der unterliegenden Bahn
anzuordnen.
Einheit: m²

**06.550 easyklett einlagig verlegen**
Fläche mit einer Schweißbahn für die
einlagige Verlegung im Klettsystem
Orig. kebu easyklett
mit dauerhaftem nicht verwechselbarem
Identitätsmerkmal,
übertrifft die Anforderungen der
DIN SPEC 20000-201:
DE / E1 PYE-KTP S4,2
Gesamtdicke: > 5,0 mm
Deckmasse: Elastomerbitumen
Wärmestandfestigkeit: > 110° C
Kaltbiegeverhalten: < - 30° C
Höchstzugkraft (N/5 cm)
längs: > 1000 / quer: > 1000
Dehnung bei Höchstzugkraft (%)
längs: > 20 / quer: > 20
Scherwiderstand der Fügenaht: > 800 N/50 mm
Unterseite: Spezialvlies
Bestreuung: Schiefersplitt
Längsnaht: bestreufrei
Kopfrand: bestreufrei
Bahnenlänge: 7,5 m
Bahnenbreite: 1,00 m
(Technische Daten sind ca.-Werte)
wie folgt versehen:
Das Pilzkopfband (Klettband)
Rollenlänge: 50 m
Klettbandbreite: 125 mm
wird mittig gemäß den Vorgaben des Befestigungsplans
mit den entsprechenden Befestigern mechanisch
im Untergrund fixiert.
Die Anzahl der Befestiger ist gemäß DIN
1055 zu wählen.
Hersteller der Befestiger:
EJOT Baubestigungen GmbH / 57334 Bad Laasphe
Befestigungssystem: Kunststoffhaltetellerkombination
Typ: HTK 2G mit DABO TKR 4,8 x Länge
Befestigungsplan vorliegen: ja / nein
Plannummer: xyz
Anschließend werden die Klettbänder mit Blechstreifen
abgedeckt und die Bahn ausgerollt und ausgerichtet.
Nach dem Entfernen der Unterlegstreifen wird die Bahn
beispielsweise mit einer Andrückrolle fixiert.
Ein Eckenschnitt bei T-Stößen ist vorgeschrieben.
Die Seitennähte werden mittels eines Schweissautomaten
verschweißt, die Kopfnähte mit einem Handschweissgerät
und Andrückrolle geschlossen.
Einheit: m²

**06.551.a Decofell plus mechanisch fixieren**
Fläche mit einer Schweißbahn für die
einlagige Verlegung
Orig. kebu Decofell plus
mit dauerhaftem nicht verwechselbarem
Identitätsmerkmal,
übertrifft die Anforderungen der
DIN SPEC 20000-201:
DE / E1 PYE-KTP S5
Gesamtdicke: > 5,2 mm
Deckmasse: Elastomerbitumen
Wärmestandfestigkeit: > 110° C
Kaltbiegeverhalten: < - 30° C
Höchstzugkraft (N/5 cm)
längs: > 1000 / quer: > 1000
Dehnung bei Höchstzugkraft (%)
längs: > 20 / quer: > 20
Bestreuung: Schiefersplitt
Kopfrand und Längsnaht: bestreufrei
(Technische Daten sind ca.-Werte)
wie folgt versehen:
Die Bahnen lose verlegen und mechanisch
im Untergrund fixieren. Die Befestiger
sind im 12 cm breiten Längsrand mittig
anzuordnen.
Die Anzahl der Befestiger ist gemäß DIN
1055 zu wählen.
Hersteller des Befestigungssystems:
Teller:
Schrauben:
Einheit: m²

**06.552 Keilförmiges Polymerbitumen-Formteil Orig. kebu Fugenband Corabit KF einbauen**
Übergang von senkrechten zu waagerechten
Flächen mit einem keilförmigen
Polymerbitumen-Formteil
Orig. kebu Fugenband Corabit KF
Abmessumng (mm): 40 x 20 x 15
ausbilden. Das Band wird lose aufgelegt
oder durch Anschmelzen und Andrücken
mit einer Rundkelle im Übergangsbereich
verlegt.
Der Untergrund ist mit dem lösemittelhaltigen
Voranstrich Orig. kebu Kebusol FD 1
vorzustreichen.
Einheit: m

**06.599 Zusatzausstattung wurzelwidrig**
Die oben genannte Bahn
Typ:
muß gemäß Einsatz wurzelwidrig ausgestattet sein.

### 07 Detailausbildung

**07.600 wärmegedämmter Dachgully (1-tlg. Abg.) liefern und einbauen**
Wärmegedämmter Dachgully
Fabrikat:
Durchmesser: 100 mm,
1-tlg. Abgang
waagerecht / senkrecht,
komplett mit allem Zubehör (Kiesfang/
Sieb),
liefern und nach Werksvorschrift einbauen.
Der Gully muß vertieft eingebaut und der
Kragen zwischen den einzelnen Lagen der
Dichtung eingebracht werden.
Einheit: Stck

**07.601 wärmegedämmter Dachgully (2-tlg. Abg.) liefern und einbauen**
Wärmegedämmter Dachgully,
Fabrikat:
Durchmesser: 100 mm,
2-tlg. Abgang
waagerecht / senkrecht,
komplett mit allem Zubehör (Kiesfang/
Sieb),
liefern und nach Werksvorschrift einbauen.
Der Gully muß vertieft eingebaut und der
Kragen zwischen den einzelnen Lagen der
Dichtung eingebracht werden.
Einheit: Stck

**07.602 Sanierungsgully liefern und einbauen**
Sanierungsgully,
Fabrikat:
komplett mit allem Zubehör (Kiesfang/
Sieb) liefern und nach Werksvorschrift
einbauen. Der Gully muss vertieft eingebaut und der Kragen fachgerecht mit der
Dachhaut eingebunden werden.
Einheit: Stck

**07.603 Dacheinlauf örtlich anfertigen und einbauen**
Dacheinlauf örtlich anfertigen,
Material:
Nennweite (mm):
den Klebeflansch mit dem kaltflüssigen
Bitumen-Haftgrund

Orig. kebu Kebusol FD 1
(auf Bitumen-Basis mit haftverbessernden Zusätzen / Verbrauch ca. 200 g/m²)
versehen und ein Einlauf sach- und fachgerecht
mit der Dachhaut einbinden.
Einheit: Stck

**07.604 Flachdachentlüfter aus Kunststoff liefern und einbauen**
Flachdachentlüfter,
Material: Kunststoff
Nennweite (mm): 100
liefern und einbauen.
Den Klebeflansch mit dem kaltflüssigen
Bitumen-Haftgrund

Orig. kebu Kebusol FD 1
(auf Bitumen-Basis mit haftverbessernden Zusätzen / Verbrauch ca. 200 g/m²)
versehen und durch Unterlegen von
ca. 5 cm dicken,
zur Dachfläche hin abgeschrägten Dämmstoffplatten,
Größe: 50 x 50 cm,
aus der Wasserebene herausheben und
mit beiden Lagen der Dachhaut eindichten.
Einheit: Stck

**07.605 Flachdachentlüfter aus Alumiminium liefern und einbauen**
Flachdachentlüfter,
Material: Aluminium
Nennweite (mm): 100
liefern und einbauen.
Den Klebeflansch mit dem kaltflüssigen
Bitumen-Haftgrund

Orig. kebu Kebusol FD 1
(auf Bitumen-Basis mit haftverbessernden Zusätzen / Verbrauch ca. 200 g/m²)
versehen und durch Unterlegen von
ca. 5 cm dicken,
zur Dachfläche hin abgeschrägten Dämmstoffplatten,
Größe: 50 x 50 cm,
aus der Wasserebene herausheben und
mit beiden Lagen der Dachhaut eindichten.
Einheit: Stck

**07.606 Kunststoff-Sanitär-Entlüfter (1-tlg.) liefern und einbauen / Oberlagsbahn**
Sanitär-Entlüftungen,
Material: Kunststoff
Durchmesser (mm): 100
Art: 1-tlg.
liefern, fachgerecht und kondenswassersicher einbauen. Das Oberteil durch
Unterlegen von ca. 5 cm dicken,
zur Dachfläche hin abgeschrägten Dämmstoffplatten,
Größe: 50 x 50 cm,
aus der Wasserebene herausheben.
Den Klebeflansch mit dem kaltflüssigen
Bitumen-Haftgrund

Orig. kebu Kebusol FD 1
(auf Bitumen-Basis mit haftverbessernden Zusätzen / Verbrauch ca. 200 g/m²)
versehen und zwischen den Lagen der
Dachhaut einbinden. Zusätzlich einen
Zuschnittstreifen der Oberlagsbahn
Orig. kebu
Breite: 50 cm

vollflächig aufschweißen.
Der Sanitärstrang ist wasserrücklaufsicher anzuschließen.
Einheit: Stck

**07.607 Aluminium-Sanitär-Entlüfter (1-tlg.) liefern und einbauen / Oberlagsbahn**
Sanitär-Entlüftungen,
Material: Aluminium
Durchmesser (mm): 100
Art: 1-tlg.
liefern, fachgerecht und kondenswassersicher einbauen. Das Oberteil durch
Unterlegen von ca. 5 cm dicken,
zur Dachfläche hin abgeschrägten Dämmstoffplatten,
Größe: 50 x 50 cm,
aus der Wasserebene herausheben.
Den Klebeflansch mit dem kaltflüssigen
Bitumen-Haftgrund

Orig. kebu Kebusol FD 1
(auf Bitumen-Basis mit haftverbessernden Zusätzen / Verbrauch ca. 200 g/m²)
versehen und zwischen den Lagen der
Dachhaut einbinden. Zusätzlich einen
Zuschnittstreifen der Oberlagsbahn
Orig. kebu
Breite: 50 cm

vollflächig aufschweißen.
Der Sanitärstrang ist wasserrücklaufsicher anzuschließen.
Einheit: Stck

**07.608 Kunststoff-Sanitär-Entlüfter (2-tlg.) liefern und einbauen / Oberlagsbahn**
Sanitär-Entlüftungen,
Material: Kunststoff
Durchmesser (mm): 100
Art: 2-tlg.
liefern, fachgerecht und kondenswassersicher einbauen. Das Oberteil durch
Unterlegen von ca. 5 cm dicken,
zur Dachfläche hin abgeschrägten Dämmstoffplatten,
Größe: 50 x 50 cm,
aus der Wasserebene herausheben.
Den Klebeflansch mit dem kaltflüssigen
Bitumen-Haftgrund

Orig. kebu Kebusol FD 1
(auf Bitumen-Basis mit haftverbessernden Zusätzen / Verbrauch ca. 200 g/m²)
versehen und zwischen den Lagen der
Dachhaut einbinden. Zusätzlich einen
Zuschnittstreifen der Oberlagsbahn
Orig. kebu
Breite: 50 cm

vollflächig aufschweißen.
Der Sanitärstrang ist wasserrücklaufsicher anzuschließen.
Einheit: Stck

**07.609 Aluminium-Sanitär-Entlüfter (2-tlg.) liefern und einbauen / Oberlagsbahn**
Sanitär-Entlüftungen,
Material: Aluminium
Durchmesser (mm): 100
Art: 2-tlg.
liefern, fachgerecht und kondenswassersicher einbauen. Das Oberteil durch
Unterlegen von ca. 5 cm dicken,
zur Dachfläche hin abgeschrägten Dämmstoffplatten,
Größe: 50 x 50 cm,
aus der Wasserebene herausheben.
Den Klebeflansch mit dem kaltflüssigen
Bitumen-Haftgrund

Orig. kebu Kebusol FD 1
(auf Bitumen-Basis mit haftverbessernden Zusätzen / Verbrauch ca. 200 g/m²)
versehen und zwischen den Lagen der
Dachhaut einbinden. Zusätzlich einen
Zuschnittstreifen der Oberlagsbahn
Orig. kebu
Breite: 50 cm

vollflächig aufschweißen.
Der Sanitärstrang ist wasserrücklaufsicher anzuschließen.
Einheit: Stck

**07.610 Sanitär- / Flachdachentlüfter mit Flüssigkunststoff eindichten**
Vorhandene Sanitärlüfter / Flachdachentlüfter,

Material:
Durchmesser (mm):

fachgerecht mit einem Flüssigkunststoff-
Beschichtungssystem, zum Beispiel
Kemperol 1-K-PUR, nach Herstellervorschrift eindichten.
Einheit: Stck

**07.611 Sanitär- / Flachdachentlüfter mit Schweißbahnen eindichten**
Vorhandene Sanitärlüfter / Flachdachentlüfter,

Material:
Durchmesser (mm):

wie folgt eindichten:

Den Anschlussbereich mit einer Dämmstoffplatte,
Größe: 50 x 50 cm
Dicke: 5 cm

zur Dachfläche hin abgeschrägt aus
der Wasserebene herausheben.
Beide Abdichtungslagen im Lagen- und
Rückversatz an den Lüfter anschließen.
Einen Kragen, bestehend aus Schweißbahnen, in entsprechendem Zuschnitt,
in einer Höhe von 15 cm, um den Lüfter
kleben.
Einheit: Stck

**07.611.a Schopax-Zwangslüfter liefern / mit Schweißbahnen eindichten**
Schopax-Zwangslüfter,

Typ: Schopax DR
Durchmesser (mm):

liefern und wie folgt einbauen:

Den Bereich mit einer Dämmstoffplatte,
Größe: 50 x 50 cm
Dicke: 5 cm

zur Dachfläche hin abgeschrägt aus
der Wasserebene herausheben.
Beide Abdichtungslagen im Lagen- und
Rückversatz an den Lüfter anschließen.
Einen Kragen, bestehend aus Schweißbahnen, in entsprechendem Zuschnitt,
in einer Höhe von 15 cm, um den Lüfter
kleben.
Wahlweise kann die Eindichtung in
diesem Bereich auch mit Flüssigkunststoff erfolgen.
Aus dem Lüftungskanal unterhalb des Lüfters ist
die Dämmung bis zur Dampfsperre zu entfernen und
mit trockener Mineralfaserdämmung zur besseren
Luftabfuhr auszufüllen.
Einheit: Stck

**07.612 Antennenrohr mit Klebeflansch / Schweißbahnen eindichten / Oberlagsbahn**
Antennenrohr mit Klebeflansch wie folgt
eindichten:
den Klebeflansch mit einer Dämmstoffplatte,
Größe: 50 x 50 cm
Dicke 5 cm

zur Dachfläche hin abgeschrägt aus der
Wasserebene herausheben. Den Flansch
mit dem kaltflüssigen Bitumen-Haftgrund

Orig. kebu Kebusol FD 1
(auf Bitumen-Basis mit haftverbessernden Zusätzen / Verbrauch ca. 200 g/m²)
versehen und zwischen den Lagen der
Dachhaut einbinden. Zusätzlich einen
Zuschnittstreifen der Oberlagsbahn
Orig. kebu
Breite: 50 cm

vollflächig aufschweißen.
Einheit: Stck

**07.612.b Antennenrohr (48 mm) mit Secu-Fix eindichten**
Antennenrohr,
Durchmesser (mm): 48
wie folgt eindichten:
Den Bereich um das Antennenrohr mit
einer Dämmstoffplatte,
Größe: 50 x 50 cm
Dicke 5 cm

zur Dachfläche hin abgeschrägt aus der
Wasserebene herausheben.
Über das Antennenrohr ist ein Formteil,
Fabrikat: Pohl
Typ: Secu - FIX
Durchmesser Formteil (mm): 50
mit ankaschiertem Spezial-Polymerbitumen-
kragen und Spezial-Schrumpfschlauch-
manschette zu stülpen.
Der Klebeflansch ist auf die erste Lage der
Dachabdichtung aufzuschweißen und
zwischen den einzelnen Lagen der Dachabdichtung fachgerecht einzubinden. Die
Oberlage ist bis an die Durchdringung bzw.
an den Bereich der Schrumpfschlauchmanschette dicht heranzuführen.
Anschließend ist die Spezial-Schrumpf-
schlauchmanschette durch moderates
Erwärmen von unten nach oben dicht um
die Dauerabsturzsicherung / Durchdringung
zu schrumpfen. An der Oberkante der
Schrumpfschlauchmanschette muss sichtbar
Dichtflüssigkeit austreten.
Einheit: Stck

**07.613 Antennenrohr mit Schweißbahnen eindichten**
Vorhandenes Antennenrohr,
Material:
Durchmesser (mm):
wie folgt eindichten:

Den Anschlussbereich mit einer Dämmstoffplatte,
Größe: 50 x 50 cm
Dicke 5 cm
zur Dachfläche hin abgeschrägt
aus der Wasserebene herausheben.
Beide Abdichtungslagen im Lagen- und
Rückversatz an das Antennenrohr anschließen.
Einen Kragen, bestehend aus Schweißbahnen, in entsprechendem Zuschnitt,
in einer Höhe von 15 cm, um das
Antennenrohr kleben.
Einheit: Stck

**07.614 vorhandenes Antennenrohr mit Flüssigkunststoff eindichten**
Vorhandenes Antennenrohr,
Material:
Durchmesser (mm):

fachgerecht mit einem Flüssigkunststoff-
Beschichtungssystem, zum Beispiel
Kemperol 1-K-PUR, nach Herstellervorschrift eindichten.
Einheit: Stck

**07.615 Stützen mit Klebeflansch eindichten / Oberlagsbahn**
Stützen mit Klebeflansch wie folgt
eindichten:
den Flansch mit dem kaltflüssigen
Bitumen-Haftgrund

Orig. kebu Kebusol FD 1
(auf Bitumen-Basis mit haftverbessernden Zusätzen / Verbrauch ca. 200 g/m²)
versehen und zwischen den Lagen der
Dachhaut einbinden. Zusätzlich einen
Zuschnittstreifen der Oberlagsbahn
Orig. kebu
Breite: 50 cm

vollflächig aufschweißen.
Einheit: Stck

**07.616 Stützen mit Flüssigkunststoff eindichten**
Stützen,
Material:
Abwicklung (mm ):

fachgerecht mit einem Flüssigkunststoff-
Beschichtungssystem, zum Beispiel
Kemperol 1-K-PUR, nach Herstellervorschrift eindichten.
Einheit: Stck

**07.617 Schornstein mit Fassadenplatten bekleiden**
Schornstein wie folgt bekleiden:
Mineralfaserkeile 10 x 10 cm anlegen.
Beide Lagen der Dachhaut über den Keil
20 cm hochführen. Die erste Lage lose
über den Keil und in der senkrechten
Fläche auf vorgestrichenem Untergrund
aufschweißen.

Wandflächen
mit imprägnierten Dachlatten,
nach DIN 68 800,
24 x 48 mm,
mit bauaufsichtlich zugelassenem Befestigungsmaterial befestigen.
Waagerechte Lattung mit zwei Edelstahlnägeln, jeweils am Lattenkreuz, anbringen.
Fassadenplatten mit zwei Edelstahlnägeln
lot- und fluchtgerecht anbringen. Die
Ecken mit einem Eckprofil versehen.
Größe (cm):
Material:
Plattengröße (cm):
Art:
Anschließend ist eine Kaminabdeckung
mit 5 cm allseitigem Überstand, einschließlich Tropfkante aufzubringen.
Einheit: Stck

**07.618 Schornsteine wärmegedämmt mit Fassadenplatten verkleiden**
Schornsteine wie folgt verkleiden:
Dämmstoff:
PUR 030 / 028 DAA dh
nach DIN EN 13165,
Dicke (mm): 60
zuschneiden und zusammen
mit einer wetterfest verleimten
Holzfaserplatte,
Dicke (mm): 22
mit bauaufsichtlich zugelassenem Befestigungsmaterial am Kamin befestigen.

Fassadenplatten,
Typ:  Rockpaneel
zuschneiden und fachgerecht nach
Herstellerangabe lot- und fluchtgerecht
anbringen.
Die Ecken mit einem Eckprofil versehen.
Abmessung Kamin (cm):
Material: Rockwool Rockpaneel
Plattengröße (cm):  nach Aufmaß
Farbe: Standardfarbe nach Wahl der Bauherrn
Anschließend ist eine Kaminabdeckung
mit 5 cm allseitigem Überstand, einschließlich Tropfkante aufzubringen.
Einheit: Stck

**07.619 Meidinger Scheibe liefern und einbauen**
Meidinger Scheibe,
Dicke: 20 mm
mit Tropfkanten einschließlich Edelstahlstützen liefern und fachgerecht anbringen.
Größe (cm):
Einheit: Stck

**07.620 Kamin mit beiden Lagen der Dachabdichtung eindichten**
Kamin mit dem kaltflüssigen Bitumen-
Haftgrund

Orig. kebu Kebusol FD 1
(auf Bitumen-Basis mit haftverbessernden Zusätzen / Verbrauch ca. 200 g/m²)
grundieren und Mineralfaserkeile
10 x 10 cm anlegen.
Die erste Lage Lage der Dachhaut lose
über den Keil führen, in der senkrechten
Fläche ca. 10 cm hochführen und anschweißen.
Anschließend den Kamin mit der zweiten
Lage der Dachdabdichtung vollflächig bis
Oberkante abschweißen.
Die Abdichtung an der Anschlussoberkante mit einer Aluminium-Wand-
anschlussschiene und Edelstahlschrauben
mechanisch fixieren.

Anschließend die Voute vorprimern und
dauerelastisch versiegeln.

Größe (cm):
Höhe (cm ):
1. Lage der Abdichtung:
Orig. kebu
2. Lage der Abdichtung:
Orig. kebu
Einheit: Stck

**07.622 Kamin mit 1. Lage der Dachabdichtung und Oberlagsbahn eindichten**
Senkrechte Fläche am Kamin
in einer Höhe von: ca. 20 cm
mit dem kaltflüssigen Bitumen-Haftgrund

Orig. kebu Kebusol FD 1
(auf Bitumen-Basis mit haftverbessernden Zusätzen / Verbrauch ca. 200 g/m²)
versehen und Mineralfaserkeile
10 x  10 cm anlegen.
Die 1. Lage der Dachabdichtung lose
über den Keil führen und in der senkrechten Fläche ca. 10 cm hochführen und
anschweißen. Einen Zuschnittstreifen der
Oberlagsbahn
Orig. kebu
Breite: 30 cm
vollflächig aufschweißen, an der Anschlussoberkante mit einer Aluminium-Wandan-
schlussschiene und Edelstahlschrauben
mechanisch fixieren.

Anschließend einen Überhangstreifen
Abwicklung: 11,5 cm
aus Blei 1 mm oder Aluminium 1,5 mm
mindestens 1,5 cm tief
schräg nach oben verlaufend
in eine Fuge einlassen. Die Kante muß
schräg verlaufend so ausgebildet sein,
dass ablaufendes Niederschlagswasser
nach außen abgeleitet wird.
Die Befestigung erfolgt mit Putzhaken.
Die Fuge wird mit Fugenmörtel geschlossen.

Größe (cm):
Einheit: Stck

**07.623 Metallentlüfter mit Schweißbahnen eindichten**
Metallentlüfter,
Höhe (cm):
Umfang (cm):
mit dem kaltflüssigen Bitumen-Haftgrund

Orig. kebu Kebusol FD 1
(auf Bitumen-Basis mit haftverbessernden Zusätzen / Verbrauch ca. 200 g/m²)
versehen, Mineralfaserkeile 10 x 10 cm
anlegen und mit den Lagen der Dachhaut
eindichten.

Anschließend als oberen Abschluss das
Orig. kebu Repa-Band
Farbe: alufarbig oder bleifarbig
Breite: 10 cm
aufkleben.
Einheit: Stck

**07.624 Metallentlüfter mit Flüssigkunststoff eindichten**
Metallentlüfter,
Höhe (cm):
Umfang (cm):
fachgerecht mit einem Flüssigkunststoff-
Beschichtungssystem, zum Beispiel
Kemperol 1-K-PUR, nach Herstellervorschrift eindichten.
Einheit: Stck

**07.625 Kaltdachentlüfter liefern und mit Schweißbahnen eindichten**
Kaltdachentlüfter liefern, einbauen und wie folgt
eindichten:
den Bereich mit einer Dämmstoffplatte
Größe: 50 x 50 cm
Dicke 5 cm
zur Dachfläche hin abgeschrägt aus der
Wasserebene herausheben. Den
Flansch mit dem kaltflüssigen Bitumen-
Haftgrund

Orig. kebu Kebusol FD 1
(auf Bitumen-Basis mit haftverbessernden Zusätzen / Verbrauch ca. 200 g/m²)
versehen und zwischen den Lagen der
Dachhaut eindichten.
Material:
Größe (cm):
Einheit: Stck

**07.626 Metallentlüfter demontieren und mit neuem Metallkragen montieren**
Metallentlüfter demontieren und seitlich
lagern.
Den Sockel ankeilen und mit den Lagen
der Dachhaut eindichten. Den Entlüfter
mit einem neuen Metallkragen wieder
fachgerecht mit bauaufsichtlich zugelassenen Befestigungsmitteln unter Be-
rücksichtigung der DIN 1055 anbringen.
Einheit: Stck

**07.627 Lichtkuppel demontieren / Aufsatzkranz belassen / neu eindichten / Oberlagsbahn**
Vorhandene Lichtkuppel demontieren
und bauseits lagern. Aufsatzkranz
in einer Breite von mind. 12 cm

mit dem kaltflüssigen Bitumen-
Haftgrund

Orig. kebu Kebusol FD 1
(auf Bitumen-Basis mit haftverbessernden Zusätzen / Verbrauch ca. 200 g/m²)
versehen. Im Übergang vom Kleberand
zur Dachabdichtung einen 10 cm breiten
Trennstreifen lose anordnen. Beide Lagen
der Dachhaut vollflächig aufschweißen
und ca. 1 cm vor der Aufkantung enden
lassen. Anschließend den Aufsatzkranz
bis zur Oberkante zusätzlich mit einem
Zuschnittstreifen der Oberlagsbahn
Orig. kebu
Breite: 50 cm

eindichten.
Bauseits gelagerte Lichtkuppel wieder
fachgerecht montieren.
Größe (cm):
Einheit: Stck

**07.628 Lichtkuppel mit Aufsatzkranz demontieren neu eindichten / Oberlagsbahn**
Vorhandene Lichtkuppel einschließlich
Aufsatzkranz demontieren und seitlich
lagern.
Holzbohlenkranz
nach DIN 68 800 imprägniert
18 cm breit
5 cm dick
zur Dachfläche hin abgeschrägt
liefern und mit bauaufsichtlich zugelassenen
Befestigungsmitteln unter Beachtung der
DIN 1055 befestigen.
Die Einklebefläche des Aufsatzkranzes
in einer Breite von mind. 12 cm

mit dem kaltflüssigen Bitumen-
Haftgrund

Orig. kebu Kebusol FD 1
(auf Bitumen-Basis mit haftverbessernden Zusätzen / Verbrauch ca. 200 g/m²)
versehen. Die 1. Lage der Dachhaut auf
den Bohlenkranz führen. Im Übergang
vom Kleberand zur Dachabdichtung einen
10 cm breiten Trennstreifen lose anordnen.
Die 2. Lage der Dachhaut vollflächig aufschweißen und ca. 1 cm vor der Aufkantung enden lassen. Anschließend den
Aufsatzkranz bis zur Oberkante mit einem
Zuschnittstreifen der Oberlagsbahn
Orig. kebu
Breite: 50 cm

eindichten.
Bauseits gelagerte Lichtkuppel wieder
fachgerecht montieren.
Größe (cm):
Einheit: Stck

**07.629 Sanierungskranz für Lichtkuppel / Ausbildung mit Oberlagsbahn**
Sanierungskranz,
(Bauhöhe nach örtlichen Erfordernissen),
aus glasfaserverstärktem Polyester
(GFK) mit umlaufender innenliegender
dampfdichter Zarge aus Hart-PVC,
zum nachträglichen Aufbau auf einen
vorhandenen Aufsatzkranz einschließlich
Lichtkuppel liefern und fachgerecht
unter Beachtung der DIN 1055 montieren.
Die Einklebefläche mit dem kaltflüssigen
Bitumen-Haftgrund

Orig. kebu Kebusol FD 1
(auf Bitumen-Basis mit haftverbessernden Zusätzen / Verbrauch ca. 200 g/m²)
versehen und mit beiden Abdichtungslagen fachgerecht eindichten. Der Aufsatzkranz wird bis zur Oberkante mit
einem Zuschnittstreifen der Oberlagsbahn
Orig. kebu
Breite (cm ):
eingedichtet.
Anschließend ist die Lichtkuppel fachgerecht auf den Sanierungskranz zu montieren.
Lichte Maßangabe vorhandene Oberkante.
Aufsatzkranz (cm):
Einheit: Stck

**07.630 Lichtkuppel mit Aufsatzkranz liefern und einbauen / Oberlagsbahn**
Lichtkuppel mit Aufsatzkranz,
Höhe (cm):
liefern und mit bauaufsichtlich zugelassenen Dübeln oder Schrauben unter
Beachtung der DIN 1055 aufbringen.
Die Einklebefläche des Aufsatzkranzes
wird in einer Breite von mind. 12 cm
mit dem kaltflüssigen Bitumen-
Haftgrund

Orig. kebu Kebusol FD 1
(auf Bitumen-Basis mit haftverbessernden Zusätzen / Verbrauch ca. 200 g/m²)
versehen. Die 1. Lage der Dachhaut auf
den Bohlenkranz führen. Im Übergang
vom Kleberand zur Dachabdichtung einen
10 cm breiten Trennstreifen lose anordnen.
Die 2. Lage der Dachhaut vollflächig aufschweißen und ca. 1 cm vor der Aufkantung enden lassen. Anschließend den
Aufsatzkranz bis zur Oberkante mit einem
Zuschnittstreifen der Oberlagsbahn
Orig. kebu
Breite: 50 cm

eindichten.

Fabrikat Lichtkuppel:
Typ:
Größe (cm):
Einheit: Stck

**07.631 Lichtkuppel als RWA mit Aufsatzkranz liefern und einbauen / Oberlagsbahn**
Lichtkuppel als Rauchwarnanlage mit
Aufsatzkranz,
Höhe (cm):
liefern und mit bauaufsichtlich zugelassenen Dübeln oder Schrauben unter
Beachtung der DIN 1055 aufbringen.
Die Einklebefläche des Aufsatzkranzes
wird in einer Breite von mind. 12 cm
mit dem kaltflüssigen Bitumen-
Haftgrund

Orig. kebu Kebusol FD 1
(auf Bitumen-Basis mit haftverbessernden Zusätzen / Verbrauch ca. 200 g/m²)
versehen. Die 1. Lage der Dachhaut auf
den Bohlenkranz führen. Im Übergang
vom Kleberand zur Dachabdichtung einen
10 cm breiten Trennstreifen lose anordnen.
Die 2. Lage der Dachhaut vollflächig aufschweißen und ca. 1 cm vor der Aufkantung enden lassen. Anschließend den
Aufsatzkranz bis zur Oberkante mit einem
Zuschnittstreifen der Oberlagsbahn
Orig. kebu
Breite: 50 cm

eindichten.

Fabrikat Lichtkuppel:
Typ:
Größe (cm):
Einheit: Stck

**07.632 Lichtkuppel als Dachausstieg mit Aufsatzkranz liefern und einbauen / Oberlagsbahn**
Lichtkuppel als Dachausstieg mit Aufsatzkranz,
Höhe (cm):
liefern und mit bauaufsichtlich zugelassenen Dübeln oder Schrauben unter
Beachtung der DIN 1055 aufbringen.
Die Einklebefläche des Aufsatzkranzes
wird in einer Breite von mind. 12 cm
mit dem kaltflüssigen Bitumen-
Haftgrund

Orig. kebu Kebusol FD 1
(auf Bitumen-Basis mit haftverbessernden Zusätzen / Verbrauch ca. 200 g/m²)
versehen. Die 1. Lage der Dachhaut auf
den Bohlenkranz führen. Im Übergang
vom Kleberand zur Dachabdichtung einen
10 cm breiten Trennstreifen lose anordnen.
Die 2. Lage der Dachhaut vollflächig aufschweißen und ca. 1 cm vor der Aufkantung enden lassen. Anschließend den
Aufsatzkranz bis zur Oberkante mit einem
Zuschnittstreifen der Oberlagsbahn
Orig. kebu
Breite: 50 cm

eindichten.

Fabrikat Lichtkuppel:
Typ:
Größe (cm):
Einheit: Stck

**07.633 vorhandenen Dachausstieg eindichten / Ausbildung mit Oberlagsbahn**
Vorhandenen Dachausstieg  wie folgt
eindichten:

Mineralfaserkeile 10 x 10 cm
anlegen.
Lage der Dachhaut lose über den Keil
führen und in der senkrechten Fläche
auf den vorgestrichenen Untergrund
aufschweißen.  Einen Zuschnittstreifen
der Oberlagsbahn
Orig. kebu
Breite: 50 cm
vollflächig bis Oberkante aufschweißen
und mit einer Wandanschlussschiene und
Edelstahlschrauben fixieren.

Abmessung (cm):
Einheit: Stck

**07.634 Dachausstieg liefern und einbauen / Ausbildung mit Oberlagsbahn**
Dachausstieg
komplett mit allem Zubehör
liefern und auf
abgeschrägten Bohlenkranz,
imprägniert nach DIN 68800,
mit bauaufsichtlich zugelassenen Dübeln
oder Schrauben befestigen. Beide Lagen
der Dachhaut auf den Bohlenkranz
führen.
Den Ausstieg mit einem Zuschnittstreifen
der Oberlagsbahn
Orig. kebu
Breite: 50 cm
eindichten und an der Oberkante mit
einem Metallband mechanisch befestigen.

Fabrikat Dachausstieg:
Typ:
Abmessung (cm):
Einheit: Stck

**07.635 Bewegungsfuge in wärmeged. Dachfläche (einschl. Dampfsperre) ausbilden / Oberlagsbahn**
Bewegungsfuge in der Dachfläche wie folgt ausbilden:

a) Ausgleichende Dampfsperrbahn mit
Schlaufenbildung nach innen verlegen.

b) Dämmstoffplatten (Baustoffklasse A1),
50 mm dick, 20 cm breit, zur Erhöhung der
Fuge auflegen und zur Dachfläche hin abschrägen.
1. Lage der Dachhaut lose über die Dämmung führen, im Fugenbereich trennen und
ein elastisches Rundprofil, Durchmesser
5 cm, auflegen.
c) Einen Zuschnittstreifen der Oberlagsbahn
Orig. kebu
Breite: 30 cm

mit der bestreuten Seite nach unten lose
auflegen.

d) 2. Lage der Dachhaut heranführen und
in einer Breite von ca. 10 cm
auf den Zuschnittstreifen aufschweißen.

e) Zusätzlich als Abschluss einen weiteren
Zuschnittstreifen der Oberlagsbahn
Orig. kebu
Breite: 50 cm

mit der bestreuten Seite nach oben lose
auflegen und jeweils zur Dachfläche hin
ca. 10 cm dichtschweißen.
Einheit: m

**07.636 Dehnfuge in wärmegedämmter Dachfläche ausbilden / Oberlagsbahn**
Dehnfuge in der Dachfläche wie folgt ausbilden:

a) Dämmstoffplatten (Baustoffklasse A1),
50 mm dick, 20 cm breit, zur Erhöhung der
Fuge auflegen und zur Dachfläche hin abschrägen.
1. Lage der Dachhaut lose über die Dämmung führen, im Fugenbereich trennen und
ein elastisches Rundprofil, Durchmesser
5 cm, auflegen.
b) Einen Zuschnittstreifen der Oberlagsbahn
Orig. kebu
Breite: 30 cm

mit der bestreuten Seite nach unten lose
auflegen.

c) 2. Lage der Dachhaut heranführen und
in einer Breite von ca. 10 cm
auf die Anschlussbahn aufschweißen.

d) Zusätzlich als Abschluss einen weiteren
Zuschnittstreifen der Oberlagsbahn
Orig. kebu
Breite: 50 cm

mit der bestreuten Seite nach oben lose
auflegen und jeweils zur Dachfläche hin
ca. 10 cm dichtschweißen.
Einheit: m

**07.637 Dehnfuge als beweglichen Wandanschluss (einschl. Dampfsperre) ausbilden / Oberlagsbahn**
Dehnfuge als beweglichen Wandanschluss
wie folgt ausbilden:
a) Hilfskonstruktion vor die Fuge setzen,
mit Bohlen d > 3 cm und
Halterungen e < 80 cm,
Höhe (cm):

b) Ausgleichende Dampfsperrbahn bis auf
die Bohle führen.

c) Mineralfaserkeile 10 x 10 cm anlegen,
sämtliche Bahnen der Dichtungen bis auf
die Bohle führen und in Abständen von
10 cm aufnageln.

d) Einen Zuschnittstreifen der Oberlagsbahn
Orig. kebu
Breite (cm):

aufschweißen.

e) Überhangstreifen,
Material: Aluminium
Dicke: 1,5 mm
mind. 1,5 cm tief
schräg nach oben verlaufend
in eine Fuge einlassen. Die Kante muß
schräg verlaufend so ausgebildet sein,
dass ablaufendes Niederschlagswasser
nach außen abgeleitet wird. Die Befestigung erfolgt mit Putzhaken. Die Fuge wird
mit Fugenmörtel geschlossen.

Fabrikat:
Abwicklung (cm):
Einheit: m

**07.638 Dehnfuge als beweglichen Wandanschluss ausbilden / Oberlagsbahn**
Dehnfuge als beweglichen Wandanschluss
wie folgt ausbilden:
a) Hilfskonstruktion vor die Fuge setzen,
mit Bohlen d > 3 cm und
Halterungen e < 80 cm,
Höhe (cm):

b) Mineralfaserkeile 10 x 10 cm anlegen,
sämtliche Bahnen der Dichtungen bis auf
die Bohle führen und in Abständen von
10 cm aufnageln.

c) Einen Zuschnittstreifen der Oberlagsbahn
Orig. kebu
Breite (cm):

aufschweißen.

d) Überhangstreifen,
Material: Aluminium
Dicke: 1,5 mm
mind. 1,5 cm tief
schräg nach oben verlaufend
in eine Fuge einlassen. Die Kante muß
schräg verlaufend so ausgebildet sein,
dass ablaufendes Niederschlagswasser
nach außen abgeleitet wird. Die Befestigung erfolgt mit Putzhaken. Die Fuge wird
mit Fugenmörtel geschlossen.

Fabrikat:
Abwicklung (cm):
Einheit: m

**07.639 Dehnfuge (Profilausbildung) als beweglichen Wandanschluss ausbilden / Oberlagsbahn**
Dehnfuge als beweglichen Wandanschluss
wie folgt ausbilden:

Hilfskonstruktion aus Holzbohlen,
Dicke: > 30 mm
Höhe über OK Dachabdichtung:  > 20 cm
Befestigung über Winkel im Abstand von
< 80 cm.
Sämtliche Dachabdichtungen bis auf die
Bohle führen und im Abstand von 10 cm
mit Drahtstiften fixieren. Einen Zuschnittstreifen der Oberlagsbahn
Orig. kebu
Breit: 50 cm

vollflächig aufschweißen.

Z-Profil,
Material: Aluminium
Materialstärke: 2 mm
Art: 4-fach gekantet
Zuschnitt: bis 30 cm

mittels V2A Halbrundkopfschrauben,
Kunststoffscheiben und Dübeln am Untergrund befestigen.
Vor der Fixierung ist eine selbstklebende
Kittschnur als Dichtung aufzubringen. Die
Oberkante ist zusätzlich elastisch zu
versiegeln.
Einheit: m

**07.640 Bauwerksfuge mit Fugenprofil versehen**
Bauwerksfuge mit einem Fugenprofil versehen.
Die Anschlussbereiche sind mit dem
kaltflüssigen Bitumen-Haftgrund

Orig. kebu Kebusol FD 1
(auf Bitumen-Basis mit haftverbessernden Zusätzen / Verbrauch ca. 200 g/m²)
vorzustreichen und mit den Abdichtungslagen im Lagen- und Rückversatz einzudichten.
Fabrikat:
Typ:
Abwicklung (cm):
Einheit: m

**07.640.c beweglichen Wandanschluss herstellen (Dämmstoff Schaumglas)**
Wandanschluss, beweglich, wie folgt herstellen:

a) Mehrfach gekantete Hilfskonstruktion
aus verzinktem Stahlblech
Dicke: 1 mm
Abwicklung (mm):
Kantungen (Stck.):
zur Aufnahme einer Wärmedämmung in
einer Dicke (mm) von:
vor Wand stellen und in der Dachfläche
befestigen.

b) Hilfskonstruktion in gesamter Abwicklung mit dem kaltflüssigen Bitumen-Haft-
grund

Orig. kebu Kebusol FD 1
(auf Bitumen-Basis mit haftverbessernden Zusätzen / Verbrauch ca. 200 g/m²)
versehen.

c) Im senkrechten Bereich ist eine Wärmedämmung,
Typ: Schaumglas
Dicke (mm):
Hersteller:

einzuklemmen und fachgerecht in Heißbitumen 100/25 zu verlegen.
d) Nach Anarbeitung des Dämmstoffes
der Fläche und Anbringung eines Keiles

wie in Pos.

beschrieben, ist der gesamte Anschlussbereich mit einem Heißabzug zu versehen.
Erste Lage der Dachabdichtung
wie in Pos.

beschrieben, bis über den Keil führen und
dicht ankleben.
Zuschnittstreifen von Anschlussoberkante
bis ca. 10 cm in die Fläche führen und
dichtschweißen.

e) Zweite Lage der Dachabdichtung

wie in Pos.
beschrieben, bis über den Keil führen und
dichtschweißen.
Zuschnittstreifen von Anschlussoberkante
bis 10 cm in die Fläche führen und dicht
verschweißen.
Einheit: m

**07.640.d Anschluß-OK des bewegl. Wandanschlusses mit Abdeckprofil versehen**
Anschlußoberkante des voran beschriebenen beweglichen Anschlusses
mit einem Abdeckprofil / Art Fensterbank
Material:
Dicke (mm):
Abwicklung (mm):
Kantung (Stck.):
Hersteller:
sichern. Das Profil ist an der Anschlußoberkante mit einer Wandanschlußschiene
und entsprechender Schrauben/Schraub-
Dübelkombinationen zu fixieren.
Anschließend die Kante vorprimern und
elastisch versiegeln.

(zur Erläuterung
der Pos.
und der Pos.
siehe auch Prinzipskizze
"beweglicher Wandanschluß")
Einheit: m

**07.641 Dehnfuge in Dachfläche erstellen / Ausbildung mit Oberlagsbahn**
Vorhandene Dehnfuge in der Dachfläche
wie folgt ausbilden:

a) 1. Lage der Dachhaut lose über die
Erhöhung an den Fugenbereich  heranführen

b) Einen Zuschnittstreifen der Oberlagsbahn
Orig. kebu
Breite: 30 cm

mit der bestreuten Seite nach unten, lose
auflegen.
c) 2. Lage der Dachhaut heranführen und
in einer Breite von: ca. 10 cm
auf den Zuschnittstreifen aufschweißen.

d) Zusätzlich als Abschluss einen weiteren
Zuschnittstreifen der Oberlagsbahn
Orig. kebu
Breite: 50 cm

mit der bestreuten Seite nach oben lose
auflegen und jeweils zur Dachfläche hin
ca. 10 cm dichtschweißen.
Einheit: m

**07.642 Mineralfaserkeile liefern und verlegen**
Mineralfaserkeile
Größe: 10 x 10 cm
liefern und an Übergängen von waagerechten zu senkrechten Flächen verlegen.
Einheit: m

**07.644 Polystyrolkeile liefern und verlegen**
Polystyrolkeile,
Größe: 10 x 10 cm
liefern und an Übergängen von waagerechten zu senkrechten Flächen verlegen.
Einheit: m

**07.645 Wandanschluss mit WA-Schiene herstellen / Oberlagsbahn**
Wandanschlüsse wie folgt herstellen:
Wandflächen mit dem kaltflüssigen
Bitumen-Haftgrund

Orig. kebu Kebusol FD 1
(auf Bitumen-Basis mit haftverbessernden Zusätzen / Verbrauch ca. 200 g/m²)
versehen.
1. Lage lose über den Keil führen und
mind. 20 cm hoch anschweißen.
2. Lage vollflächig bis auf den Keil aufschweißen.
Zusätzlich einen Zuschnittstreifen der
Oberlagsbahn
Orig. kebu
Breite: 50 cm

mit > 10 cm Überlappung zur Dachfläche
vollflächig aufschweißen.
Fixierung der Dachabdichtung mit einer
Wandanschlußschiene aus Aluminium,
Befestigung mit V 2A Halbrundkopfschrauben, Kunststoffscheibe und Dübeln,
im Abstand von < 20 cm.
Oberseite mit bitumenverträglicher,
elastischer Versiegelung zusätzlich sichern.
Einheit: m

**07.646 Wandanschluss (wurzelfest) herstellen**
Wandanschlüsse wie folgt herstellen:
Wandflächen mit dem kaltflüssigen
Bitumen-Haftgrund

Orig. kebu Kebusol FD 1
(auf Bitumen-Basis mit haftverbessernden Zusätzen / Verbrauch ca. 200 g/m²)
versehen.
1. Lage lose über den Keil führen und
mind. 20 cm hoch anschweißen.
2. Lage vollflächig bis auf den Keil aufschweißen. Einen Zuschnittstreifen der Oberlagsbahn
Orig. kebu Wurzelschutzbahn PV S
Breite: 50 cm

mit > 10 cm Überlappung zur Dachfläche
vollflächig aufschweißen.
Fixierung der Dachabdichtung mit einer
Wandanschlußschiene aus Aluminium,
Typ: ZinCo Klemmprofil TK 100
oder gleichwertig
Befestigung mit V 2A Halbrundkopfschrauben, Kunststoffscheibe und Dübeln,
im Abstand von < 20 cm.
Oberseite mit bitumenverträglicher,
elastischer Versiegelung zusätzlich sichern.
Einheit: m

**07.647 Wandanschluss als Trittschutzbereich herstellen / Oberlagsbahn**
Wandanschlüsse als Trittschutzbereich
wie folgt herstellen:
Wandflächen mit dem kaltflüssigen
Bitumen-Haftgrund

Orig. kebu Kebusol FD 1
(auf Bitumen-Basis mit haftverbessernden Zusätzen / Verbrauch ca. 200 g/m²)
versehen.
1. Lage lose über den Keil führen und
mind. 20 cm hoch anschweißen.
2. Lage vollflächig bis auf den Keil aufschweißen.
Einen Zuschnittstreifen der Oberlagsbahn
Orig. kebu
Breite: 50 cm

mit > 10 cm Überlappung zur Dachfläche
vollflächig aufschweißen.
Fixierung der Dachabdichtung mit einer
Trittschutzleiste,
Material: Aluminium
Farbe: natur
Höhe (mm):

Befestigung mit V 2A Halbrundkopfschrauben, Kunststoffscheibe und Dübeln,
im Abstand von < 20 cm.
Oberseite mit bitumenverträglicher,
elastischer Versiegelung zusätzlich sichern.
Einheit: m

**07.648 Außen- / Innenecken für Anschlußschiene**
Außen- oder Innenecken der Aluminiumanschlussschiene

als Zulage zu Pos.:

liefern und fachgerecht montieren.
Einheit: Stck

**07.649 Wandanschluss bei Fassadenverkleidung herstellen / Oberlagsbahn**
Wandanschlüsse bei Fassadenverkleidung
wie folgt herstellen:

1. Lage der Dachhaut lose über den Keil
führen, mind. 15 cm hochführen und
dichtschweißen
2. Lage der Dachhaut vollflächig bis auf
den Keil aufschweißen.
Zusätzlich einen Zuschnittstreifen der
Oberlagsbahn
Orig. kebu
Breite: 50 cm

zur Dachfläche hin und im Wandbereich
ca. 10 cm dichtschweißen.
Anschließend die Bahnen mit einem
Metallband in ca. 20 cm Abstand mit
bauaufsichtlich zugelassenen Dübeln und
Edelstahlschrauben fixieren.
Einheit: m

**07.650 Wandanschluss (Fugenausbildung) herstellen / Oberlagsbahn**
Wandanschluß wie folgt herstellen:
1. Lage der Dachhaut lose über den Keil
führen und in der senkrechten Fläche
mind. 15 cm hochführen und anschweißen.
2. Lage der Dachhaut vollflächig bis auf
den Keil schweißen.
Zusätzlich einen Zuschnittstreifen der
Oberlagsbahn
Orig. kebu
Breite: 50 cm

zur Dachfläche hin und im Wandbereich
ca. 10 cm dichtschweißen. Die Bahnen
zusätzlich mit einer Aluminiumwandanschlussschiene und bauaufsichtlich zugelassenen Dübeln und Edelstahlschrauben,
Abstand ca. 20 cm, mechanisch fixieren.
Anschließend einen Überhangstreifen
Abwicklung: 11,5 cm
aus Blei 1 mm oder Aluminium 1,5 mm
mindestens 1,5 cm tief
schräg nach oben verlaufend
in eine Fuge einlassen. Die Kante muß
schräg verlaufend so ausgebildet sein,
dass ablaufendes Niederschlagswasser
nach außen abgeleitet wird.
Die Befestigung erfolgt mit Putzhaken.
Die Fuge wird mit Fugenmörtel geschlossen.
Einheit: m

**07.651 Wandanschluss bei vorgesetzter Klinkerfassade herstellen / Oberlagsbahn**
Wandanschluss bei vorgesetzter Klinkerfassade wie folgt herstellen:

Einen Zuschnittstreifen der Oberlagsbahn
Orig. kebu
Breite (cm):

auf der vorgestrichenen Wand mind.
10 cm und auf der Klinkeraufstandsfläche
vollflächig aufschweißen. Die freihängenden Teile der Abdichtung nach Fertigstellung der Klinkerfläche an die Abdichtung fachgerecht anschließen.
Einheit: m

**07.652 vorhandene Attika (wärmeged.) eindichten**
Vorhandene Attika wie folgt eindichten:
Dampfsperrbahn
Orig. kebu
fachgerecht auf die Attika bis zur Bauwerksaußenkante führen und dort bei
vorhandener Bohle mechanisch fixieren.
Wärmedämmung Typ:
Dicke (mm):

mit dem Einkomponentenkleber auf Polyurethanbasis

Orig. kebu PUR-Kleber
(Verbrauch: im Mittel ca. 200 g/m²,)
auf den Attikabereich aufkleben. Im Be-
reich der aufgehenden Bauteile ist die
Wärmedämmung fachgerecht anzuarbeiten.
Anschließend ist der gesamte Bereich mit
beiden Abdichtungslagen im Lagen- und
Rückversatz einzudichten.

Attikaabwicklung (cm):
Material:
Einheit: m

**07.653 Attikaausbildung ungedämmt**
Attika wie folgt ausbilden:
Mineralfaserkeil
10 x 10 cm
liefern und anlegen. Zuschnittstreifen aus
der ersten Abdichtungslage
Orig. kebu
Breite: 50 cm
lose über den Keil führen und im Bereich
der aufgehenden Attika und auf der Dachfläche dichtschweißen.
Anschließend ist die Oberlagsbahn vollflächig bis über den Keil aufzuschweißen.
Nachfolgend eine
Orig. kebu Anschlussbahn
Typ: PES
Gesamtdicke: ca. 5,2 mm
Breite (cm ): 50

bis Oberkante Attika vollflächig aufschweißen und fachgerecht fixieren.
Einheit: m

**07.654 Attikaausbildung ungedämmt, wurzelfest**
Attika wie folgt ausbilden:
Mineralfaserkeil
10 x 10 cm
liefern und anlegen. Zuschnittstreifen aus
der ersten Abdichtungslage
Orig. kebu
Breite: 50 cm
lose über den Keil führen und im Bereich
der aufgehenden Attika und auf der Dachfläche dichtschweißen.
Anschließend ist die Oberlagsbahn vollflächig bis über den Keil aufzuschweißen.
Nachfolgend eine
Orig. kebu Anschlussbahn
Typ: W.S.
wurzelfest, FLL-geprüft
Gesamtdicke: ca. 5,2 mm
Breite (cm ): 50

bis Oberkante Attika vollflächig aufschweißen und fachgerecht fixieren.
Einheit: m

**07.655 Attika mit Dämmung versehen**
Attikabereich,
Abwicklung (cm): von ... bis ...
mit einer Dämmung
Typ: (bitte nicht in Frage kommende Typen streichen)
EPS 040 DAA dm 100 kPa
EPS 035 DAA dm 100 kPa
EPS 035 DAA dh 150 kPa
Kaschierung: V 100 R
Dicke (mm):

versehen, indem die Platten zugeschnitten
werden und anschließend dicht gestoßen
mit dem Einkomponentenkleber auf Polyurethanbasis

Orig. kebu PUR-Kleber
(Verbrauch: im Mittel ca. 200 g/m²,)
nach Herstellervorschrift, aufgeklebt
werden.
Einheit: m

**07.656 Attikaaußenseite (wärmeged.) verkleiden**
Attika wie folgt ausbilden:
Wandfläche mit Dachlatten,
imprägniert nach DIN 68 800,
Dicke insgesamt (cm):
mit bauaufsichtlich zugelassenem Befestigungsmaterial befestigen.

Wärmedämmung,

Typ:
Dicke (mm):

mit Dämmstoffhaltern anbringen und
mechanisch befestigen.
Waagerechte Lattung mit 2 Edelstahlnägeln
jeweils am Lattenkreuz anbringen. Fassadenplatten mit 2 Edelstahlnägeln lot- und
fluchtgerecht anbringen. Die Ecken mit
einem Eckprofil versehen.
Alu-Lüftungsprofil,
Farbe anthrazit
beidseitig gelocht
in Einzellängen von 2,50 m
als unteren Blendenabschluss
liefern und montieren.

Attikahöhe (cm):
Plattengröße (cm):
Material:
Art:
Einheit: m

**07.657 Attikaaußenseite (unged.) verkleiden**
Attika wie folgt ausbilden:
Wandfläche mit Dachlatten,
imprägniert nach DIN 68 800,
Dicke insgesamt (cm):
mit bauaufsichtlich zugelassenem Befestigungsmaterial befestigen.

Waagerechte Lattung mit 2 Edelstahlnägeln
jeweils am Lattenkreuz anbringen. Fassadenplatten mit 2 Edelstahlnägeln lot- und
fluchtgerecht anbringen. Die Ecken mit
einem Eckprofil versehen.
Unterseitig ist ein passendes Lüftungsprofil
anzubringen.

Attikahöhe (cm):
Plattengröße (cm):
Material:
Art:
Einheit: m

**07.658 Attikaaussenwand verkleiden (wärmeged.) mit FZ-Platten**
Attikaaussenwandbereich
in einer Höhe von (cm):

wie folgt verkleiden:
Konterlattung,
Abmessung: 6 x 6 cm
mit zugelassenen Dübeln fachgerecht im
Mauerwerk verankern. Die Zwischenräume mit einer Wärmedämmung,

Typ:
Dicke (mm):

dicht gestoßen verlegen. Anschließend
die Traglattung aufbringen und den Bereich
mit Faserzementplatten,
Größe (cm):
Farbe: braun / schwarz
Art: waagerechte Deckung
incl. aller Kunststoffprofile

verkleiden.
Einheit: m

**07.659 Attikaausbildung mit Abdichtungslagen**
Attikabereich,
Abwicklung (cm):

fachgerecht mit beiden Lagen der Abdichtung im Lagen- und Rückversatz abdichten.
Die Bahnen bis zur Bauwerksaussenkante
führen.
Wir bitten zu beachten:
Die Bahnen sind senkrecht in Metersegmenten zu verlegen. Ein Lagenversatz
zu den Flächenbahnen ist einzuhalten.
Einheit: m

**07.660 Dachrand mit Alu-Profil für SB-Anschluss versehen / Oberlagsbahn**
Dachrand mit einem mehrteiligen Alu-
Profil für Schweißbahnenanschluß einschl.
Auflageträger, Klemmleiste und allem
Zubehör liefern und mit bauaufsichtlich
zugelassenen Dübeln unter Beachtung
der DIN 1055 nach Werksvorschrift anbringen.
Firma:
Serie:
Blendenhöhe (cm):
Farbe:
Dicke (mm):

In dieses Profil zusätzlich einen Zuschnittstreifen der Oberlagsbahn
Orig. kebu
Breite: 30 cm
einklemmen und zur Dachhaut hin einschweißen. Die genauen Maße sind vom
Hersteller / Verarbeiter zu prüfen.
Ab 300 mm Blendenhöhe ist eine stirnseitige Befestigung erforderlich.

Mehr- oder Minderpreis pro 50 mm
Blendenhöhe.
Einheit: m

**07.660.b mKb - Dachrandabschlussprofil mit SB-Anschluss liefern und montieren**
Dachrand mit einem mehrteiligen Alu-
Dachrandprofil für Schweißbahnenanschluß
einschließlich Aluminium Kipp / Schwenkhalter,
stufenlos höhen-, seiten- sowie neigungsverstellbar
und allem Zubehör liefern und mit bauaufsichtlich
zugelassenen Schrauben / Dübeln unter Beachtung
der DIN 1055 nach Werksvorschrift anbringen
(Halterabstand serienmäßig 1,50 m).
Der Halterabstand wird durch den Einfluss der
Blendenhöhe, Bauwerkshöhe, der Lage des Objektes
usw. beeinflusst und stellt mit 1,50 m das Maximum
dar.
Wir bitten diesen Punkt zu beachten !
Firma: mKb Metallkantbetrieb GmbH
45307 Essen
Serie: mKb DAS - K/S
Blendenhöhe (cm):
Farbe: Alu-natur
Dicke (mm):

In dieses Profil zusätzlich einen Zuschnittstreifen der Oberlagsbahn
Orig. kebu
Breite: 30 cm
einklemmen und zur Dachhaut hin einschweißen.
Die genauen Maße sind vom
Hersteller / Verarbeiter zu prüfen.
Ab 350 mm Blendenhöhe ist eine zusätzliche
fassadenseitige Befestigung erforderlich.
Einheit: m

**07.660.c mKb - Dachrandabschlussprofil mit SB-Anschluss für WDVS-Fassade liefern und montieren**
Dachrand mit einem mehrteiligen Alu-
Dachrandprofil für Schweißbahnenanschluß
zur Überdeckung von WDVS-Fassaden,
einschließlich Aluminium Kipp / Schwenkhalter,
stufenlos höhen-, seiten- sowie neigungsverstellbar
und allem Zubehör liefern und mit bauaufsichtlich
zugelassenen Schrauben / Dübeln unter Beachtung
der DIN 1055 nach Werksvorschrift anbringen
(Halterabstand serienmäßig 1,00 m).
Der Halterabstand wird durch den Einfluss der
Blendenhöhe, Bauwerkshöhe, der Lage des Objektes
usw. beeinflusst und stellt mit 1,50 m das Maximum
dar.
Wir bitten diesen Punkt zu beachten !
Firma: mKb Metallkantbetrieb GmbH
45307 Essen
Serie: mKb DAS - K/S - K
Blendenhöhe (cm):
Farbe: Alu-natur
Dicke (mm):
Konsolenlänge (mm):
Fassadendicke (mm):

In dieses Profil zusätzlich einen Zuschnittstreifen der Oberlagsbahn
Orig. kebu
Breite: 30 cm
einklemmen und zur Dachhaut hin einschweißen.
Die genauen Maße sind vom
Hersteller / Verarbeiter zu prüfen.
Einheit: m

**07.661 Mauerkopfprofil aufkleben**
Mauerkopfprofil
Material:
Dicke (mm):
Abwicklung (cm):
anliefern und fachgerecht mit dem
Spezialkleber
Orig. kebu Elastobit
(Verbrauch ca. 3 kg/m²)
nach Herstellervorschrift aufkleben.
Die Stossbereiche mit einem Kappstreifen,
Breite (cm): 10
lose überdecken und einfalzen.
Einheit: m

**07.663 Mauerkopfabdeckung liefern und montieren**
Mauerkopfabdeckung
Material: Aluminium
komplett mit Halter und allem notwendigem
Zubehör liefern und mit bauaufsichtlich
zugelassenen Dübeln unter Beachtung der
DIN 1055, nach Werksvorschrift mit
sichtbarem Gefälle zur Dachfläche hin,
aufbringen.
Mehr- oder Minderpreis pro 50 mm Ab-
wicklung.
Firma:
Serie:
Zuschnitt / Abwicklung (cm):
Farbe:
Dicke (mm):
Abkantung (Stck.):
Einheit: m

**07.663.a mKb - Mauerkopfabdeckung liefern und montieren**
Aluminium-Mauerabdeckung einschl.
stabilem, profiliertem und gelochtem
Riffelhalter und allem Zubehör liefern und
mit bauaufsichtlich zugelassenen Dübeln
unter Beachtung der DIN 1055 nach Werksvorschrift montieren
(Halterabstand serienmäßig 1,00 m)..
Firma: mKb Metallkantbetrieb GmbH
45307 Essen
Serie: mKb MA
Gesamter Zuschnitt (cm):
Kantenanzahl:
Farbe: Alu-natur
Dicke (mm):

Die genauen Maße sind vom Hersteller /
Verarbeiter zu prüfen.

Mehr- oder Minderpreis pro 50 mm
Blendenhöhe.
Einheit: m

**07.664 werkseitig geschweißte Innenecken**
Werkseitig geschweißte Innenecken inklusive
dem benötigtem Zubehör
passend zur Dachrandblende liefern
und anbringen.
Einheit: Stck

**07.665 werkseitig geschweißte Außenecken**
Werkseitig geschweißte Außenecken inklusive
dem benötigtem Zubehör
passend zur Dachrandblende liefern
und anbringen.
Einheit: Stck

**07.666 werkseitig geschweißte Sonderecken**
Werkseitig geschweißte Sonderecken
(Abweichung zu 90°-Ecken) inklusive
dem benötigtem Zubehör
passend zur Dachrandblende liefern
und anbringen.
Einheit: Stck

**07.667 Endstücke**
Endstücke inklusive
dem benötigtem Zubehör
passend zur Dachrandblende liefern
und anbringen.
Einheit: Stck

**07.668 Holzbohlenkonstruktion erstellen (Höhe)**
Getrocknete Holzbohle,
Breite (cm):
Dicke (cm):
liefern und fachgerecht anbringen.
Die Befestigung erfolgt durch bauaufsichtlich zugelassene Schrauben / Schrauben-
Dübelkombination, versetzt angeordnet,
unter Beachtung der DIN 1055.

Die Holzbohlenkonstruktion soll nach
Fertigstellung
eine Höhe von (cm):

aufweisen.
Bei Bedarf ist im Kehlbereich ein Keil
wie in Position:

beschrieben anzuordnen.
Einheit: m

**07.668.a Holzbohle liefern und montieren**
Getrocknete Holzbohle,
Breite (cm):
Dicke (cm):
liefern und fachgerecht anbringen.
Die Befestigung erfolgt durch bauaufsichtlich zugelassene Schrauben / Schrauben-
Dübelkombination, versetzt angeordnet,
unter Beachtung der DIN 1055.
Einheit: m

**07.669 Randbohlenkonstruktion erstellen (Höhe)**
Getrocknete Randbohle,
Breite (cm):
Dicke (cm):

liefern und fachgerecht anbringen.
Die Bohle zur Dachfläche hin abschrägen.
Die Befestigung erfolgt durch bauaufsichtlich zugelassene Schrauben /
Schrauben-Dübelkombination, versetzt
angeordnet, unter Beachtung der DIN
1055.
Die Randbohlenkonstruktion soll nach
Fertigstellung
eine Höhe von (cm):
aufweisen.
Bei Bedarf ist im Kehlbereich ein Keil,
wie in Position:

beschrieben, anzuordnen. Die oberste
Bohle ist zur Dachfläche abzuschrägen.
Einheit: m

**07.669.a Randbohle liefern und montieren**
Getrocknete Randbohle,
Breite (cm):
Dicke (cm):

liefern und fachgerecht anbringen.
Die Bohle zur Dachfläche hin abschrägen.
Die Befestigung erfolgt durch bauaufsichtlich zugelassene Schrauben /
Schrauben-Dübelkombination, versetzt
angeordnet, unter Beachtung der DIN
1055.
Einheit: m

**07.670 Holzbohlenkranz / Höhe 5 cm über Oberkante Wärmedämmung**
Holzbohlenkranz,
in der Abmessung (cm):
aus getrocknetem Holz,

Breite (cm):
Dicke (cm):

liefern und fachgerecht anbringen.
Die Befestigung erfolgt durch bauaufsichtlich zugelassene Schrauben / Schrauben-
Dübelkombination, versetzt angeordnet,
unter Beachtung der DIN 1055.

Die Holzbohlenkonstruktion soll nach
Fertigstellung
eine Höhe von (cm):

aufweisen und 5 cm über Oberkante
Dämmschicht ragen.
Bei Bedarf ist im Kehlbereich ein Keil
wie in Position:

beschrieben anzuordnen.
Einheit: Stck

**07.671 Schleppstreifen als Flammschutz**
Schleppstreifen
Breite (cm):

als Flammschutzlage (unterseitig grob
bestreut) lose geheftet auf Randbohle
aufbringen.
Einheit: m

**07.672 Randbohlenkonstruktion gedämmt**
Getrocknete Randbohle,
Breite (cm):
Dicke (cm):

liefern und durch Unterlegen eines druckfesten Dämmstoffes zur Vermeidung von
Wärmebrücken mit bauaufsichtlich zugelassener Schrauben / Schrauben-
Dübelkombination unter Beachtung der
DIN 1055 befestigen.
Die Randbohlenkonstruktion soll nach
Fertigstellung
eine Höhe von (cm):

aufweisen.
Bei Bedarf ist im Kehlbereich ein Keil,
wie in Position:

beschrieben, anzuordnen. Die oberste
Bohle ist zur Dachfläche abzuschrägen.
Einheit: m

**07.673 Abgeschrägte Holzbohlenkonstruktion gedämmt**
Getrocknete Holzbohle, abgeschrägt,
Breite (cm):
Dicke (cm):

liefern und durch Unterlegen eines druckfesten Dämmstoffes zur Vermeidung von
Wärmebrücken mit bauaufsichtlich zugelassener Schrauben / Schrauben-
Dübelkombination unter Beachtung der
DIN 1055 befestigen.
Die Randbohlenkonstruktion soll nach
Fertigstellung
eine Höhe von (cm):

aufweisen.
Bei Bedarf ist im Kehlbereich ein Keil,
wie in Position:

beschrieben, anzuordnen.
Einheit: m

**07.674 Holzbohlenkranz gedämmt**
Holzbohlenkranz,
in der Abmessung (cm):
aus getrocknetem Holz,
liefern und durch Unterlegen eines druckfesten Dämmstoffes zur Vermeidung von
Wärmebrücken mit bauaufsichtlich zugelassenen Schrauben / Schrauben-Dübel-
kombinationen unter Beachtung der DIN
1055 befestigen.

Die Holzbohlenkonstruktion soll nach
Fertigstellung
eine Höhe von (cm):

aufweisen und 5 cm über Oberkante
Dämmschicht ragen.
Bei Bedarf ist im Kehlbereich ein Keil
wie in Position:

beschrieben anzuordnen.
Einheit: Stck

**07.675 Trauf-/Randbohle mit FZ-Platten verkleiden**
Trauf-/Randbohle mit Faserzementplatten,

Größe (cm):
Art: Bogenschnitt / gestutzte Ecken
Farbe: braun / schwarz

fachgerecht inkl. aller Kunststoffanschlussprofile verkleiden.
Einheit: m

**07.676 Titanzink-Hängedachrinne liefern und einbauen**
Hängedachrinne
Material: Titanzink
Dicke: 0,7 mm
Art: halbrund/kastenförmig
nach DIN 18 461
einschließlich der feuerverzinkten Rinneisen
liefern.
Die Rinnenhalter in die Traufbohle
Abstand (cm): 60

einlassen und mit korrosionsgeschützten
Schrauben befestigen. Die Rinne mit einem
Gefälle von mind. 2 mm/m verlegen. Die
einzelnen Rinnenlängen mind. 10 mm
überlappen und durch Weichlöten verbinden.

Nennmaß (mm):

Der Einbau von Dehnungsausgleichsstücke
im Abstand von 15 m beziehungsweise
7,50 m bei einem Einbau über Eck, sind
in dieser Position zu berücksichtigen.
Einheit: m

**07.677 Titanzink-Traufstreifen liefern und einbauen**
Traufstreifen
Material: Titanzink
Dicke: 0,7 mm
Art: mit vorderer Kante (Flachdachtraufe)

liefern. Die einzelnen Traufstreifen ca. 1 cm
lose überlappen, durch Weichlöten verbinden und mit feuerverzinkten Breitkopfstiften 25 mm mit versetztem Nagelabstand
von 50 mm auf der Traufbohle befestigen.
Zwischen Traufbohle und Traufblech einen
Trennstreifen, z. B. aus V 13 anordnen.
Nach der Montage die gesamte Traufe mit
dem kaltflüssigen Bitumen-Haftgrund

Orig. kebu Kebusol FD 1
(auf Bitumen-Basis mit haftverbessernden Zusätzen / Verbrauch ca. 200 g/m²)
vorstreichen und einen Trennstreifen
auflegen.
Alle 6 m sind Dehnungsausgleiche
zu berücksichtigen.
Einheit: m

**07.678 Titanzink-Rinnenendstück liefern und einbauen**
Rinnenendstück
Material: Titanzink
gebördelt, passend zur Rinne liefern und
anbringen.
Einheit: Stck

**07.679 Titanzink-Rinnenwinkel liefern und einbauen**
Rinnenwinkel
Material: Titanzink
Typ: 90 Grad, nahtlos aus einem Stück
tiefgezogen
passend zur Rinne liefern und anbringen.
Einheit: Stck

**07.680 Titanzink-Rinneneinhangstutzen liefern und einbauen**
Rinneneinhangstutzen
Material: Titanzink
Typ: halbrund
passend zur Rinne liefern und einbauen.
Einheit: Stck

**07.681 Titanzink-Regenfallrohr liefern und einbauen**
Regenfallrohre
Material: Titanzink
Typ: rund
Nennweite (mm):
maschinell innengelötet,
nach DIN 18461,
gebundene Lötnahtbreite 5 mm,
0,7 mm dick,
einschließlich der feuerverzinkten Rohrschellen
liefern.

Die einzelnen Rohrlängen 50 mm ineinander stecken. Der max. Abstand der
Rohrschellen soll 2,0 m nicht überschreiten. Über den Rohrschellen Rohrwülste als Auflager auf das Regenfallrohr
löten.
Einheit: m

**07.682 Titanzink-Rohrbogen liefern und einbauen**
Rohrbogen
Material: Titanzink geschweißt
nach DIN 18 461,
0,7 mm dick,
passend zum Regenfallrohr liefern und
einbauen.
Einheit: Stck

**07.683 Kiesleiste liefern und einbauen**
Kiesfangleiste als Winkelprofil,
Material: Aluminium
Höhe (mm): 85
Quadrat-Lochgröße (mm): 9,5 x 9,5
Auflageschenkel (mm): 100
einschließlich Stoßverbinder liefern und
nach Planangaben beziehungsweise nach
Anweisung der Bauleitung fluchtgerecht
verlegen.
Fabrikat: beispielsweise
ZinCo Kiesfangleiste KL 85
Einheit: m

**07.684 Kupfer-Hängedachrinne liefern und einbauen**
Hängedachrinne
Material: Kupfer
Dicke (mm): 0,7
Art: halbrund/kastenförmig
nach DIN 18 461
einschließlich der Rinneisen
liefern.
Die Rinnenhalter in die Traufbohle
Abstand (cm): 60

einlassen und mit Kupfer- oder Edelstahlnägeln befestigen. Die Rinne mit
einem Gefälle von mind. 1 mm/m verlegen. Die einzelnen Rinnenlängen mind.
10 mm überlappen und durch Hartlöten
verbinden.

Nennmaß (mm):

(alle 15 m einen Dehnungsausgleich einbauen)
Einheit: m

**07.685 Kupfer-Traufstreifen liefern und einbauen**
Traufstreifen
Material: Kupfer
Dicke (mm): 0,7
Art: mit vorderer Kante (Flachdachtraufe)

liefern. Die einzelnen Traufstreifen ca. 1 cm
lose überlappen, durch Hartlöten verbinden und mit Kupfer- oder Edelstahlnägeln
27/25 mm mit versetztem Nagelabstand
von 50 mm auf der Traufbohle befestigen.
Zwischen Traufbohle und Traufblech einen
Trennstreifen, z. B. aus V 13 anordnen.
Nach der Montage die gesamte Traufe mit
dem kaltflüssigen Bitumen-Haftgrund

Orig. kebu Kebusol FD 1
(auf Bitumen-Basis mit haftverbessernden Zusätzen / Verbrauch ca. 200 g/m²)
vorstreichen und einen Trennstreifen
auflegen.
Dehnungsausgleiche berücksichtigen!
Einheit: m

**07.686 Kupfer-Rinnenendstück liefern und einbauen**
Rinnenendstück
Material: Kupfer
gebördelt, passend zur Rinne liefern und
anbringen.
Einheit: Stck

**07.687 Kupfer-Rinnenwinkel liefern und einbauen**
Rinnenwinkel

Material: Kupfer
Typ: 90 Grad, nahtlos aus einem Stück
tiefgezogen

passend zur Rinne liefern und anbringen.
Einheit: Stck

**07.688 Kupfer-Rinneneinhangstutzen liefern und einbauen**
Rinneneinhangstutzen
Material: Kupfer
Typ: halbrund
passend zur Rinne liefern und einbauen
Einheit: Stck

**07.689 Kupfer-Regenfallrohr liefern und einbauen**
Regenfallrohre
Material: Kupfer
Typ: rund
Nennweite (mm):
maschinell innengelötet,
nach DIN 18461,
gebundene Lötnahtbreite 5 mm,
0,7 mm dick,
einschließlich Rohrschellen
liefern.

Die einzelnen Rohrlängen 50 mm ineinander stecken. Der max. Abstand der
Rohrschellen soll 2,0 m nicht überschreiten. Über den Rohrschellen Rohrwülste als Auflager auf das Regenfallrohr
löten.
Einheit: m

**07.690 Kupfer-Rohrbogen liefern und. einbauen**
Rohrbogen
Material: Kupfer geschweißt
nach DIN 18 461,
Dicke (mm): 0,7
passend zum Regenfallrohr liefern und
einbauen.
Einheit: Stck

**07.691 Kupfer-Kiesleiste liefern und einbauen**
Kiesleiste
Material: Kupfer
Dicke (mm): 0,7
Kantungen (Stck.): 3
liefern und verlegen.
Die Kiesleisten durch Hartlöten mit
Traufstreifen oder Ortgangprofil verbinden.
Die Kiesleisten werden bis 10 cm über
den Dehnungsausgleicher hinaus verlegt
und abgeschnitten. In diesem gesamten
Bereich wird der Fuß der Kiesleiste, um
ein Klemmen auszuschließen, gekürzt und
bleibt ohne Weichlötverbindung mit der
Unterlage.
Das Ende der Kiesleiste wird durch die
nächste 5 cm überdeckende Kiesleiste
gehalten, die durch Weichlöten mit Traufstreifen oder Ortgangprofil zu verbinden
ist.

Anschließend die Kiesfangleiste mit dem
dem Schutzanstrich

Orig. kebu Zink-O-Rinn
gegen Korrosion schützen.
Einheit: m

**07.692 Wandanschluss an aufgehende Bauteile mit EP-Harz herstellen**
Wandanschlüsse an aufgehenden Bauteilen (Wände, Stützen, etc.) wie folgt
herstellen:

a) Grundierung der Fläche mit Epoxidharz, Verbrauch 300-500 g/m²,
und Abstreuen des frischen Harzes mit
feuergetrocknetem Quarzsand 0,1 - 0,5
bzw. 0,2 - 0,7 mm. Nach dem Aushärten
überschüssiges Material abfegen und
abfahren.
Fabrikat: MBC-VT 115 EP Versiegelung
b) Vollflächiges Aufschweißen eines
50 cm breiten Verstärkungsstreifen aus
einer Elastomerbitumen-Schweißbahn
Orig. kebu

c) Vollflächiges Aufschweißen einer
Polymerbitumen-Schweißbahn
Orig. kebu Kebuflex BR 2
mit dauerhaftem nicht verwechselbarem
Identitätsmerkmal,
Gesamtdicke: 5 mm
Trägereinlage: Polyestervlies 250 g/m²
nach DIN 18 192.
Die Anschlusshöhe muss 15 cm von
Oberkante Asphalt betragen.
Einheit: m

**07.693 Klemmschiene liefern und anbringen**
Klemmschiene
gemäß DIN 18 195 mit verlängertem
Schenkel
Material: Aluminium
liefern und anbringen.

Der Schenkel hat den Bereich der aufgehenden Abdichtung abzudecken.
Die Befestigung erfolgt
mit Dübeln,
Durchmesser 8 mm,
Abstand < 20 cm,
Versiegelung mit elastischem Kitt.
Einheit: m

**07.694 Fugen Anschlüsse / Gußasphaltbelag**
Fugen an An- und Abschlüssen und
Durchdringungen im Gußasphaltbelag
aussparen und mit Betonfugenmasse
nach ZTV-Fug St B 01 füllen.

Material:
Corabit Fugenvergußmasse BN
Hersteller:
Kebulin-Gesellschaft / 45701 Herten
Einheit: m

**07.695 Einbau von Brückenabläufen**
Brückenabläufe,
einschließlich aller zugehörigen Los- und
Festflanschverbindungen,
entsprechend der DIN 18 195 Teil 9,

liefern und einbauen.
Einheit: Stck

**07.696 Dehnfuge ausbilden (Brücke / Straße)**
Dehnfuge wie folgt ausbilden:
Migutan Fugenkonstruktion
aus Profil FP 90 / 60 Ni
komplett mit allem Zubehör

liefern und gemäß Einbauvorschrift der
Firma MIGUA montieren.
Miguflex Dichtungsbahn zwischen der
Abdichtungslage aus der
Polymerbitumen-Schweißbahn
Orig. kebu Kebuflex BR 2
mit dauerhaftem nicht verwechselbarem
Identitätsmerkmal,
einbinden.
Einheit: m

**07.697 Verstärkungssstreifen (edelstahlkaschierte Schweißbahn) einbauen**
Verstärkungsstreifen einbauen:
Das Anschließen an bestehende Abdichtungen, Konstruktionen und an Durchdringungskörper (Entwässerungseinrichtungen, Anker und dergleichen) und
das Entfernen von Schutzlagen bestehender Abdichtungen werden nicht
gesondert berechnet.
Einbau im Kappenbereich gemäß Richtzeichnung Dicht 3.
Edelstahlkaschierte Bitumenschweißbahn
HANSA-Schweißbahn 1.4401
nach ZTV-BEL-B 1/87 Anhang 1 im
Schweißverfahren oberhalb der Dichtungsschicht einbauen,
Breite: 30 cm, davon 15 cm im Fahrbahnbereich.
Bahnenränder und Quernähte mit nicht
wassersaugendem Klebestreifen,
Breite: mindestens 8 cm
abkleben.
Einheit: m

**07.698 Tür- / Fensteranschluss mit Flüssigkunststoff eindichten**
Tür-/Fensteranschluß
Abwicklung (cm):

fachgerecht mit einem Flüssigkunststoff-
Beschichtungssystem, zum Beispiel
Kemperol 1-K-PUR, nach Herstellervorschrift eindichten.
Einheit: m

**07.699 Tür- / Fensteranschluß mit Schweißbahnen eindichten**
Tür-/Fensteranschluß
Abwicklung (cm):

fachgerecht mit beiden Lagen der Ab-
dichtung im Lagen- und Rückversatz
eindichten.
Die Fixierung der Abdichtung erfolgt
mit einer Wandanschluß-/Trittschutz-
leiste mit bauaufsichtlich zugelassenen
Dübeln und Edelstahlschrauben.
Die Abschlußleiste ist vorzuprimern und
anschließend elastisch zu versiegeln.
Material Abschlußleiste:
Einheit: m

**07.700 bauseits gelagerte Mauerkopf-Abdeckung aufbringen**
Bauseits gelagerte Mauerkopfabdeckung,
Material: Aluminium
nach Fertigstellung der Abdichtungsarbeiten wieder fachgerecht inkl. den
dafür vorgesehenen Haltern mit bauaufsichtlich zugelassenen Befestigungsmitteln mit dem Untergrund befestigen.

Die Optik muss wieder der ursprünglichen entsprechen.
Einheit: m

**07.701 Attikabereich mit Schweißbahnen eindichten**
Attikabereich
Abwicklung im Mittel (cm):

wie folgt eindichten:

Erste Lage der Dachabdichtung über den
Keil führen und im Bereich der aufgehenden Attika anschweißen.
Zuschnittstreifen der ersten Abdichtungslage von Bauwerksaußenkante / Bohlenaußenkante bis auf die Unterkante der
Keilschräge dichtschweißen.
Die Bahnen sind auf der Bohle mechanisch zu fixieren.

Die zweite Lage der Dachabdichtung bis
über den Keil in den senkrechten Attikabereich führen und dichtschweißen. Zu-
schnittstreifen der zweiten Abdichtungslage sind anschließend im Attikabereich
aufzulegen und bis Unterkante Keilschräge dicht einzuschweißen.
Einheit: m

**07.702 Randbohle mit Fassadenplatten versehen**
Randbohle mit Fassadenplatten
Material: Steinfaser
Zuschnitt:
Farbe:
fachgerecht und nach Herstellerangabe
inklusive aller Kunststoffanschlussprofile
und farbigen Befestigungen verkleiden.

Typ: Rockpaneel
Hersteller: Rockwool
Einheit: m

**07.703 Kernbohrung durch die Attika erstellen**
Kernbohrung,
Durchmesser / Abmessung (mm):
Bohrlänge (cm):
Baustoff :
Fassade:
durch die Attika erstellen.
Die Position umfasst alle hierzu
erforderliche Nebenarbeiten, wie
beispielsweise Demontage und spätere
Montage der Fassadenverkleidung etc..
Einheit: Stck

**07.704 Notüberläufe örtlich anfertigen und einbauen**
Notüberläufe,
Material:
Nennweite (mm):
örtlich sach- und fachgerecht anfertigen
und in die vorhandene Öffnung / Durchführung
einbauen.
Den Klebeflansch, trocken und fettfrei mit
dem kaltflüssigen Bitumen-Haftgrund

Orig. kebu Kebusol FD 1
(auf Bitumen-Basis mit haftverbessernden Zusätzen / Verbrauch ca. 200 g/m²)
versehen. Anschließend ist die Abdichtung
sach- und fachgerecht anzuschließen.
Die Position beinhaltet alle erforderlichen
Nebenarbeiten.
Einheit: Stck

**07.705 Notüberläufe liefern und einbauen**
Notüberläufe,
Fabrikat:
Typ:
Nennweite (mm):
liefern und nach Herstellervorschrift in die
hergestellte Öffnung / Durchführung einbauen.
Anschließend ist der Notüberlauf sach- und
fachgerecht in die Abdichtungsebene
einzudichten.
Die Position umfasst alle hierzu notwendigen
Nebenarbeiten.
Einheit: Stck

**07.706 Attikakrone mit OSB-Platten versehen**
OSB-Platten Zuschnitte,

Typ: OSB / 3 nach DIN EN 300
Dicke (mm): mind. 20 mm
Zuschnittbreite (mm):

liefern und fachgerecht auf der Attikakrone
anbringen.
Die Befestigung erfolgt durch bauaufsichtlich zugelassene Schrauben /
Schrauben-Dübelkombination, versetzt
angeordnet, unter Beachtung der DIN 1055,
durch die Attikadämmung in den Untergrund.
Einheit: m

**07.710 Attikakrone und WDV-System mit OSB-Platten versehen / abdecken**
OSB-Platten Zuschnitte,

Typ: OSB / 3 nach DIN EN 300
Dicke (mm): mind. 20 mm
Zuschnittbreite (mm):

liefern und fachgerecht auf der Attikakrone
anbringen.
Die Befestigung erfolgt durch bauaufsichtlich zugelassene Schrauben /
Schrauben-Dübelkombination, versetzt
angeordnet, unter Beachtung der DIN 1055,
durch die Attikadämmung in den Untergrund.
Die Zuschnittbreite der OSB-Platte ist so zu
bemessen, dass diese bündig mit der Außenkante
des Wärmedämmverbundsystem abschließt.
Bei größeren Dämmstoffdicken des WDV-Systems
ist ein Nachweis für die Einsatzmöglichkeit der
OSB-Zuschnitte zu erbringen, bzw. zusätzliche
Haltekonsolen zu montieren.
Einheit: m

**07.711 Gebäudefuge mit BBF - ElastoFug erstellen / Ausbildung mit Oberlagsbahn**
Gebäudefuge wie folgt herstellen:
a) Notabdichtung im Fugenbereich aufschneiden
b) Fugenbandprofil auf EPDM-Basis für
3-dimensionale Bewegungen,
Typ: BBF - ElastoFug EF 20
Typ: BBF - ElastoFug EF 40
Bezugsquelle:
Dieter Buckesfeld Speziel-Baustoffe e.K.
22149 Hamburg-Rahlstedt
liefern und durch Einschweißen auf der
Notabdichtung einbauen.
c) Nach dem Verlegen der Wärmedämmung,
Material:
und der ersten Abdichtungslage, die im
Fugenbereich zu trennen ist,
ein Fugenbandprofil auf EPDM-Basis für
3-dimensionale Bewegungen,
Typ: BBF - ElastoFug EF 20
Typ: BBF - ElastoFug EF 40
liefern und durch Einschweißen auf der
1. Abdichtungslage einbauen.

d) Anschließend Heranführen der Oberlagsbahn und Verschweißen der Lage auf
dem Fugenprofil.

e) Überdecken des Fugenbereiches mit
einem Zuschnitt der Oberlagsbahn
Orig. kebu
Breite: 30 cm
Die Bahn ist einseitg (für die Bewegung erforderlich)
ca. 10 cm gegen Verrutschen aufzuschweißen.
Einheit: m

### 09 Auflasten und Schutzlagen

**09.800 Kiesschüttung aufbringen**
Fläche mit einer Kiesschüttung,
Art: gewaschenes Rundkorn
Körnung: 16 / 32
in gleichmäßiger Schichtdicke von (cm):

versehen.
Einheit: m²

**09.801 bauseits gelagerte Kiesschüttung aufbringen**
Bauseits gelagerte Kiesschüttung
Art:
Körnung:

in gleichmäßiger Schichtdicke auf der
Dachfläche verteilen.
Einheit: m²

**09.802 Kiesstreifen aus Rundkieseln**
Kiesstreifen aus Rundkieseln
Körnung: 16 / 32
für Randstreifen und um Dachabläufe
Breite (cm):
Schichtdicke (cm): 5
erstellen.
Einheit: m

**09.803 Fläche mit Bautenschutzmatte belegen**
Fläche mit einer Bautenschutzmatte
Material: recyceltes Gummigranulat
Hersteller:
Dicke (mm):
zum mechanischen Schutz belegen.
Einheit: m²

**09.804 Filtervlies (Roofmate) verlegen**
Filtervlies
Material: Roofmate R
Flächengewicht: ca. 140 g/m²
Baustoffklasse: B 2 nach DIN 4102
auf den Roofmate SL-A Dämmstoffplatten mit ausreichender Überlappung
verlegen.
Einheit: m²

**09.805 Trennlage Roofmate MK verlegen**
Spezialtrennlage für bekieste Umkehrdächer,
hochreißfest, diffusionsoffen, verrottungsbeständig
und wasserableitend,
Typ: Roofmate MK
Flächengewicht: ca. 65 g/m²
Baustoffklasse: B 2 nach DIN 4102-1
sd-Wert (m): 0,02
Rollenbreite (m): 3
auf den Dämmstoffplatten mit mind. 15 cm
Nahtüberlappung in Abflussrichtung lose verlegen.
In den Anschlussbereichen muss die Trennlage
bis zur Oberkante der Kiesschüttung / Belag
geführt werden.
Einheit: m²

**09.806 Betonplatten mit Abstandhaltern verlegen**
Fläche mit Platten
Material: Waschbeton-/Betonsteinplatten
Abmessungen (cm):

wie folgt abdecken. Im Kreuzschnitt der
Platten großflächige Abstandhalter der
Firma:

so unterlegen, dass eine gleichmäßige
Auflage erfolgt. Bei Bedarf durch Unterlegscheiben Ausgleich schaffen.
Bedarf bei:
40 x 40 Platten = 6 Abstandhalter/m²
50 x 50 Platten = 4 Abstandhalter/m²
Einheit: m²

**09.807 Beton- / Gehwegplatten auf Dämmplatten verlegen**
Beton-/Gehwegplatten
Abmessung: 50 / 50 / 5 cm
nach Angabe der Bauleitung im Randbereich auf den Roofmate LG Dämmplatten lose verlegen.
Einheit: m²

**09.808 Trenn- und Schutzmatte verlegen**
Trenn-  und Schutzmatte aus verrottungsfesten Polyesterfasern, als mechanische
Schutzlage gemäß DIN 18 195 Teil 5,
liefern und mit 10 cm Stoßüberdeckung
auf der Wurzelschutzfolie bzw. der
wurzelfesten Abdichtung verlegen, einschließlich hochführen.
Material: ZinCo Trenn- und Schutzmatte TSM 32
Einheit: m²

**09.809 Dränelement verlegen**
Dränelement
aus FCKW-freiem Hartschaum
Höhe: 50 mm
geprüft nach DIN 4095
mit Öffnungen zur Belüftung und Diffusion
sowie unterseitig durchgehendem Kanalsystem
liefern und nach Herstellervorschrift verlegen.
Fabrikat: ZinCo Floratec FS 50
Einheit: m²

**09.810 Filtervlies (ZinCo) verlegen**
Filtervlies
Material: vorkomprimiertes und thermisch verfestigtes Polypropylen, verrottungsfest
wirksame Öffnungsweite: Dw = 0,08 mm
Höchstzugdehnung: > 100 %
liefern und auf den Dränelementen mit
20 cm Stoßüberdeckung verlegen.
Fabrikat: ZinCo Systemfilter DUO
Einheit: m²

**09.811 Kontrollschacht (Höhe 5 cm) aus beschichtetem Stahlblech liefern und einbauen**
Kontrollschacht
aus kunststoffbeschichtetem Stahlblech
mit  wärmegedämmtem Deckel aus Alu-
Guß,
Höhe 5 cm,
belastbar gemäß Klasse H nach DIN
19 599,
Wasserdurchlaß gem. DIN 1986,
liefern und auf den Drainelementen über
den Dachabläufen einbauen.

Fabrikat: ZinCo Kontrollschacht KS 5
Einheit: Stck

**09.812 Sedum-Sprossen liefern und aufbringen**
Sedum-Sprossen verschiedener Arten
gemäß Pflanzenliste "Sedumteppich"
liefern und im Naß- oder Trockensaatverfahren incl. organischer Mulchlage
aus Zincohum fachgerecht aufbringen.

Aufzubringende Menge:
Sedum-Sprossen: 50 g/m²
Zincohum: 10 - 15 l/m²
Liefernachweise: ZinCo
Einheit: m²

**09.813 Mulchlage aufbringen / Flachballenpflanzen liefern und aufbringen**
Flachballenpflanzen,
Ballengröße (cm): 6 x 7 x 5
liefern, nach vorheriger Aufbringung
einer Zincohum-Mulchlage fachgerecht
einbringen incl. Wässern.
aufzubringende Menge:
Flachballenpflanzen: 12 Stück / m²
Zincohum: 15 l / m²
Liefernachweise: ZinCo
Einheit: m²

**09.814 Fertigstellungspflege**
Fertigstellungspflege der gesamten
Fläche bis zu einer Flächendeckung von
mind. 60 % entsprechend den neuesten
DDV- und FLL-Richtlinien.
Einheit: m²

**09.815 Schutzstreifen aus mineralischem Schüttgut herstellen**
Schutzstreifen
aus mineralischem Schüttgut,
hergestellt auf der Basis von Recycling-
Tonziegeln und Bimsstreifen,
entsprechend den DDV- und FLL-Richt-
linien,
Körnung 4 - 16 mm,
flugfeuerbeständig, frostbeständig und
strukturstabil,
liefern, aufbringen und verteilen.
aufzubringende Menge:
Fabrikat:
Schütthöhe (cm):
Breite (cm):
Einheit: m²

**09.816 Schutz- und Speichermatte liefern und verlegen**
Schutz- und Speichermatte
aus verrottungsfesten Synthesefasern als
Wasser- und Nährstoffspeicher und
mechanische Schutzlage gemäß DIN
18 195 Teil 5,
liefern und mit 10 cm Stoßüberdeckung
auf der Wurzelschutzfolie bzw. der
wurzelfesten Abdichtung verlegen, einschließlich Hochführen.

Fabrikat: ZinCo Speicherschutzmatte
SSM 45
Einheit: m²

**09.817 Drain- und Wasserspeicherelement liefern und verlegen**
Drain- und Wasserspeicherelement
aus druckstabilem Recycling-Polyethylen,
mit Wasserfangmulden und Öffnungen zur
Belüftung und Diffusion sowie
unterseitig durchgehendem Kanalsystem,
Höhe 25 mm,
geprüft nach DIN 4095,
max. Druckbelastung > 250 kN/m²,
liefern und nach Herstellervorschrift verlegen.

Fabrikat: ZinCo Floradrain FD 25
Einheit: m²

**09.818 Filtervlies liefern / auf Drainelementen verlegen**
Filtervlies
aus thermisch verfestigtem Polypropylen /
Polyethylen,
verrottungsfest,
Durchflußmenge Q bei 10 cm Wassersäule ca. 80 l/m²s,
liefern und auf den Drainelementen mit
20 cm Stoßüberdeckung verlegen.
Fabrikat: ZinCo Systemfilter SF
Einheit: m²

**09.819 Kontrollschacht (Höhe 8 cm) aus beschichtetem Stahlblech liefern und einbauen**
Kontrollschacht
aus beschichtetem Stahlblech mit
wärmegedämmtem Deckel aus Alu-Guß,
Höhe 8 cm,
belastbar gemäß Klasse H nach DIN
19 599,
Wasserdurchlaß gem. DIN 1986,
liefern und auf den Drainelementen über
den Dachabläufen einbauen.

Fabrikat: ZinCo Kontrollschacht KS 8
Einheit: Stck

**09.820 Substratmischung für extensive Dachbegrünungen liefern und aufbringen**
Substratmischung für extensive Dachbegrünungen,
hergestellt auf der Basis von Recycling-
Tonziegeln und Bimssteinen,
angereichert mit Reifkompost,
Eigenschaften entsprechend den Anforderungen der DDV- und FLL-Richtlinien,
flugfeuerbeständig und strukturstabil,
liefern, aufbringen und verteilen.

aufzubring. Menge: 80 l / m²
Fabrikat: ZinCo Dachgärtnererde E 120
Einheit: m²

**09.821 Flachballenpflanzen liefern und aufbringen**
Flachballenpflanzen,
Ballengröße (cm): 6 x 7 x 5
gemäß Pflanzenliste: "Steinrosenflur"
liefern, fachgerecht einbringen und wässern.

aufzubring. Menge: mind. 12 Stück/m²
Fabrikat: ZinCo Floratop 50
Einheit: m²

**09.823 Gussasphalt -Schutzschicht 0 / 11 mm einbauen**
Schutzschicht aus Gussasphalt 0/11 mm,
Dicke (cm): 3,5
fachgerecht einbauen.
Einheit: m²

**09.824 Gussasphalt-Deckschicht einbauen**
Gussasphalt-Deckschicht,
Dicke (cm): 3,5
einbauen. Abstreuen der Deckschicht in
heißem Zustand und andrücken.

Abstreumaterial:
Einheit: m²

**09.825 Schutzlage V13 unter Kappen**
Schutzlage aus Glasvlies-Bitumendach-
bahn V 13 unter Kappen herstellen.
Längs- und Querstöße mind. 10 cm
überlappen. Überstand im Fahrbahnbereich mind. 30 cm, davon 25 cm lose
auflegen und mind. 5 cm mit Bitumenklebemasse 85/25 ungefüllt, aufkleben.
Einheit: m²

**09.826 Dachrinne reinigen / mit Zink-O-Rinn schützen**
Vorhandene Dachrinne gründlichst
reinigen, mit

Orig. kebu Zink-O-Rinn-Verdünner
von allen Verunreinigungen säubern,
Nahtbereiche überprüfen, gegebenenfalls nacharbeiten und zweimal mit dem
Schutzanstrich

Orig. kebu Zink-O-Rinn
Farbe: nach Angabe der Bauleitung
versehen, um die Rinne gegen Korrosion
zu schützen.
Einheit: m

**09.827 Fläche mit PE-Folien belegen**
Fläche mit 2 PE-Folien lose belegen.
Einheit: m²

**09.828 Schutz- / Drainageelement verlegen**
Fläche mit einem Schutz- und Drainageelement auf die mit Orig. kebu Schweißbahn
versehene Fläche nach Herstellerangaben
belegen.
Material:
Hersteller:
Einheit: m²

**09.829 Betonplatten in Sand / Perlkies verlegen**
Betonplatten,
Abmessung (cm):
im gleichmäßig abgezogenen Sandbett /
Perlkiesbett fachgerecht mit gleichmäßiger Fuge von ca. 0,5 cm verlegen.
Einheit: m²

**09.830 Schutzplatte auf Schweißbahnfläche**
Aufbringen einer Schutzplatte, auf die mit
Orig. kebu Schweißbahn versehene
Fläche.
Material:
Hersteller:
Dicke (mm):
Einheit: m²

**09.831 neue Blitzschutzanlage**
Blitzschutzanlage inklusive aller dazugehörigen Bauteile liefern und fachgerecht
montieren.
Die Funktionsfähigkeit der Anlage muß
nachgewiesen und sichergestellt sein.
Einheit: m

**09.832 bauseits gelagerte Blitzschutzanlage montieren**
Bauseits gelagerte Blitzschutzanlage inklusive aller dazugehörigen Bauteile
fachgerecht montieren.
Die Funktionsfähigkeit der Anlage muß
nachgewiesen und sichergestellt sein.
Einheit: m

### 12 Stundenlohnarbeiten

**12.900 Facharbeiterstunden**
*** Bedarfsposition ohne GB
Stunden eines Facharbeiters für unvorhergesehene Arbeiten, jedoch nur auf
Anweisung der Bauleitung.
Menge: 5,000 Stck

**12.901 Bauhelferstunden**
*** Bedarfsposition ohne GB
Stunden eines Bauhelfers für unvorhergesehene Arbeiten, jedoch nur auf
Anweisung der Bauleitung.
Menge: 5,000 Stck
